# Sanierung Freibad
Angebotsaufforderung (GAEB DA 2000 1.2, DA83)
Projekt: Schechin
Währung: EUR
Auftraggeber: 0
Erstellt mit: SJ OFFICE/ GAEB Toolbox V3.3 G90 R20201215, Modul AVA, 27.02.2026

## Zusätzlicher Text
Objektbeschreibung / Angaben zur Baustelle

Bauherr:  Gemeinde Schechingen
Bauvorhaben:  icotek Freibad Schechingen Sanierung Becken und Technik

Maßnahmen:

Innerhalb des bestehend Freibadgeländes werden folgende Maßnahmen durchgeführt:

•  Sanierung des 50m Kombibeckens
•  Erweiterungsbau des Technikgebäudes zur Aufnahme der, Pumpen, Filter, Elektro- Chemie- und Chlorraum
•  Erneuerung der Verrohrung des 50m-Kombibeckens
•  Neugestaltung Beckenumgang
•  Erneuerung der Dachhaut des Eingangsgebäudes

Folgende Gewerke sind an der Baumaßnahme beteiligt:
Baugewerke:

B 01  Abbruch- und Rohbauarbeiten
B 02  Betonsanierungsarbeiten
B 03  Rinnenformsteine und Folienauskleidung
B 04  Garten- und Landschaftsbauarbeiten
B 05  Schlosserarbeiten
B 06  Dachdeckerarbeiten
B 07  Malerarbeiten
B 08  Sprunganlage und Ausstattung
B 09  Dachabdichtungsarbeiten

Technikgewerke:
T 01  Badewassertechnik
T 02  Elektro
T 03  Potentialausgleich und Blitzschutz

Baugrundstück:
Das Baugrundstück liegt inmitten der Gemeinde Schechingen

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
Luftbild: LUBW Landesanstalt für Umwelt Baden-Württemberg

Zufahrtsmöglichkeiten, Baustraße:

Die Baustellenzufahrt erfolgt über den Marktplatz.

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
Luftbild: LUBW Landesanstalt für Umwelt Baden-Württemberg

Einrichtungs- und Lagerfläche auf dem Gelände (rot markiert)

## Zusätzlicher Text
FACHBAULEITERERKLÄRUNG

Als verantwortlichen Fachbauleiter gem. LBO für die gesamte angebotene Leistung

benenne ich Herrn/Frau

Einen Wechsel in der Person des Fachbauleiters werde ich der örtlichen Bauleitung vor Beginn meiner Arbeiten mitteilen.

Der Fachbauleiter erklärt durch nachstehende Unterschrift, dass er die unmittelbare Verantwortung für die Ausführung an Ort und Stelle übernimmt.

Der als Fachbauleiter Benannte besitzt die für die sichere Ausführung der Arbeiten erforderlichen Kenntnisse und Verlässlichkeit.

Der Auftragnehmer sowie der Fachbauleiter erklären, dass ihnen die Unfallverhütungsvorschriften, die Bauordnung, die Kabelschutzverordnung und die Vorschriften des § 755 RVO bekannt sind.

Ort/Datum

Auftragnehmer

Fachbauleiter

## Zusätzlicher Text
ZUSÄTZLICHE TECHNISCHE VORSCHRIFTEN

0.1. Allgemeines

Für die Erstellung der technischen Einrichtungen sind zu
berücksichtigen:
- Die jeweils geltenden gesetzlichen und behördlichen Vorschriften
- Die gültigen DIN-, DVGW-, VDI- und VDE- Richtlinien
  insbesondere DIN 19643 Teil 1 und 2 in der aktuellen Fassung
- Die Arbeitsschutz- und Unfallverhütungsvorschriften (UVV) der Berufsgenossenschaften
- Sonstige örtliche Bauauflagen und Richtlinien.
- Die Anschlußbedingungen der Versorgungsunternehmen
soweit nachstehend nichts anderes bestimmt wird.

Dem Leistungsverzeichnis zugrundeliegende Zeichnungen dienen nur der
Erläuterung des Leistungsumfangs.

0.2. Baubeschreibung

Die Gemeinde Schechingen schreibt die Sanierung des Freibades in Langenstraße 18, 73579 Schechingen, aus.

Gegenstand dieser Leistungsbeschreibung ist die Erneuerung der Badewassertechnik.

Der Berechnung der Aufbereitungsanlage (gemeinsamer Kreislauf von Kombi- und Planschbecken) erfolgte nach DIN 19643 Teil 1, Kapitel 8.5: „Von der Nennbelastung des Beckens ausgehende Berechnungen", Sonderfall ausschließlich in Freibädern, Kapitel 8.5.2. „kleinere Nennbelastung" für 1.100 Besucher pro Tag und den nachfolgenden Teilen (für die jeweiligen Aufbereitungsverfahren, hier Teil 2), k- Wert: 0,5 1/h (für das gewählte Aufbereitungsverfahren).

Die Umwälzleistung beträgt 370 m³/h, davon 60 m³/h für das Planschbecken.

Es sind 2 Schnellfilter mit 2,8 m Durchmesser vorgesehen, die im Außenbereich aufgestellt werden. Die Filterfrontverrohrung, mit pneumatischen Absperrklappen automatisiert, ist im Innenbereich des bestehenden Filtergebäudes.

Dort befinden sich die Umwälz- und Teilstrompumpen. Plätze für die spätere Nachrüstung von Attraktionspumpen werden vorgesehen. Der Schwallwasser- behälter (betoniert) ist Bestand und wird mit Folie ausgekleidet.

Die Ansaugleitung für die Attraktionen Breitwellenrutsche und 2 Speier werden bereits für einen nachträglichen Bau verlegt. Die Attraktionspumpen werden nur im Schaltschrank vorgesehen, aber noch nicht gebaut.

Die Desinfektion erfolgt mit Chlorgas. Die Druckflaschen im neuen Chlorgaslager werden mit motorischen Sicherheits- Schnellschlussantrieben ausgestattet.

Zur (Teil-) Beheizung wird eine Solarabsorberanlage mit ca. 400 m² Fläche auf dem Dach des Umkleide- und Kioskgebäudes installiert.

Alle neuen elektrischen Aggregate der Badewassertechnik werden von zwei Schaltschränken (Elektroraum im Technikgebäude und Unterstation im Filterraum) aus versorgt, angesteuert und sind über ein Touch- Panel zu bedienen, die samt dazugehöriger SPS Gegenstand dieser Ausschreibung sind.

Weiter Inhalt sind die Verlegung von Trinkwasserleitungen vom Wasser- Hausanschluss im Umkleide- und Kioskgebäude zum Filtergebäude und von dort zum Sanitärgebäude. Weiter ein Stadtwasserverteiler mit Armaturen.

Über die Dauer der Gewährleistung ist ein Wartungsvertrag über den Leistungsumfang anzubieten.

Bei bestimmten Positionen sind Fabrikate der Planung ausgeschrieben, besonders, wenn das Fabrikat schon in anderen Bädern des AG vorhanden ist oder es zur besseren Erläuterung der technischen Anforderung dient. Diese Fabrikate sind alle mit dem Hinweis "oder gleichwerig" versehen, d.h. der Bieter kann auch andere, gleichwertige Fabrikate anbieten.

## 001 Badewassertechnik
Datum: 31.01.2026

### Los 01 Filteranlage

**01.001 Stahl - Filterbehälter 2.800 mm**
Filterbehälter gemäß DIN 19605 in stehender Ausführung mit tiefgewölbten Böden.
Werkstoff: St. 37.2 nach DIN EN 10025.

Mit 3 kompletten Mannlöchern DN 600 im oberen und unteren Boden sowie im Mantel, Tragfüße mit Fußflanschen, mit einer inneren Kiesfangvorrichtung versehen.

Anschlußstutzen:

- Rohwasser  : DN 350
- Filtrat  : DN 300
- Entlüftung  : DN  65
- Entleerung  : DN  80
- Gebläse  : DN  80

Behälterdaten:

- Innendurchmesser:  2 800 mm

- Zyl. Mantelhöhe :  2 000 mm

- Gesamthöhe  :  4 200 mm (max.,
  einschl. Entlüfter)

Rohwasserstutzen mit tangentialem Abgang.

Blechstärke:

- Böden  : 10 mm
- Mantel : 10 mm

- Probedruck  :  3,25 bar (Prüfprotokoll
  ist der Bauleitung vorzulegen)

- Betriebsdruck:  2,50 bar

- Kunststoffdüsen
  Anzahl der Düsen: mind. 80 Stück pro m2
  mit einem 1" Gewindeschaft,Länge 40 mm,
  Kappe mit Schlitzen 0,5 mm, einschl. Gummi-
  Unterlagscheiben und Kontermuttern R 1" aus
  Kunststoff

- Materialstärke Düsenboden: mind. 20 mm

Der Behälter ist innen und außen sandzustrahlen entsprechend den technischen Vorschriften für den Rostschutz von Stahlbauwerken (Entrostungsgrad 3)

- Innenauskleidung des Behälters mit 3 mm
  Hartgummierung. Badewasserbeständig,
  Wasseranalyse des Füllwassers liegt bei.

- Außenbeschichtung des Behälters:
  2 x Friazink R, Mindestschichtstärke 50 my
  1 x Icosit 2030, Mindestschichtstärke 30 my

  Farbanstrich RAL nach Wahl des AG, UV, hitze-
  und frostbeständig.

- Filtertrichter zum Einbau in den
  Filterbehälter

  Der Filtertrichter hat die Aufgabe, das
  über den Rohwasserstutzen in den Filter
  eintretende Rohwasser gleichmäßig über
  den gesamten Querschnitt des
  Filterbehälters zu verteilen. Als
  zweites soll er das bei der Spülung des
  Filterbettes anfallende Schlammwasser
  drucklos abführen und die schwimmenden
  Verunreinigungen wie ein Skimmer über die
  Oberkante absaugen.
  Der Filtertrichter muß in der Lage sein,
  bei allen auftretenden
  Filtergeschwindigkeiten bis 40 m/h das
  durch die Spülung ebene Filterbett so
  gleichmäßig zu beaufschlagen, daß keine
  Verwerfungen im Filterbett
  auftreten.Hierbei wird eine
  Ebenheitstoleranz von 3 %
  gefordert. Bei kleineren Filterbehältern
  darf die Toleranz bis zu 5 cm betragen.

  Der Filtertrichter besteht im
  Wesentlichen aus:

  - Flanschanschluß DN 350 zum Anschluß an
  den Rohwasserstutzen am Filterkessel
  mit einem Satz Schrauben, beidseitig
  Unterlegscheiben und Muttern aus V4A.

  - Horizontalrohr mit aufgeschweißtem
  Bogen nach oben in der dem
  Filterdurchmesser entsprechenden Länge

  - Schlammtrichter in geeigneter Größe,
  bei größeren Durchmessern für
  nachträglichen Anbau mit den
  entsprechenden Klemmverschraubungen

  - Zentralrohr mit exakt bemessenen
  Öffnungen. Einerseits zur gleichmäßigen
  Verteilung des Rohwassers bei
  Filtergeschwindigkeiten bis zu
  40 m/h, andererseits zur verlustlosen
  Abführung des Schlammwassers bei
  Spülgeschwindigkeiten von bis zu 65 m/h

  - Ein Pralltopf zur Verhinderung der
  Anströmung des Kesseldoms bei
  Filtrationsbetrieb

  - Ein Strömungsvariator zur zusätzlichen
  Freigabe von Querschnitt im Spülbetrieb

  - Korrosionsfeste Halterungen zum
  Filterdom, um Schwingungen zu vermeiden

  Material:
  ---------
  Rohr, Bogen, Vorschweißbund und
  Trichter in Polyethylen PN 6

  Befestigungselemente aus V4A.

  -------------
  Anschlußnennwerte
  Spülwassermenge:  400 m³/h
  Spülwassergeschwindigkeit max.: 65 m/h
  Rohwassermenge max.:  215 m³/h
  Filtergeschwindigkeit max.:  35 m/h
  Trichterdurchmesser:  500 mm

- Runde Schauglasarmatur oben und unten am
  Mannlochdeckel nach DIN 28120, DN 200,
  an eingeschweißtem Flansch an der
  Behälterwand befestigt.
  Mit allen Dichtungen, Schraubverbindungen
  und Borsilikat- Schauglas, mit
  Scheibenwischer und aufgesetzter Leuchte,
  24 V, 75 W, incl. Transformator.
  Mit Anschlußkabel.

- incl. Filterbehälter zur Baustelle
  transportieren, abladen und aufstellen,
  einschl. Stellung aller benötigten Rüst- und
  Hebezeuge, Autokran, etc.

- Exakt waagrechte Ausrichtung des
  Düsenbodens, Luftspülung mit
  provisorischem Gebläse bei
  Wasserfüllung bis über Düsenboden.

- Zur Außenaufstellung (Frontverrohrung innen).

''Fabrikat: .........................''

''Typ: .........................''

(vom Bieter auszufüllen)
Menge: 2,000 St

**01.002 Überprüfung der Innengummierung**
mittels Funkeninduktion auf Porenfreiheit,
durch Sachverständigen, nach Aufstellung auf das Gelände, in Anwesenheit der Bauleitung, incl. Erstellung eines Prüfprotokolles (Größe und Anzahl siehe vorige Positionen).
Menge: 2,000 St

**01.003 Schauglas oben**
im Bereich des oberen Filtermantels zur Kontrolle der Rückspülung gemäß Forderung der DIN 19 643

Schauglas abrasionsfest, innen bündig,
verwirbelungsfrei, Korrosionsschutz
gem. Filterbehälter

Höhe:  600 mm
Breite:  100 mm
Nenndruck:  4 bar

einschl. Dichtung und Edelstahlschrauben, im Filtermantel einbauen
Menge: 2,000 St

**01.004 Filterkreuz 2 800**
aus PEh, PN 6 mit sämtlichen erforderlichen Bögen, T-Stücken, Flanschen, Vorschweißbunden, Reduktionen, Schrauben feuerverzinkt und Dichtungen in folgenden Nennweiten:

Filtrat  DN 250
Rohwasser  DN 250
Rückspülung  DN 300
Schlammwasser  DN 350
Erstfiltrat  DN 150
Absenkleitung  DN 150

Das Filterkreuz beinhaltet alle Leitungen und Formstücke vom Filterstutzen Rohwasser oben mit Anschluss- T- Stück, dann bis zur Rohwasserklappe mit Flansch innen, bis zur Schlammwasserklappe mit beiden Flansche und bis zum äußeren T- Stück Einleitung Erstfiltrat/Absenkung.
Vom Filterstutzen Reinwasser unten mit Anschluss- T- Stück, dann bis zur Spülwasserklappe mit Flansch innen, bis zur Reinwasserklappe Flansch innen und dazwischenleigendem T- Stück Erstfiltrat/Absenkung.
Verbindung zwischen den T- Stücken Erstfiltrat/Absenkung incl. Flansche Erstfiltratklappe.
Menge: 2,000 St

**01.005 Filtermaterial für Mehrschichtfüllung Filter d = 2 800 mm**
nach DIN EN 12904 bestehend aus Quarzkies. Einschl. liefern, in den Filter einbringen und einspülen, einschl. Säurespülung zur Entfernung von im Hydroanthrazit H naturbedingt gebundenem Eisen.

Schütthöhen:

900 mm Quarzkies 0,71 - 1,25 mm
100 mm  "  1,00 - 2,00 mm
100 mm  "  2,00 - 3,15 mm
 50 mm  "  3,15 - 5,60 mm
 50 mm  "  5,60 - 8,00 mm

sowie

300 mm Hydroanthrazit H Körnung II
Menge: 2,000 St

**01.006 Automatischer Entlüfter**
- Zur Be- und Entlüftung.
- Gehäuse und Einbauteile aus Edelstahl
  V4A.
- Komplette Verbindungsleitung DN 100
  einschl. Formteile und Halterungen.
- Dimension: DN 100/DN 80
Menge: 2,000 St

**01.007 Schmutzfänger aus PVC, DN 100**
dem Entlüfter vorgeschaltet.
Menge: 2,000 St

**01.008 Schauglasarmatur DN 350**
aus Stahl, mit Plexiglasscheiben zur Beobachtung des abgelaufenen Spülwassers der Filteranlage.
Innen und außen kunststoffbeschichtet.

- Länge Klarsichtstrecke mind. 500 mm
- Gesamtlänge ca. 1 000 mm.
Menge: 1,000 St

*Hinweis: Allgemein*

**01.009 Manometerstation**
komplett montiert, bestehend aus:
- 1 Differenzdruckmanometer 160 mm Durchm.
  0 - 40 mWs
- 2 Probehähne für Rein- und Rohwasser
- 2 Dreiweghähne
einschl. den erforderlichen Wirkdruckleitungen, Verbindungsstücken und Halterungen.

Differenzdruckmanometer und Probehahnen sind in einer PVC-Tafel 500 x 500 mm eingebaut. Unterhalb der Probehähne ist eine Ablaufrinne anzubringen. Das Wasser muß von der Rinne in den Kanal geführt werden.
Menge: 2,000 St

**01.010 Probehahn DN 15**
abflammbar, aus Edelstahl, badewasser-beständig, einschl. Anschluss an Muffe DN 15.
Menge: 6,000 St

**01.011 Seitenkanalverdichter**
Für Luftspülung Filter

Einschl. direkt angekuppeltem Drehstrommotor, wartungsfrei, Gebläse und Elektromotor auf gemeinsamer Grundplatte.

Technische Daten:

Fördermenge  :  400  m3/h
bei Förderhöhe  :  5  m WS
Motorleistung  :  15  kW

Komplett montiert.
Menge: 1,000 St

**01.012 Zubehör Seitenkanalverdichter**
Für vor beschriebenen Seitenkanalverdichter, bestehend aus:

Sicherheitsabblaseventile (2 Stück), Ansaugfilter, Entlastungsventil DN 25 (elektrisch betätigt), ca. 2 lfdm
Stahlrohr verzinkt 3", einschl. Form- und Verbindungsteilen.

Komplett montiert.
Menge: 1,000 St

**01.013 Frequenzumrichter Wandaufbau**
für vor beschriebenen Verdichter, als Spannungs-Zwischenkreisumrichter mit konstanter Zwischenkreisspannung, Stromeinprägung im Ausgang über eine schnelle unterlagerte Phasenstromregelung.
Aufgebaut gemäß DIN VDE 0113,0160,0558 und 0875.
Betriebsbereites Kompaktgerät mit Thyristor zur verlustarmen und stufenlosen Drehzahlverstellung von Drehstromasynchronmotoren. Leistungsteil ausgeführt als ungesteuerte Diodenbrücken-schaltung und Zwischenkreiskondensatoren zur Glättung der Zwischenkreisspannung.
Frequenzsteuerung mit U/f Kennlinie und ein-stellbarer Strombegrenzung und Ixt Überwachung. Umrichterausgang leerlauf-, kurzschluss und erdschlußfest.

Mit integriertem PID- Regler zur Regelung von Durchfluss, Druck oder Temperatur.

Mikroprozessorgesteuerte Ausführung des Steuersatzes und der Regelung, sowie busfähige RS 485 Schnittstelle für Inbetriebnahme, Bedienung, Parametrierung und Diagnose. Bedienfeld mit Tasten zur Ein- und Ausschaltung des Antriebes, zur Revisierung, zur Sollwert- und Parameterein-stellung. Steuerungsteil und Leistungsteil potentialgetrennt.
Mindestens dreistellige Anzeige von Sollwert, Istwert,Parameterwerten und Fehlermeldungen.
Schutzschaltung fernbetätigt zur externen Entriegelung.
Geforderter Funkstörgrad: nach EN 55011 B als Kompaktgerät konvektionsbelüftete Ausführung.

Nennleistung  :  15 kW
Nennspannung Motor  :  400 V AC
Steuerspannung  :  24 V DC
Stellgröße  :  0 - 20 mA oder
  0 - 10 V
Nenndrehzahl  :  1500 1/min
Frequenzbereich  : 0 - 400 Hz
Einstellbare Festsollwerte:  5
Schutzart IP  :  54

einschl. ausreichend bemessenen Netz- und Motordrosseln.

Mit gelackter Platine.

''Fabrikat: .........................''

''Typ: .........................''

(vom Bieter auszufüllen)
Menge: 1,000 St

**01.014 Plattformleiter Alu klappbar und fahrbar**
mit Aluminium-Handlauf als mobiler und flexibler Zustieg zu den oberen Mannlöchern der Filter.
Plattformleiter aus Alu. Holme aus glasfaserverstärkten Rechteckrohr-Profilen (mind. 10 Jahre Altersbeständigkeit).
80 mm tiefe, geriffelte Stufen aus Aluminium
4-fach gebördelte Stufen-/Holmverbindung
Geräumige Arbeitsplattform aus GFK Gitterrost (650 x 600 mm)
Mit beidseitigem Handlauf, 3-seitigem Geländer, Knie- und Fußleisten sowie Sicherungsseil für ein sicheres Begehen und Stehen.
Mit beidseitigem Handlauf aus Aluminium.
Leiterschuhe mit 2-Achsen-Neigungstechnik
Stützteil mit schmaler Quertraverse und Bockrollen Ø 125 mm mit Feststeller für einen schnellen Standortwechsel im ausgeklapptem Zustand.
Dank stabiler Stahl-Scharniere platzsparend zusammenklappbar.
Großzügige Werkzeugablageschale
Stufenabstand: 235 mm
Leiternneigung: 70°
Maximale Belastung: 150 kg

Ausführung:

Arbeitshöhe: 3,85 m
Stufen-/Sprossenanzahl: 8 St.
Standplattform als Stufe gezählt: Ja
Plattformhöhe: 1,87 m
Plattformlänge: 650 mm
Plattformbreite: 600 mm
Stufen-/Sprossentiefe: 80 mm
Stufen-/Sprossenabstand: 235 mm
Höhe: 2,87 m
Schrittlänge: 1,7 m
Neigung: 70 °
Traversenbreite: 1,35 m
Holmhöhe: 73 mm
Holmhöhe Stützteil: 58 mm
Rollendurchmesser: 125 mm
Max. Belastbarkeit: 150 kg
Bauart: Freistehend, einseitig begehbar, mit Fahrbalken
Gewicht: 41 kg

Zubehör:

Inventaraufkleber mit Prüfplakette

Leitfabrikat der Ausschreibung: Munk Günzburger Steigtechnik o. glw., Bestell-Nr.: 036308

''Gew. Fabrikat: .............................''

''Typ: .......................................''

(vom Bieter auszufüllen)
Menge: 1,000 St

### Los 02 Pumpen, Armaturen und Zubehör

**02.001 Badewasser- Umwälzpumpe Rohwasser**
Pumpenausführung:

Kreiselpumpe in Blockbauweise mit integriertem Laufradprotektor zum Schutz der Pumpe nach längerer Stillstandzeit und Haar- und Faserfänger einschließlich Filterkorb mit Lochung Ø 3 mm sowie Frequenzumrichter, parametriert für bestellten Betriebspunkt.

Filterdeckel mit Sterngriffen und durchsichtiger Ausführung zur Füllstandskontrolle bei Filterleerung.

Pumpe mit interner Zirkulation zur gezielten Anspülung der Gleitringdichtung mit Kugelhahnentlüftung, inkl. Gleitringdichtungsprotektor zur Rostvermeidung im O-Ring-Sitz.

Ausführung mit 100 % HPC- Dickschicht Außen- und Innenbeschichtung, bis 1000 µm Schichtdicke

Motor:

Permanent- Magnet-Synchronmotor in Schutzart IP 55 mit verstärkter Lagerung.

Höchste Effizienzklasse IE5 (Ultra Premium Efficiency Class).

Edelstahl Motor- / Pumpenwelle inkl. Hochleistungslagerfett für Dauerbetrieb, inkl. Kaltleitertemperaturfühler (PTC).

Pumpenseitig mit zusätzlicher Spezialabdichtung gegen Spritzwasser abgedichtet.

Motoren ab 1,1 kW und Drehzahl 1500 1/min mit Nachschmiereinrichtung

Frequenzumrichter:

Passend und parametriert für vorstehende Pumpe, Schutzart IP 55 für Wandanbau, inkl. PI-Regler, PTC-Auswertelogik. Funkentstörfilter gem. EN 61800-3 C1 und gelackter Platine.

Technische Daten:

Netzspannung: 3-phasig, 380-480V
Ausgangsfrequenz: 0 - 1000 Hz
max. Umgebungstemp.: 0 - 45 °C
6 x programmierbare digitale Eingänge
2 x digitale Ausgänge
2 x analoge Eingänge 0-10V, 0/4-20mA
1 x analoger Ausgang 0/4-20mA
2 x Relaisausgänge 240V/400V AC 2A
Inkl. RS485

Feldbus Standard integriert:
FC-Protokoll, Modbus RTU
Optional erweiterbar für:
Profibus DP, DeviceNet, Ethernet IP

Werkstoffausführung W1B:

Pumpengehäuse: EN-GJL-250 mit kompletter 100 % HPC Beschichtung
Gehäusedeckel: EN-GJL-250 mit kompletter 100 % HPC Beschichtung
Zwischengehäuse: EN-GJL-250 mit kompletter 100 % HPC Beschichtung
Laufradprotektor: POM/FKM
Laufrad: EN-GJL-250 mit kompletter 100 % HPC Beschichtung
Filtergehäuse: EN-GJL-250, innen epoxyd-pulverbeschichtet
Filterdeckel: PMMA
Filterkorb: X6CrNiMoTi17-12-2
Motorwelle: X6CrNiMoTi17-12-2
Gleitringdichtung primär: SiC / SiC / FKM
Gleitringdichtung sekundär: Kohle/CrMo-Guss/NBR (bei Ausführung mit Seal-Guard-System)
Gleitringdichtungsprotektor: CuSn12-C

Betriebsverhältnisse:

Förderstrom: 185,00 m³/h
Förderhöhe:  17,00 m
Leistungsbedarf am Laufrad P2: 9,93 kW
Leistungsbedarf am Motor  P1: 10,5 kW
Wirkungsgrad: 86,2 %
Drehzahl: 1559 1/min
Motor:
Nennleistungsabgabe  P2: 11,00 kW
Nennleistungsaufnahme P1: 11,63 kW
Wirkungsgrad Eta: 94,6 %
Anschlüsse:
Netzspannung: 400 V
Netzfrequenz: 50 Hz
Saug- / Druckstutzen: DN 200 / DN 150 / PN 10
Mögliche Stutzenstellungen: R, L, H, V, HR, HL, VR, VL

Zubehör:

Differenzdruckmanometer zwischen Saug- und Druckseite der Pumpe; einschl. Dreiwegehahnen und Kupferverbindungsleitung mit 16 mm Durchmesser.

Reparaturschalter abschließbar zum Anschluss an den Elektro-Motor, mit allpoliger Unterbrechung der Hauptstrombahnen, Hilfskontakt.

Schwingungsdämpfende Unterlage auf Betonfundament bzw. Boden.

''Fabrikat: .........................''

''Typ: .........................''

(vom Bieter auszufüllen)
Menge: 2,000 St

**02.002 Badewasser- Teilstrompumpe Solar**
Pumpenausführung:

Einstufige Kreiselpumpe in Blockbauweise mit integriertem Antrieb und integriertem Laufradprotektor zum Schutz der Pumpe
nach längerer Stillstandzeit sowie Frequenzumrichter, parametriert für bestellten Betriebspunkt.

Prozeßbauweise mit Deckel- oder Gehäusefüßen für einfache Montage und Demontage der Motoreinheit ohne Abbau der
Rohrleitungen.

Pumpe mit interner Zirkulation zur gezielten Anspülung der Gleitringdichtungmit Kugelhahnentlüftung, inkl. Gleitringdichtungsprotektor zur Rostvermeidung im O-Ring-Sitz.

Ausführung mit 100 % HPC-Dickschicht Außen- und Innenbeschichtung, bis 1000 µm Schichtdicke.

Motor:

Permanent- Magnet-Synchronmotor in Schutzart IP 55 mit verstärkter Lagerung.

Höchste Effizienzklasse IE5 (Ultra Premium Efficiency Class).

Edelstahl Motor- / Pumpenwelle inkl. Hochleistungslagerfett für Dauerbetrieb, inkl. Kaltleitertemperaturfühler (PTC).

Pumpenseitig mit zusätzlicher Spezialabdichtung gegen Spritzwasser abgedichtet.

Motoren ab 1,1 kW und Drehzahl 1500 1/min mit Nachschmiereinrichtung

Frequenzumrichter:

Passend und parametriert für vorstehende Pumpe, Schutzart IP 55 für Wandanbau, inkl. PI-Regler, PTC-Auswertelogik. Funkentstörfilter gem. EN 61800-3 C1 und gelackter Platine.

Technische Daten:

Netzspannung: 3-phasig, 380-480V
Ausgangsfrequenz: 0 - 1000 Hz
max. Umgebungstemp.: 0 - 45 °C
6 x programmierbare digitale Eingänge
2 x digitale Ausgänge
2 x analoge Eingänge 0-10V, 0/4-20mA
1 x analoger Ausgang 0/4-20mA
2 x Relaisausgänge 240V/400V AC 2A
Inkl. RS485

Feldbus Standard integriert:
FC-Protokoll, Modbus RTU
Optional erweiterbar für:
Profibus DP, DeviceNet, Ethernet IP

Werkstoffausführung W1B:

Pumpengehäuse: EN-GJL-250 mit kompletter 100 % HPC Beschichtung
Gehäusedeckel: EN-GJL-250 mit kompletter 100 % HPC Beschichtung
Zwischengehäuse: EN-GJL-250 mit kompletter 100 % HPC Beschichtung
Laufrad: EN-GJL-250 mit kompletter 100 % HPC Beschichtung
Motorwelle: X6CrNiMoTi17-12-2
Gleitringdichtung primär: SiC / SiC / FKM
Gleitringdichtung sekundär: Kohle/CrMo-Guss/NBR (bei Ausführung mit Seal-Guard-System)
Gleitringdichtungsprotektor: CuSn12-C

Betriebsverhältnisse:

Förderstrom: 44 m³/h
Förderhöhe:  18 m
Leistungsbedarf am Laufrad P2: 2,47 kW
Leistungsbedarf am Motor  P1: 2,68 kW
Wirkungsgrad: 87,4 %
Drehzahl: 1441 1/min
Motor:
Nennleistungsabgabe  P2: 3,00 kW
Nennleistungsaufnahme P1: 3,26 kW
Wirkungsgrad Eta: 92,1 %
Anschlüsse:
Netzspannung: 400 V
Netzfrequenz: 50 Hz
Saug- / Druckstutzen: DN 80 / DN 65 / PN 10

Zubehör:

Differenzdruckmanometer zwischen Saug- und Druckseite der Pumpe; einschl. Dreiwegehahnen und Kupferverbindungsleitung mit 16 mm Durchmesser.

Reparaturschalter abschließbar zum Anschluss an den Elektro-Motor, mit allpoliger Unterbrechung der Hauptstrombahnen, Hilfskontakt.

Schwingungsdämpfende Unterlage auf Betonfundament bzw. Boden.

''Fabrikat: .........................''

''Typ: .........................''

(vom Bieter auszufüllen)
Menge: 1,000 St

**02.003 Badewasser- Teilstrompumpe Kinderbecken**
Pumpenausführung:

Einstufige Kreiselpumpe in Blockbauweise mit integriertem Antrieb und integriertem Laufradprotektor zum Schutz der Pumpe
nach längerer Stillstandzeit sowie Frequenzumrichter, parametriert für bestellten Betriebspunkt.

Prozeßbauweise mit Deckel- oder Gehäusefüßen für einfache Montage und Demontage der Motoreinheit ohne Abbau der
Rohrleitungen.

Pumpe mit interner Zirkulation zur gezielten Anspülung der Gleitringdichtungmit Kugelhahnentlüftung, inkl. Gleitringdichtungsprotektor zur Rostvermeidung im O-Ring-Sitz.

Ausführung mit 100 % HPC-Dickschicht Außen- und Innenbeschichtung, bis 1000 µm Schichtdicke.

Motor:

Permanent- Magnet-Synchronmotor in Schutzart IP 55 mit verstärkter Lagerung.

Höchste Effizienzklasse IE5 (Ultra Premium Efficiency Class).

Edelstahl Motor- / Pumpenwelle inkl. Hochleistungslagerfett für Dauerbetrieb, inkl. Kaltleitertemperaturfühler (PTC).

Pumpenseitig mit zusätzlicher Spezialabdichtung gegen Spritzwasser abgedichtet.

Motoren ab 1,1 kW und Drehzahl 1500 1/min mit Nachschmiereinrichtung

Frequenzumrichter:

Passend und parametriert für vorstehende Pumpe, Schutzart IP 55 für Wandanbau, inkl. PI-Regler, PTC-Auswertelogik. Funkentstörfilter gem. EN 61800-3 C1 und gelackter Platine.

Technische Daten:

Netzspannung: 3-phasig, 380-480V
Ausgangsfrequenz: 0 - 1000 Hz
max. Umgebungstemp.: 0 - 45 °C
6 x programmierbare digitale Eingänge
2 x digitale Ausgänge
2 x analoge Eingänge 0-10V, 0/4-20mA
1 x analoger Ausgang 0/4-20mA
2 x Relaisausgänge 240V/400V AC 2A
Inkl. RS485

Feldbus Standard integriert:
FC-Protokoll, Modbus RTU
Optional erweiterbar für:
Profibus DP, DeviceNet, Ethernet IP

Werkstoffausführung W1B:

Pumpengehäuse: EN-GJL-250 mit kompletter 100 % HPC Beschichtung
Gehäusedeckel: EN-GJL-250 mit kompletter 100 % HPC Beschichtung
Zwischengehäuse: EN-GJL-250 mit kompletter 100 % HPC Beschichtung
Laufrad: EN-GJL-250 mit kompletter 100 % HPC Beschichtung
Motorwelle: X6CrNiMoTi17-12-2
Gleitringdichtung primär: SiC / SiC / FKM
Gleitringdichtung sekundär: Kohle/CrMo-Guss/NBR (bei Ausführung mit Seal-Guard-System)
Gleitringdichtungsprotektor: CuSn12-C

Betriebsverhältnisse:

Förderstrom: 60 m³/h
Förderhöhe:  10 m
Leistungsbedarf am Laufrad P2: 1,92 kW
Leistungsbedarf am Motor  P1: 2,10 kW
Wirkungsgrad: 85,1 %
Drehzahl: 1617 1/min
Motor:
Nennleistungsabgabe  P2: 2,20 kW
Nennleistungsaufnahme P1: 2,41 kW
Wirkungsgrad Eta: 91,4 %
Anschlüsse:
Netzspannung: 400 V
Netzfrequenz: 50 Hz
Saug- / Druckstutzen: DN 100 / DN 80 / PN 10

Zubehör:

Differenzdruckmanometer zwischen Saug- und Druckseite der Pumpe; einschl. Dreiwegehahnen und Kupferverbindungsleitung mit 16 mm Durchmesser.

Reparaturschalter abschließbar zum Anschluss an den Elektro-Motor, mit allpoliger Unterbrechung der Hauptstrombahnen, Hilfskontakt.

Schwingungsdämpfende Unterlage auf Betonfundament bzw. Boden.

''Fabrikat: .........................''

''Typ: .........................''

(vom Bieter auszufüllen)
Menge: 1,000 St

**02.004 Badewasser- Teilstrompumpe Wärmepumpen**
Pumpenausführung:

Einstufige Kreiselpumpe in Blockbauweise mit integriertem Antrieb und integriertem Laufradprotektor zum Schutz der Pumpe
nach längerer Stillstandzeit sowie Frequenzumrichter, parametriert für bestellten Betriebspunkt.

Prozeßbauweise mit Deckel- oder Gehäusefüßen für einfache Montage und Demontage der Motoreinheit ohne Abbau der
Rohrleitungen.

Pumpe mit interner Zirkulation zur gezielten Anspülung der Gleitringdichtungmit Kugelhahnentlüftung, inkl. Gleitringdichtungsprotektor zur Rostvermeidung im O-Ring-Sitz.

Ausführung mit 100 % HPC-Dickschicht Außen- und Innenbeschichtung, bis 1000 µm Schichtdicke.

Motor:

Permanent- Magnet-Synchronmotor in Schutzart IP 55 mit verstärkter Lagerung.

Höchste Effizienzklasse IE5 (Ultra Premium Efficiency Class).

Edelstahl Motor- / Pumpenwelle inkl. Hochleistungslagerfett für Dauerbetrieb, inkl. Kaltleitertemperaturfühler (PTC).

Pumpenseitig mit zusätzlicher Spezialabdichtung gegen Spritzwasser abgedichtet.

Motoren ab 1,1 kW und Drehzahl 1500 1/min mit Nachschmiereinrichtung

Frequenzumrichter:

Passend und parametriert für vorstehende Pumpe, Schutzart IP 55 für Wandanbau, inkl. PI-Regler, PTC-Auswertelogik. Funkentstörfilter gem. EN 61800-3 C1 und gelackter Platine.

Technische Daten:

Netzspannung: 3-phasig, 380-480V
Ausgangsfrequenz: 0 - 1000 Hz
max. Umgebungstemp.: 0 - 45 °C
6 x programmierbare digitale Eingänge
2 x digitale Ausgänge
2 x analoge Eingänge 0-10V, 0/4-20mA
1 x analoger Ausgang 0/4-20mA
2 x Relaisausgänge 240V/400V AC 2A
Inkl. RS485

Feldbus Standard integriert:
FC-Protokoll, Modbus RTU
Optional erweiterbar für:
Profibus DP, DeviceNet, Ethernet IP

Werkstoffausführung W1B:

Pumpengehäuse: EN-GJL-250 mit kompletter 100 % HPC Beschichtung
Gehäusedeckel: EN-GJL-250 mit kompletter 100 % HPC Beschichtung
Zwischengehäuse: EN-GJL-250 mit kompletter 100 % HPC Beschichtung
Laufrad: EN-GJL-250 mit kompletter 100 % HPC Beschichtung
Motorwelle: X6CrNiMoTi17-12-2
Gleitringdichtung primär: SiC / SiC / FKM
Gleitringdichtung sekundär: Kohle/CrMo-Guss/NBR (bei Ausführung mit Seal-Guard-System)
Gleitringdichtungsprotektor: CuSn12-C

Betriebsverhältnisse:

Förderstrom: 108 m³/h
Förderhöhe:  10 m
Leistungsbedarf am Laufrad P2: 3,36 kW
Leistungsbedarf am Motor  P1: 3,61 kW
Wirkungsgrad: 87,7 %
Drehzahl: 1475 1/min
Motor:
Nennleistungsabgabe  P2: 4,00 kW
Nennleistungsaufnahme P1: 4,31 kW
Wirkungsgrad Eta: 92,9 %
Anschlüsse:
Netzspannung: 400 V
Netzfrequenz: 50 Hz
Saug- / Druckstutzen: DN 125 / DN 100 / PN 10

Zubehör:

Differenzdruckmanometer zwischen Saug- und Druckseite der Pumpe; einschl. Dreiwegehahnen und Kupferverbindungsleitung mit 16 mm Durchmesser.

Reparaturschalter abschließbar zum Anschluss an den Elektro-Motor, mit allpoliger Unterbrechung der Hauptstrombahnen, Hilfskontakt.

Schwingungsdämpfende Unterlage auf Betonfundament bzw. Boden.

''Fabrikat: .........................''

''Typ: .........................''

(vom Bieter auszufüllen)
Menge: 1,000 St

**02.005 Pumpenzubehör für vorstehende und bestehende Pumpen**
für Entlüftung und Entleerung, bestehend aus:
- 1 Übergangsverschraubung Ms/PVC R 1 1/2"/
  da 50 mm
- 1 PVC-Reduzierung da 50/32 mm
- 1 PVC-Kugelhahn DN 25, O-Ringe aus EPDM
- 2 PVC-Winkel 90 Grad, da 32 mm
- 2 m PVC-Rohr PN 10, da 32 mm
- 6 Rohrschellen für Rohr da 32 mm
- 1 Übergangsverschraubung MS/PVC da 20 mm
- 1 Drei-Wege-Kugelhahn DN 15
- 1 PVC-Schlauch Durchm. 27 mm, 1 m lang
Menge: 5,000 St

**02.006 Drucksensor G 1/2"**
für druckseitigen Einbau ohne digitale Anzeige.
Menge: 5,000 St

**02.007 Digitale Anzeigeeinheit**
für Drucksensor an der Pumpe.
Menge: 5,000 St

**02.008 Manometer**
Durchm. 100 mm, Meßglied aus Edelstahl Werkstoff 1.4571, in gedämpfter Ausführung, Anschluss R 1/2", einschließlich Manometerabsperrhahn, und Anschlussfittings in badewasserbeständiger Ausführung, mit Entlüftungseinrichtung, in nachfolgende Kunststoff-Platte einbauen, und an der Pumpe montieren.
Menge: 5,000 St

**02.009 Vakuummeter**
Durchm. 100 mm, Meßglied aus Edelstahl Werkstoff 1.4571, in gedämpfter Ausführung, Anschluss R 1/2", einschließlich Manometerabsperrhahn, und Anschlussfittings in badewasserbeständiger Ausführung, mit Entlüftungseinrichtung liefern, in nachfolgende Kunststoff-Platte einbauen, und an der Pumpe montieren.
Menge: 5,000 St

**02.010 Kunststoff-Platte**
zum Einbau der Mano- und Vakuummeter für Pumpen, einschl. Befestigungsmaterial

Größe:  300 x 300 mm
Menge: 5,000 St

**02.011 Tauchmotorpumpe**
Voll überflutbare Tauchmotorpumpe mit offenem Laufrad, in Blockbauweise, mit mantelgekühltem Wechselstrommotor Schutzart IP 68, mit eingebautem thermischen Motorschutz, mit vertikalem Druckstutzen und integrierter Rückschlagklappe.
Mit angebautem Magnetschwimmerschalter ohne
Gehäusedurchtritt in den Motorraum.
Elektrische Anschlussleitung H07RN8-F G, 10 m lang, mit Schukostecker.

Ausführung C
Pumpengehäuse  Polypropylen 30 % FV
Spiralgehäuse  Polypropylen 30 % FV
Gehäusedeckel  Noryl GNF3
Laufrad  Noryl GNF2
Motorgehäuse  Chrom-Nickel-Molybdän-Stahl
Welle  1.4571
Schwimmerschalter
  Polypropylen
Wellendichtung laufradseitig:
2 Wellendichtringe
motorseitig: 1 Wellendichtring mit
dazwischenliegender Ölkammer

Fördergut:
Badewasser mit Chlorgehalt bis 0,6 mg/l,
mit Feststoffen bis 10 mm Korngröße
Betriebstemperatur max. 50 °C

Förderstrom: max. 12 m3/h
Förderhöhe : max. 10 m

Betriebsspannung 1~230 V, 50 Hz
Leistungsaufnahme max. 750 W
Anlaufstrom 9,5 A
Drehzahl ca. 2800 1/min

Ausführung C für aggressive Medien

Zubehör:

- Ablaufschlauch-Set A 25 B, bestehend aus:
Festkupplung 1 1/4, 6 m Kunststoffschlauch DN 25, Schnellkupplung 1 1/4
- Saugglocke zur Restwasserentleerung
- Abdeckplatte aus Stahl, begehbar, geteilt, mit Profildichtung und mit Einbaurahmen aus Winkeleisen. Form A 560 quadratisch für Schächte 500 x 500 mm

''Fabrikat: .........................''

''Typ: .........................''

(vom Bieter auszufüllen)
Menge: 1,000 St

**02.012 Rückschlagklappe AR1 1/4**
Rückschlagklappe RK, Rp 1 1/4, Kunststoff PN 4
Menge: 1,000 St

**02.013 Schieber 32 PN 16**
Muffenabsperrschieber Rp 1 1/4 PN 16, CuZn.
Menge: 1,000 St

**02.014 Schwimm-Schalter 10 m**
Schwimmschalter als Kontaktgeber für
Schaltgeräte, Schaltergehäuse Polypropylen, maximale Förderguttemperatur
70 Grad C, aufschwimmend ein, Anschlußleitung H 07 RN-F 3x1,5 mm2.
Menge: 1,000 St

**02.015 Schaltgerät**
Zubehör Schaltgerät niveauabhängig.

Für vorstehende Doppelpumpen- Hebeanlage.

Pumpensteuer- und Überwachungsgerät mit Bedieneinheit. Die Niveauerfassung erfolgt entweder über Schwimmerschalter, analogen Sensor 4...20mA oder über integrierten pneumatischen Drucksensor (Staudruck oder mit Kompressor für Lufteinperlung).

Funktionen

- Behälter entleeren
- Behälter befüllen bei Verwendung der
  Schwimmerschalter, digitalen
  Schaltern oder 4..20 mA
- Spitzenlastschaltung
- Reservepumpe: 1 Pumpe redundant
- automatischer Pumpenwechsel nach
  jedem Start / nach Betriebsstunden
- automatischer Pumpenwechsel bei
  Störung einer Pumpe
- Bedarfsabhängige Zu- und Abschaltung
- Pumpenwechsel bei Störung einer
  Pumpe
- Funktionslauf nach Stillstandszeit
- Standard Mode oder ATEX Mode
- Laufzeitbegrenzung
- Aus über Nachlaufzeit
- Aus über Niveau
- Fernquittierung

Überwachen

- integrierter Alarmsummer 85 dB(A)
- Optional: netzunabhängiger Akku mit
  Ladeschaltung zur Versorgung der
  Elektronik und der
  Signalisierung (Summer /
  Alarmeinrichtung wie z.B. Hupe)
- Hochwasseralarm
- Motorschutz: Überstrom- und
  Kurzschlussschutz
- Sammelstörmeldung (potenzialfreier
  Wechsler)
- Phasenausfallüberwachung
- Drehrichtungsüberwachung der
  Einspeisung
- Spannungsüberwachung
- Sensorfehler/Live Zero
- Externer Alarmeingang
- Feuchteüberwachung der Pumpen
- Überwachung des Serviceintervalls

Anzeigen

- Anzeige des Wasserstands
- LED-Ampel: Betriebsbereitschaft
  (grün), Anzeige für Warnung (gelb)
  und Alarm (rot)
- Prozessbild mit LEDs für Hochwasser,
  Betrieb/Störung je Pumpe
- Betriebs- und Statusanzeige je Pumpe
- Betriebsstundenanzeige je Pumpe
- Anzeige der Netzspannung
- Drehfeldrichtungserkennung der
  Netzeinspeisung
- Pumpenstarts je Pumpe
- H-0-Automatik Schalter
- Bedientasten
- Serviceschnittstelle Mini-USB
  (RS232)

Ausführung des Geräts

Anzahl zu steuernder Pumpen: 2
Art der Füllstandsmessung:
Schwimmerschalter
Ex-Aufstellung Pumpe, Sensoren: Pumpe und Sensoren NICHT im Ex-Bereich
Motorschutz: Bimetallschalter 2x
Feuchteüberwachung: Feuchtesensor im Motor oder Dichtungsraum
Hauptschalter eingebaut: mitGehäuse

Abmessungen:  400 x 278 x 120 mm
Gehäusewerkstoff  Polycarbonat
Gewicht  5 kg

Ein- und Ausgänge

Digitale Eingänge:
Schwimmer-/digitale Schalter,
- 12..25,2 V DC oder 230V AC
- Motorschutz Bimetallschalter, 24 V
  DC
- Motorschutz: PTC- Relais
  (Bimetallschalter möglich)
  Feuchteüberwachung Amarex N / KRT
- 1 x ext. Alarmeingang, 24 V DC
- 1 x Fernquittierung, 24V DC

Digitale Ausgänge:
- 1 potenzialfreier Meldeausgang
  Wechsler max. 230VDC / 1A
- 1 Meldeausgang 12V (-10 +15%) DC,
  max 200mA) z.B für Anschluss einer
  Hupe, Kombialarm oder Blitzleuchte
  12V DC

Analoge Eingänge:
- 4 ...20 mA (Zwei- und Dreileiter) Eingangswiderstand <= 300 Ohm

Betriebsdaten:

passend für vorstehende Tauchpumpe.

Farbe  RAL7035 (lichtgrau)

Schutzart  IP54

incl. Dokumentation, Schaltpläne
Menge: 1,000 St

**02.016 Signalanlage 12V/105DB/IP54**
Hupe für Innen- und Außenmontage geeignet,vor direktem Regen geschützt anbringen,Schutzart IP 33
Menge: 1,000 St

**02.017 Zubehörsatz Akku**
Akku Nachrüstsatz zur Versorgung der Elektronik, der Schwimmer bzw. des int. Drucksensors und der Alarmeinrichtung (Summer, Horn) für Einzel- und Doppelpumpwerk
2 Stück 6V, 1,3 Ah
Menge: 1,000 St

**02.018 Hochwassersicherung**
zur Anzeige einer Überschwemmung im Technikraum, bestehend aus:

1 Schwimmerschalter in PVC- Ausführung AFP DN 80/ PN 16-PSSS-L 2800-SP 80
Kontaktfunktionen, Schließer bei steigendem Niveau, Flansch DN 80 / PN 16 in PVC
ausgelegt für Leerpumpensteuerung incl.
Hochalarmkontakt

1 Kontaktschutzrelais 24V/50 Hz
Menge: 2,000 St

*Hinweis: Absperrklappen PN 6*
Wartungsfreie Zwischenbauklappe zentrischer Bauart für Anschlussflansche nach DIN 2501 und DIN EN 1092-1, Aufbauflansch nach ISO 5211, Teil 1, Leckrate 1 nach DIN 3230, dichtschließend, Betriebsdruck 6 bar, ab DN 150 3 bar.

Wellensicherung nach Unfallverhütungsvorschriften,
obere und untere Wellenlagerung.

Ausführung:

Gehäuse  : Aluminiumdruckguss,  pulverbeschichtet
Außenbeschichtung: Epoxydharz, blau
Lagerbuchse  : Messing MS 58
Scheibe  : Edelstahl 1.4408
Manschette  : CSM-Hypalon, auswechselbar ab DN 50
Temperaturbereich: -10°C bis +100°C (je nach Druck,Medium und Werkstoff)
Medium  : Schwimmbeckenwasser ohne Ozon

Absperrklappe mit Rastgriff
wie oben beschrieben

- einschl. Handbetätigung, mit 6°-Raster/Mengenregulierung.

**02.019 Absperrklappe DN 50 Rastgriff**
wie vor beschrieben.
Menge: 1,000 St

**02.020 Absperrklappe DN 65 Rastgriff**
wie vor beschrieben.
Menge: 1,000 St

**02.021 Absperrklappe DN 80 Rastgriff**
wie vor beschrieben.
Menge: 5,000 St

**02.022 Absperrklappe DN 100 Rastgriff**
wie vor beschrieben.
Menge: 4,000 St

**02.023 Absperrklappe DN 125 Rastgriff**
wie vor beschrieben.
Menge: 3,000 St

**02.024 Absperrklappe DN 150 Rastgriff**
wie vor beschrieben.
Menge: 5,000 St

**02.025 Absperrklappe DN 200 Rastgriff**
wie vor beschrieben.
Menge: 3,000 St

**02.026 Absperrklappe DN 250 Rastgriff**
wie vor beschrieben.
Menge: 1,000 St

*Hinweis: Mehrpreis für Handhebel Feineinstellung*
für handbetätigte Absperrklappe.

**02.027 Mehrpreis für Absperrklappe DN 50 bis DN 100**
wie vor beschrieben.
Menge: 4,000 St

**02.028 Mehrpreis für Absperrklappe DN 125 bis DN 200**
wie vor beschrieben.
Menge: 6,000 St

*Hinweis: Absperrklappe Pneumatisch Doppeltwirkend*
wie oben beschrieben.

- einschl. wartungsfreier Schwenkantrieb für
  Armaturen mit 90° Stellwinkel. Hohe Öffnungs-
  und Schließmomente durch Doppelschwinge,
  Drosselblock mit Namur- Lochbild zum direkten
  Magnetventil- Anbau, stufenlose
  Stellzeitverlängerung bis 25 sec./Hub.

- Namur-Magnetventil 230 Volt, 50 Hz oder
  24 Volt GS, kpl. montiert

Steuerdruck: 6 bar

- einschl. der zusätzlich für die Automation
  erforderlichen Einbauteile in den Schaltschrank.

- einschl. Endlagenschalter

**02.029 Absperrklappe DN 80 Pneu.dop.**
wie vor beschrieben
Menge: 1,000 St

**02.030 Absperrklappe DN 100 Pneu.dop.**
wie vor beschrieben
Menge: 2,000 St

**02.031 Absperrklappe DN 125 Pneu.dop.**
wie vor beschrieben
Menge: 2,000 St

**02.032 Absperrklappe DN 150 Pneu.dop.**
wie vor beschrieben
Menge: 1,000 St

**02.033 Absperrklappe DN 200 Pneu.dop.**
wie vor beschrieben
Menge: 2,000 St

**02.034 Absperrklappe DN 250 Pneu.dop.**
wie vor beschrieben
Menge: 4,000 St

**02.035 Absperrklappe DN 300 Pneu.dop.**
wie vor beschrieben
Menge: 2,000 St

*Hinweis: Absperrklappe Pneumatisch einfachwirkend*
wie vor beschrieben.

- einschl. wartungsfreier Schwenkantrieb für
  Armaturen mit 90° Stellwinkel. Hohe Öffnungs-
  und Schließmomente durch Doppelschwinge,
  Drosselblock mit Namur- Lochbild
  zum direkten Magnetventil- Anbau, stufenlose
  Stellzeitverlängerung bis 25 sec./Hub.

  Steuerdruck: 6 bar

- einschl. Namur- Magnetventil Fabr. Herion,
  Typ: 3/2- Wegeventil 220 V - 50 Hz mit
  angebauten Abluftdrosseln und zusätzlicher
  Handbedienung.

- einschl. der zusätzlich für die Automation
  erforderlichen Einbauteile in den
  Schaltschrank.

- einschl. Endlagenschalter

**02.036 Absperrklappe DN 50 pneu. ef.**
wie vor beschrieben.
Menge: 2,000 St

**02.037 Absperrklappe DN 65 pneu. ef.**
wie vor beschrieben.
Menge: 1,000 St

**02.038 Absperrklappe DN 80 pneu. ef.**
wie vor beschrieben.
Menge: 2,000 St

**02.039 Absperrklappe DN 100 pneu. ef.**
wie vor beschrieben.
Menge: 2,000 St

**02.040 Absperrklappe DN 150 pneu. ef.**
wie vor beschrieben.
Menge: 2,000 St

**02.041 Absperrklappe DN 250 pneu. ef.**
wie vor beschrieben.
Menge: 1,000 St

**02.042 Absperrklappe DN 300 pneu. ef.**
wie vor beschrieben.
Menge: 1,000 St

**02.043 Absperrklappe DN 350 pneu. ef.**
wie vor beschrieben.
Menge: 2,000 St

**02.044 Weichdichtender Absperrschieber DN 100**
nach DIN EN 1074 mit DIN- DVGW-Baumusterprüfzertifikat für Trinkwasser.
Absperrarmatur für Trink- und Brauchwasser bis 50°C, PN 10 Baulänge DIN EN 558-1, Grundreihe 14 (DIN 3202, F4)

Schraubenlose, selbstdichtende Deckelverbindung;
Gummierter Absperrkeil mit Gleitschuhen zur Verringerung von Verschleiß und Betätigungsmomenten dadurch Verlängerung der Lebensdauer;
Wartungsfreie und korrosionssichere Spindelabdichtung;
O-Ringe in Messing-Buchse;
Mit durchgehender Rohrinnensohle;
Dichtheit nach DIN EN 12 266-1, Leckrate A;
Auch für Vakuum bis 90 % geeignet;
Flanschanschlussmaße nach EN 1092-2;
alle mediumberührten Teile nach KTW und DVGW Arbeitsblatt W270 (bakteriologisch unbedenklich);
Gehäuse, Deckel und Absperrkeil aus Gusseisen EN-JS 1030 (GGG-40);
Keil allseitig mit EPDM gummiert;
Spindel aus nichtrostendem Stahl, Werkstoff 1.4021;

Korrosionsschutz:
innen und außen mit Epoxid-Beschichtung in GSK-Ausführung „Schwerer Korrosionsschutz" nach DIN 30 677-2, Schichtdicke >250 µm, Farbton blau, RAL 5005

mit folgendem Zubehör:
- mit Handrad
Menge: 1,000 St

**02.045 Zubehör für Absperrschieber DN 100**
Einbaugarnitur feuerverzinkt, schmutzdicht für Rohrdeckung 1,2...1,8 m, zum Betätigen von Absperrschiebern in Straßenkappen.

Material
Teleskop-Vierkantrohre: Feuerverzinkt
Verbindungsstifte: Feuerverzinkt
Hülsrohr, Glocke, Deckel: PE

- mit Straßenkappe
Menge: 1,000 St

**02.046 Steuerluftaggregat**
Stationäre, vollautomatische Kolben-Kompressoranlage - baumustergeprüft - mit CE-Zeichen und CE-Komformitätserklärung

Kompressor:
- Luftgekühlter, einstufiger, zweizylindrischer
  Kompressor mit hohem Wirkungsgrad
- Alle umlaufenden Teile elektrodynamisch
  ausgewuchtet
- Ansaugfilter mit Geräuschdämpfer
- Kurzhubige Bauweise mit daher niedriger
  Kolbengeschwindigkeit
- Motor und Kompressor direkt gekuppelt
- Elektromotor mit Lüfter zur Kühlung von
  Kompressor und Motor
- Ringkühler aus Mehrkammer-Aluminium-Profil,
  gleichzeitig Lüfterschutz
- Kompressor mit Ölringschmierung

Ausrüstung:

- Rückschlagventil, Manometer,
  Sicherheitsventil
 (baumustergeprüft)
- Verstellbarer Druckschalter mit
  Ein/Ausschalter und Anlaufentlastung
- Kondensatablasshahn
- Kugelhahn am Behälterabgang

Ansaugleistung:  660 l/min
Effektive Liefermenge bei 6 bar(ü)
gemessen nach VDMA-Einheitsblatt 4362:
  440 l/min
Höchstdruck:  10 bar
Zylinderzahl:  2 Stück
Stufenzahl:  1 Stück Motorleistung (Drehstrom):  2 x 3,0 kW
  Betriebsspannung/-frequenz:  230/400 V / 50 Hz
Schutzart:  IP 54
Druckluftbehälter, Inhalt:  250 l
Gewicht:  175 kg

Druckluftanschluss G 1/2
Abmessungen (BxTxH) 1600x570x1130 mm

Schallpegel nach DIN 45635; 76 dB(A), 1m Abstand, Freifeldmessung

Aufbau:

- Kompressor auf einem liegenden Behälter
  aufgebaut
- Zusätzliche Anschlussmöglichkeit G 1/2 am
  Behälter
- Schwingelemente zwischen Motor/Kompressor
  und Behälter
- Fußstützen mit Schwingmetallelementen am
  Behälter
- Druckbehälter innenbeschichtet
- Automatische Regelung über Druckschalter
- Entlüftung des Kompressors nach dem
  Abschalten über Druckschalter
- Motorschutzschalter
- Direktanlauf des Elektromotors
- Erstfüllung mit Hochleistungsfluid

Normen, Vorschriften und Aufstellungsempfehlungen:

Alle technischen Vorschriften, wie
2006/42/EG Maschinenrichtlinie
87/404/EWG Richtlinie über einfache Druckbehälter bzw.
97/23/EG Richtlinie für Druckgeräte, für betroffene Produkte
2006/95/EG Niederspannungsrichtlinie
2004/108/EG Richtlinie über elektromagnetische Verträglichkeit
EN 1012-1 Sicherheitsanforderungen für Kompressoren
DIN EN ISO 12100-1/2  Sicherheit von Maschinen- Grundbegriffe,

allgemeine Gestaltungsleitsätze:

DIN EN 13857 Sicherheit von Maschinen -
Sicherheitsabstände
DIN EN 286-1 Einfache unbefeuerte Druckbehälter
DIN EN 60204-1 Sicherheit von Maschinen -
Elektrische Ausrüstung von Maschinen
EN 61000-3 Elektromagnetische Verträglichkeit

- Gerätesicherheitsgesetz und die dazu
  ergangenen Verordnungen werden eingehalten.
- Betriebshandbuch, bestehend aus:
  Betriebsanleitung, Wartungsanleitung

- Zubehör:  Schlauchleitung G 1/2Ax1000 mm
- Druckschalter für Warnmeldung "Druck Tief"
 (lose beigelegt)
- Betriebsstunden-Zähler (lose beigelegt)
  zum Einbau in bauseitigen Schaltschrank
- Filterdruckminderer (lose beigelegt)

Zubehör:
- Schalldämmhaube
- Betriebsstundenzähler
- Druckschalter

''Fabrikat: .........................''

''Typ: .........................''

(vom Bieter auszufüllen)
Menge: 1,000 St

**02.047 Druckluft-Trocknungsanlage (Kältetrockner)**
kontinuierlich arbeitende luftgekühlte und wartungsfreie Kältemaschine, konstanter Druck-taupunkt + 2 °C auch bei wechselnder Belastung. Leistungsregelung zwischen 0 und 100% Aus-lastung. Selbstreinigend arbeitendes Wärme-tauschersystem aus gezogenen Kupfer-Glattrohren in Vertikalausführung. Pneumatischer Kondensatableiter (Zwangsableiter). Hergestellt nach den allg. anerkannten und gültigen Regeln der Technik, entspr. den UVV, einschl. Umgehungs-leitung.

Technische Daten:
- Volumenstrom bei 20 °C :  30 m³/h
- Drucklufteintrittstemp.:  308 K (35°C)
- Kühllufttemperatur:  298 K (25°C)
- Umgebungstemperatur:  298 K (25°C)
- Umgebungstemperatur max.:  316 K (43°C)
- Umgebungstemperatur min.:  275 K ( 2°C)
- Eintrittsdruck:  16 bar
- Drucklufttaupunkt:  275 K ( 2°C)
- Druckluftaustrittstemp.:  300 K (27°C)
- elektr. Anschluss:  230 V 50 Hz
- el. Leistungsaufn. einschl.
  Ventilator:  0,24 kW
Menge: 1,000 St

**02.048 Statisches Öl/Wassertrenngerät**
für die gesetzeskonforme, wirtschaftliche und sichere Trennung von nicht stabilen Kompressor-kondensaten auf einen Restölgehalt von weniger als 20 mg/l (DIN 38409 H18, Baumustergeprüft).

Öltankvolumen: 2

Lieferumfang, Gerät komplett montiert, anschluss-fertig, mit:
- Druckentlastungskammer
- Sedimentationsbehälter, Koaleszenzfilter
- Probehahn, Test- Set
- Ölabschöpfung, Kanister
- Anschlusszubehör
- PP-Vorfilter
- Bedienungsanleitung
Menge: 1,000 St

**02.049 Auffangwanne**
zur Aufnahme des Kondensattrenners, um das Auslaufen eines Öl- Wassergemisches zu ver-indern. Mit beidseitigem Tragegriff und Ent-eerungsvorrichtung mit Absperrhahn aus Kunststoff. Materialstärke: 10 mm

Größe: B x L x H = 500 x 500 x 300 mm
Menge: 1,000 St

**02.050 Kondensatableiter**
elektronisch niveaugeregelt, zur sicheren Ab-führung des Kondensates, verschleißfreier, elektronischer Kondensatniveau-Messfühler. Leuchtdioden für "Netz Ein", "Ventil offen" und "Alarm", mit potentialfreiem Alarmkontakt.

- Betriebsspannung: 220 V, 50 - 60 Hz
- Schutzart: IP 65
Menge: 1,000 St

**02.051 Pressostat RT 240**
zur Weitermeldung von Druckabfall der Kompres-soranlage an den Schaltschrank.
Menge: 1,000 St

**02.052 Druckluftverteiler mit 6 Abgängen**
zur Ansteuerung der Filterkreisläufe,
Rinnenreinigung.

Verteiler mit Anschluss an die Druckluftanlage, einschl. Absperrkugelhähne

liefern und montieren
Menge: 1,000 St

**02.053 Kugelabsperrhahn PN 40 DN 10/ 3/8"**
aus Messing, mit einem Innen- und einem
Außengewinde oder beidseitig Innengewinde
Menge: 2,000 St

**02.054 Kugelabsperrhahn PN 40 DN 15/ 1/2"**
aus Messing sonst wie vor
Menge: 2,000 St

**02.055 Kugelabsperrhahn PN 40 DN 20/ 1/2"**
aus Messing sonst wie vor
Menge: 2,000 St

*Hinweis: Kupfer Rohr als Druckluftleitung*
Qualitäts-Kupfer-Installationsrohr nach DIN EN 1057 zur Verlegung als Druckleitung mit RAL-Gütezeichen und DVGW-Zulassung, geschützt gegen Lochkorrosion, einschließlich Ablängen, Ausrichten, Biegen, Haltern, Maßnahmen zur Aufnahme der temperaturbedingten Längenveränderung bei warmbetriebenen Leitungen, herstellen der Rohrverbindungen durch DVGWgeprüfte Hartlöt- Kupfer-Fittings, zur Verlegung in Gebäuden und Zentralen, Rohrbefestigungen in schallgedämmter Ausführung.

**02.056 Kupfer-Rohr 12 X 1 mm**
wie vor beschrieben, in handelsüblicher Ausführung aus SF-Cu
Menge: 5,000 m

**02.057 Kupfer-Rohr 15 X 1 mm**
wie vor beschrieben, in handelsüblicher Ausführung aus SF-Cu
Menge: 10,000 m

**02.058 Kupfer-Rohr 18 X 1 mm**
wie vor beschrieben, in handelsüblicher Ausführung aus SF-Cu
Menge: 10,000 m

**02.059 Kupfer-Rohr 22 X 1 mm**
wie vor beschrieben, in handelsüblicher Ausführung aus SF-Cu
Menge: 5,000 m

**02.060 Steuerleitung**
Aus Kunststoffschlauch 6 x 8 mm, für den Pneumatikkolben und Wegeventil, einschl. Halterungen, Form- und Verbindungsteile, komplett montiert.
Menge: 250,000 m

**02.061 PVC- Leerrohr DN 20**
Nach DIN 8061/62 Reihe 4 für vorstehende Steuerleitung, einschl. Form- und Verbindungsstücke und Halterungen.
Menge: 200,000 m

*Hinweis: Zwischenflansch Rückschlagklappe*
- zum Einbau zwischen zwei
  Vorschweißbunden
- Gehäuse und Klappenscheibe aus
  Sonderbronze Cu Sn 10

**02.062 Zwischenflansch RSK DN 80**
wie vor beschrieben.
Menge: 1,000 St

**02.063 Zwischenflansch RSK DN 100**
wie vor beschrieben.
Menge: 1,000 St

**02.064 Zwischenflansch RSK DN 125**
wie vor beschrieben.
Menge: 1,000 St

*Hinweis: PVC- Armaturen*

*Hinweis: PVC Motorklappe*
Zentrische Absperrklappe. Der Klappenkörper besteht aus PVC-U, die Klappenscheibe aus PVDF oder PP. Dichtwerkstoffe EPDM und FPM.
Mit einen wartungsarmen elektrischen Stellantrieb mit einem kräftigen reversierbaren Gleichstrommotor. Das nachgeschaltete Getriebe bestehend aus Gewindespindel mit Schwenkhebel, bewirkt
eine 90° Schwenkbewegung. Der Antrieb verfügt serienmäßig über eine optische Stellungsanzeige und eine Handnotbetätigung.

Eigenschaften:
 Geeignet für neutrale, aggressive, flüssige und gasförmige Medien
 Alle mediumsberührten Teile der Klappe sind aus Kunststoff
 Die Körpergestaltung mit Außengewinde ermöglicht den Einbau des Ventils in die Rohrleitung ohne Verwendung zusätzlicher Verbindungselemente
 Unempfindlich gegen hochviskose Medien
 Integrierte Befestigungsmöglichkeit im Körper

Incl.:

- Hubbegrenzung
- Elektrischer Stellungsrückmelder GEMÜ 1225 über 2 potentialfreie, verstellbare Endlagenschalter (Zusatzmodul, nachrüstbar)
 Justierbare Endlagenstellungen über Mikroschalter

**02.065 PVC Motorklappe DN 32**
wie vor beschrieben, jedoch DN 32.
Menge: 1,000 St

**02.066 PVC-Membranventil, DN 25 handgesteuert**
handgesteuert, Membrane aus EPDM, radial ausbaubar
Menge: 1,000 St

**02.067 PVC-Membranventil, DN 32 handgesteuert**
handgesteuert, Membrane aus EPDM, radial ausbaubar
Menge: 1,000 St

**02.068 PVC-Membranventil, DN 50 handgesteuert**
handgesteuert, Membrane aus EPDM, radial ausbaubar
Menge: 1,000 St

**02.069 PVC-Schmutzfänger transparent DN 40**
transparent DN 40, mit Klebestutzen, O-Ringe aus EPDM, einschl. beidseitigen Verschraubungen
Menge: 1,000 St

**02.070 PVC-Schmutzfänger transparent DN 25**
transparent DN 25, mit Klebestutzen, O-Ringe aus EPDM, einschl. beidseitigen Verschraubungen
Menge: 1,000 St

*Hinweis: PVC- Kugelhahnen*
radial ausbaubar, komplett montiert, einschl. Einlegeteile für PE- Rohr.

**02.071 PVC- Kugelhahnen DN 15 (d 20)**
wie vor beschrieben.
Menge: 2,000 St

**02.072 PVC- Kugelhahnen DN 20 (d 25)**
wie vor beschrieben.
Menge: 3,000 St

**02.073 PVC- Kugelhahnen DN 25 (d 32)**
wie vor beschrieben.
Menge: 3,000 St

**02.074 PVC- Kugelhahnen DN 32 (d 40)**
wie vor beschrieben.
Menge: 4,000 St

**02.075 PVC- Kugelhahnen DN 40 (d 50)**
wie vor beschrieben.
Menge: 2,000 St

**02.076 PVC- Kugelhahnen DN 50 (d 63)**
wie vor beschrieben.
Menge: 3,000 St

*Hinweis: Magnetisch-induktiver Durchflussmengenmesser*
Durchflussmess- und Anzeigegerät, Flanschausführung.
Induktiver Durchflussmengenmesser (IDM) zur exakten Erfassungdes Volumenstromes, mit Flanschanschluss PN 16,magnetisch induktive Durchflussmessung für chloriertes Badewasser, Speicherung sämtlicher Betriebs- und Geräteparameter.
Gehäuseausführung mit getrennter Messumformermontage inkl. Wandhalterung. Display 3 x 20- stellige LCD - Anzeige für Durchfluss, Zählung und Fehlermeldung.
Messrohrwerkstoff: Stahl 1.0138
Gehäuse: pulverbeschichtet
Auskleidung: NBR Hartgummi
Mess-/Erdungselektroden: Hastelloy
Betriebsspannung: 230/50 V/Hz
Medientemperatur: -5°C bis +90°C
Schutzart: IP 67
Messgenauigkeit 0,5% vom Durchfluss Magnetfelderregung: pulsed DC
Analogausgang: 0/4-20 mA bidirektional Frequenz-/Impulsausgang: galvanisch getrennt, skalierbar Relaisausgang: frei programmierbar( Grenzwert Verriegelung )

Fabrikat der Planung:  Siemens, TB2 Typ Sistrans FM MAG 5100 oder gleichwertig

''Gew. Fabrikat: .........................''

''Gew. Typ: .........................''

(vom Bieter auszufüllen)

Inkl. Gegenflansch Schrauben und Dichtungen

**02.077 Durchflussmesser (Reinwasser) DN 250**
wie vor beschrieben, für Durchfluß bis 400 m3/h.
Menge: 1,000 St

**02.078 Durchflussmesser (Reinwasser) DN 150**
wie vor beschrieben, für Durchfluß bis 100 m3/h.
Menge: 1,000 St

**02.079 Durchflussmesser (Solar) DN 125**
wie vor beschrieben, für Durchfluß bis 100 m3/h.
Menge: 1,000 St

**02.080 Durchflussmesser (Rohwasser) DN 300**
wie vor beschrieben, für Durchfluß bis 500 m3/h.
Menge: 1,000 St

**02.081 Strömungswächter**
zur Messung des Durchflusses der Umwälz-, Rückspül- oder Attraktionspumpe und zur
Abschaltüberwachung der Treibwasserpumpe für die Chlordosierung.

Betriebsspannung: 20-28VDC
Einstellbereich: 3...150 cm/s
Mediumstemperatur: 0...+80 Grad C
Gehäusewerkstoff Elektronik: PBTP
Sensor: V4A 1.4571, vernickelt
Montagegröße: M 16 x 1,5
Zubehör Reduzierhülse: R 1/2" auf M 16 x 1,5. E40066
Anschluß: M 12 - Steckverbindung

Ausgang: digitaler Ausgang
Druckfest: 30 bar
Menge: 3,000 St

**02.082 Ansaugwächter**
PE- Sensor/Transmitter mit Anzeige.
Mit hochreiner Keramikmesszelle (99,9 %) und EPDM Zellendichtung, optmierter chemischer Beständigkeit, extrem robust und überlastfest. Anzeige der Einstell- und Messwerte durch 4- stelliges 10- Segment- Display.
Driftfreier Betrieb für über 100 Millionen Druckzyklen.
Messbereich Relativdruck: -1 bis +1 bar
Schrittweite: 0,01 bar
Schutzart: IP 67

Mit Kabeldose M 12, Gruppe 7, 10 m schwarz PUR- Kabel.
Menge: 3,000 St

**02.083 Bezeichnungsschilder**
aus Kunststoff, farbig, inkl. Gravur, komplett mit Befestigungen.
Menge: 60,000 St

**02.084 Bimetall- Zeigerthermometer**
Gehäusedurchmesser 100 mm, Anzeigebereich 0 - 60 °C, mit badewasserbeständiger Tauchhülse R 1/2", aus Edelstahl, einschl. Muffe und Einbau in PE- Leitung.
Menge: 4,000 St

### Los 03 Rohrleitungen und Zubehör

*Hinweis: Rohre und Formteile aus PE 100 SDR 17*
Rohrleitungen, Formstücke, Einbauteile und Zubehör, Verlegung Verlegung innen und außen.

Sämtliche Formteile, soweit vom Hersteller lieferbar, in gespritzer Ausführung oder als spiegelgeschweißte Formteile für Sonder-formstücke. Es dürfen nur zugelassene Formteile verwendet werden.

Schweißungen sind nur mit einem Spiegelschweißgerät zulässig.

Die Rohrleitungen sind nach den einschlägigen DIN- und DVGW- Vorschriften zu verlegen.

Bei Außenleitungen ist eine abschnittsweise Innendruckprüfung vor dem Verfüllen durchzuführen. Dies ist in die Einheitspreise einzukalkulieren.

Für Flanschbefestigungen und Halterungen dürfen grundsätzlich nur verzinkte Teile Verwendung finden. Sofern im Leistungsverzeichnis nicht ausdrücklich erwähnt, sind Halterungen und Fixpunkte in die Rohrleitungspreise ein
zurechnen.

Die Halterungen sind so auszuführen, dass die Belastbarkeit dem 6- fachen der tatsächlichen Belastung entspricht.

Dehnungsmuffen sind grundsätzlich als Fixpunkte zu betrachten.

Rohre und Formteile fertig verlegt, einschl. den erforderlichen Schweißnähten, Schweißzubehör und Kleinmaterial.

**03.001 PEh-Rohre d 32**
wie vor beschrieben.
Menge: 5,000 m

**03.002 PEh-Rohre d 40**
wie vor beschrieben.
Menge: 20,000 m

**03.003 PEh-Rohre d 50**
wie vor beschrieben.
Menge: 20,000 m

**03.004 PEh-Rohre d 63**
wie vor beschrieben.
Menge: 10,000 m

**03.005 PEh-Rohre d 75**
wie vor beschrieben.
Menge: 80,000 m

**03.006 PEh-Rohre d 90**
wie vor beschrieben.
Menge: 130,000 m

**03.007 PEh-Rohre d 110**
wie vor beschrieben.
Menge: 190,000 m

**03.008 PEh-Rohre d 140**
wie vor beschrieben.
Menge: 320,000 m

**03.009 PEh-Rohre d 160**
wie vor beschrieben.
Menge: 130,000 m

**03.010 PEh-Rohre d 180**
wie vor beschrieben.
Menge: 10,000 m

**03.011 PEh-Rohre d 225**
wie vor beschrieben.
Menge: 90,000 m

**03.012 PEh-Rohre d 280**
wie vor beschrieben.
Menge: 100,000 m

**03.013 PEh-Rohre d 315**
wie vor beschrieben.
Menge: 60,000 m

**03.014 PEh-Rohre d 355**
wie vor beschrieben.
Menge: 5,000 m

**03.015 PEh-Rohre d 400**
wie vor beschrieben.
Menge: 10,000 m

*Hinweis: PEh-Bogen*
formgespritzt (bis d=315) oder segmentgeschweißt. Fertig verlegt, einschl. den erforderlichen Schweißnähten in den Gradzahlen von 15 bis 90 Grad.

**03.016 PEh-Bogen d 32**
wie vor beschrieben.
Menge: 1,000 St

**03.017 PEh-Bogen d 40**
wie vor beschrieben.
Menge: 2,000 St

**03.018 PEh-Bogen d 50**
wie vor beschrieben.
Menge: 2,000 St

**03.019 PEh-Bogen d 63**
wie vor beschrieben.
Menge: 2,000 St

**03.020 PEh-Bogen d 75**
wie vor beschrieben.
Menge: 110,000 St

**03.021 PEh-Bogen d 90**
wie vor beschrieben.
Menge: 20,000 St

**03.022 PEh-Bogen d 110**
wie vor beschrieben.
Menge: 130,000 St

**03.023 PEh-Bogen d 140**
wie vor beschrieben.
Menge: 18,000 St

**03.024 PEh-Bogen d 160**
wie vor beschrieben.
Menge: 40,000 St

**03.025 PEh-Bogen d 180**
wie vor beschrieben.
Menge: 2,000 St

**03.026 PEh-Bogen d 225**
wie vor beschrieben.
Menge: 12,000 St

**03.027 PEh-Bogen d 280**
wie vor beschrieben.
Menge: 10,000 St

**03.028 PEh-Bogen d 315**
wie vor beschrieben.
Menge: 25,000 St

**03.029 PEh-Bogen d 355**
wie vor beschrieben.
Menge: 1,000 St

**03.030 PEh-Bogen d 400**
wie vor beschrieben.
Menge: 1,000 St

*Hinweis: PEh-T-Stück -egal*
formgespritzt (bis d=315) oder segmentgeschweißt, einschl. der erforderlichen Schweißnähte.

**03.031 PEh-T-Stück d 32**
wie vor beschrieben.
Menge: 1,000 St

**03.032 PEh-T-Stück d 40**
wie vor beschrieben.
Menge: 1,000 St

**03.033 PEh-T-Stück d 50**
wie vor beschrieben.
Menge: 1,000 St

**03.034 PEh-T-Stück d 63**
wie vor beschrieben.
Menge: 5,000 St

**03.035 PEh-T-Stück d 75**
wie vor beschrieben.
Menge: 2,000 St

**03.036 PEh-T-Stück d 90**
wie vor beschrieben.
Menge: 12,000 St

**03.037 PEh-T-Stück d 110**
wie vor beschrieben.
Menge: 5,000 St

**03.038 PEh-T-Stück d 140**
wie vor beschrieben.
Menge: 3,000 St

**03.039 PEh-T-Stück d 160**
wie vor beschrieben.
Menge: 34,000 St

**03.040 PEh-T-Stück d 180**
wie vor beschrieben.
Menge: 1,000 St

**03.041 PEh-T-Stück d 225**
wie vor beschrieben.
Menge: 25,000 St

**03.042 PEh-T-Stück d 280**
wie vor beschrieben.
Menge: 50,000 St

**03.043 PEh-T-Stück d 315**
wie vor beschrieben.
Menge: 20,000 St

**03.044 PEh-T-Stück d 355**
wie vor beschrieben.
Menge: 1,000 St

**03.045 PEh-T-Stück d 400**
wie vor beschrieben.
Menge: 1,000 St

*Hinweis: PEh-T-Stück -reduziert*
werkseitig hergestellt mit reduziertem Abgang. Abgänge von d 40 bis 1 Dimension kleiner wie Hauptrohrnennweite (die Dimensionen beziehen sich auf die Hauptrohrnennweite), einschl. der erforderlichen Schweißnähte.

**03.046 PEh-T-Stück d 63**
wie vor beschrieben.
Menge: 1,000 St

**03.047 PEh-T-Stück d 75**
wie vor beschrieben.
Menge: 1,000 St

**03.048 PEh-T-Stück d 90**
wie vor beschrieben.
Menge: 2,000 St

**03.049 PEh-T-Stück d 110**
wie vor beschrieben.
Menge: 5,000 St

**03.050 PEh-T-Stück d 140**
wie vor beschrieben.
Menge: 3,000 St

**03.051 PEh-T-Stück d 160**
wie vor beschrieben.
Menge: 6,000 St

**03.052 PEh-T-Stück d 180**
wie vor beschrieben.
Menge: 1,000 St

**03.053 PEh-T-Stück d 225**
wie vor beschrieben.
Menge: 10,000 St

**03.054 PEh-T-Stück d 280**
wie vor beschrieben.
Menge: 10,000 St

**03.055 PEh-T-Stück d 315**
wie vor beschrieben.
Menge: 10,000 St

**03.056 PEh-T-Stück d 355**
wie vor beschrieben.
Menge: 1,000 St

**03.057 PEh-T-Stück d 400**
wie vor beschrieben.
Menge: 1,000 St

*Hinweis: PEh- Abzweig reduziert 45°*
Als Zulage, geschweißt, mit reduziertem Abgang 45 °. Abgänge von d 110 bis 1 Dimension kleiner wie Hauptrohrnennweite (die Dimensionen beziehen sich auf die Hauptrohrnennweite), einschl. der erforderlichen Schweißnähte.

**03.058 Abzweig reduziert d 225**
geschweißt, 45°.
Menge: 1,000 St

**03.059 Abzweig reduziert d 315**
geschweißt, 45°.
Menge: 1,000 St

*Hinweis: PEh-Vorschweißbund*
einschl. GFK- Losflansch beschichtet, Schrauben und Muttern, feuerverzinkt, Dichtungen, sowie den erforderlichen Schweißnähten.

**03.060 PEh-Vorschweißbund d 32**
wie vor beschrieben.
Menge: 2,000 St

**03.061 PEh-Vorschweißbund d 40**
wie vor beschrieben.
Menge: 2,000 St

**03.062 PEh-Vorschweißbund d 50**
wie vor beschrieben.
Menge: 2,000 St

**03.063 PEh-Vorschweißbund d 63**
wie vor beschrieben.
Menge: 4,000 St

**03.064 PEh-Vorschweißbund d 75**
wie vor beschrieben.
Menge: 36,000 St

**03.065 PEh-Vorschweißbund d 90**
wie vor beschrieben.
Menge: 32,000 St

**03.066 PEh-Vorschweißbund d 110**
wie vor beschrieben.
Menge: 72,000 St

**03.067 PEh-Vorschweißbund d 140**
wie vor beschrieben.
Menge: 22,000 St

**03.068 PEh-Vorschweißbund d 160**
wie vor beschrieben.
Menge: 32,000 St

**03.069 PEh-Vorschweißbund d 180**
wie vor beschrieben.
Menge: 2,000 St

**03.070 PEh-Vorschweißbund d 225**
wie vor beschrieben.
Menge: 20,000 St

**03.071 PEh-Vorschweißbund d 280**
wie vor beschrieben.
Menge: 16,000 St

**03.072 PEh-Vorschweißbund d 315**
wie vor beschrieben.
Menge: 24,000 St

**03.073 PEh-Vorschweißbund d 355**
wie vor beschrieben.
Menge: 1,000 St

**03.074 PEh-Vorschweißbund d 400**
wie vor beschrieben.
Menge: 2,000 St

**03.075 Schrauben und Muttern V4A d 280**
als Mehrpreis, kompletter Satz für 1 Vorschweißbund
Menge: 2,000 St

**03.076 Schrauben und Muttern V4A d 355**
als Mehrpreis, kompletter Satz für 1 Vorschweißbund
Menge: 4,000 St

*Hinweis: PEh Reduktionen*
auf kleinere Nennweiten, einschl. der erforderlichen Schweißnähte.

**03.077 PEh-Reduktion d 32**
wie vor beschrieben.
Menge: 1,000 St

**03.078 PEh-Reduktion d 40**
wie vor beschrieben.
Menge: 1,000 St

**03.079 PEh-Reduktion d 50**
wie vor beschrieben.
Menge: 1,000 St

**03.080 PEh-Reduktion d 63**
wie vor beschrieben.
Menge: 4,000 St

**03.081 PEh-Reduktion d 75**
wie vor beschrieben.
Menge: 3,000 St

**03.082 PEh-Reduktion d 90**
wie vor beschrieben.
Menge: 12,000 St

**03.083 PEh-Reduktion d 110**
wie vor beschrieben.
Menge: 6,000 St

**03.084 PEh-Reduktion d 140**
wie vor beschrieben.
Menge: 6,000 St

**03.085 PEh-Reduktion d 160**
wie vor beschrieben.
Menge: 36,000 St

**03.086 PEh-Reduktion d 180**
wie vor beschrieben.
Menge: 4,000 St

**03.087 PEh-Reduktion d 225**
wie vor beschrieben.
Menge: 40,000 St

**03.088 PEh-Reduktion d 280**
wie vor beschrieben.
Menge: 52,000 St

**03.089 PEh-Reduktion d 315**
wie vor beschrieben.
Menge: 36,000 St

**03.090 PEh-Reduktion d 355**
wie vor beschrieben.
Menge: 1,000 St

**03.091 PEh-Reduktion d 400**
wie vor beschrieben.
Menge: 1,000 St

*Hinweis: Elektro- Schweißmuffen*
Für Druckleitungen, fertig eingebaut.

**03.092 Elektro- Schweißmuffe d 110**
wie vor beschrieben.
Menge: 2,000 St

**03.093 Elektro- Schweißmuffe d 140**
wie vor beschrieben.
Menge: 4,000 St

**03.094 Elektro- Schweißmuffe d 160**
wie vor beschrieben.
Menge: 6,000 St

**03.095 Elektro- Schweißmuffe d 225**
wie vor beschrieben.
Menge: 4,000 St

**03.096 Elektro- Schweißmuffe d 280**
wie vor beschrieben.
Menge: 2,000 St

**03.097 Elektro- Schweißmuffe d 315**
wie vor beschrieben.
Menge: 1,000 St

**03.098 Elektro- Schweißmuffe d 355**
wie vor beschrieben.
Menge: 1,000 St

**03.099 Elektro- Schweißmuffe d 400**
wie vor beschrieben.
Menge: 1,000 St

*Hinweis: Rohre und Formteile aus PVC PN 16 SDR 13,6*
Nach DIN EN 8061/62 Reihe 5 und 19 532 mit angeformter zylindrischer Klebemuffe für Badewasser.

Muffendruckrohre aus PVC- hart mit DVGW- Zulassungskennzeichen.

Verlegung innen.

Die Rohrleitungen sind nach den einschlägigen DIN- und DVGW-Vorschriften zu verlegen.

Für Flanschbefestigungen und Halterungen dürfen grundsätzlich nur verzinkte Teile Verwendung finden. Sofern im Leistungsverzeichnis nicht ausdrücklich erwähnt, sind Halterungen und Fixpunkte in die Rohrleitungspreise einzurechnen.

Die Halterungen sind so auszuführen, daß die Belastbarkeit dem 6-fachen der tatsächlichen Belastungentspricht.

Dehnungsmuffen sind grundsätzlich als Fixpunkte zu betrachten.

Rohre mit Formteile fertig verlegt, einschl. dem erforderlichen Klebe- und Kleinmaterial.

**03.100 PVC-Rohr d 50**
wie vor beschrieben.
Menge: 1,000 m

**03.101 PVC-Rohr d 63**
wie vor beschrieben.
Menge: 10,000 m

**03.102 PVC-Rohr d 75**
wie vor beschrieben.
Menge: 80,000 m

**03.103 PVC-Rohr d 90**
wie vor beschrieben.
Menge: 10,000 m

**03.104 PVC-Rohr d 110**
wie vor beschrieben.
Menge: 60,000 m

*Hinweis: PVC- Winkel 90°*
gegossen, fertig verlegt, einschl. den erforderlichen Klebeverbindungen, 90 Grad

**03.105 PVC-Winkel d 50**
wie vor beschrieben.
Menge: 1,000 St

**03.106 PVC-Winkel d 63**
wie vor beschrieben.
Menge: 2,000 St

**03.107 PVC-Winkel d 75**
wie vor beschrieben.
Menge: 35,000 St

**03.108 PVC-Winkel d 90**
wie vor beschrieben.
Menge: 4,000 St

**03.109 PVC-Winkel d 110**
wie vor beschrieben.
Menge: 30,000 St

*Hinweis: PVC- Flansch*
gegossen, als Zulage, einschl. PVC- Losflansch, Schrauben und Muttern, feuerverzinkt, Dichtungen, fertig verlegt, einschl. den erforderlichen Klebeverbindungen

**03.110 PVC-Flansch d 50**
wie vor beschrieben.
Menge: 2,000 St

**03.111 PVC-Flansch d 63**
wie vor beschrieben.
Menge: 2,000 St

**03.112 PVC-Flansch d 75**
wie vor beschrieben.
Menge: 22,000 St

**03.113 PVC-Flansch d 90**
wie vor beschrieben.
Menge: 2,000 St

**03.114 PVC-Flansch d 110**
wie vor beschrieben.
Menge: 20,000 St

*Hinweis: PVC- T- Stück- Egal*
gegossen, als Zulage, einschl. den erforderlichen Klebeverbindungen

**03.115 PVC-T-Stück d 50**
wie vor beschrieben.
Menge: 1,000 St

**03.116 PVC-T-Stück d 63**
wie vor beschrieben.
Menge: 1,000 St

**03.117 PVC-T-Stück d 75**
wie vor beschrieben.
Menge: 1,000 St

**03.118 PVC-T-Stück d 90**
wie vor beschrieben.
Menge: 1,000 St

**03.119 PVC-T-Stück d 110**
wie vor beschrieben.
Menge: 1,000 St

*Hinweis: PVC- Reduktion*
gegossen, als Zulage, auf kleinere Nennweiten, einschl. den erforderlichen Klebeverbindungen

**03.120 PVC-Reduktion d 50**
wie vor beschrieben.
Menge: 1,000 St

**03.121 PVC-Reduktion d 63**
wie vor beschrieben.
Menge: 1,000 St

**03.122 PVC-Reduktion d 75**
wie vor beschrieben.
Menge: 1,000 St

**03.123 PVC-Reduktion d 90**
wie vor beschrieben.
Menge: 2,000 St

**03.124 PVC-Reduktion d 110**
wie vor beschrieben.
Menge: 2,000 St

*Hinweis: Rohrschellen*
zur Halterung der vorstehend aufgeführten
Rohrleitungen, aus St. 37.2., feuerverzinkt, einschl. Doppelnippel und Fußplatte, Schrauben und Dübel.

**03.125 Rohrschellen d 32**
wie vor beschrieben.
Menge: 15,000 St

**03.126 Rohrschellen d 40**
wie vor beschrieben.
Menge: 15,000 St

**03.127 Rohrschellen d 50**
wie vor beschrieben.
Menge: 15,000 St

**03.128 Rohrschellen d 63**
wie vor beschrieben.
Menge: 20,000 St

**03.129 Rohrschellen d 75**
wie vor beschrieben.
Menge: 12,000 St

**03.130 Rohrschellen d 90**
wie vor beschrieben.
Menge: 20,000 St

**03.131 Rohrschellen d 110**
wie vor beschrieben.
Menge: 18,000 St

**03.132 Rohrschellen d 140**
wie vor beschrieben.
Menge: 20,000 St

**03.133 Rohrschellen d 160**
wie vor beschrieben.
Menge: 24,000 St

**03.134 Rohrschellen d 180**
wie vor beschrieben.
Menge: 4,000 St

**03.135 Rohrschellen d 225**
wie vor beschrieben.
Menge: 12,000 St

**03.136 Rohrschellen d 280**
wie vor beschrieben.
Menge: 12,000 St

**03.137 Rohrschellen d 315**
wie vor beschrieben.
Menge: 16,000 St

**03.138 Rohrschellen d 355**
wie vor beschrieben.
Menge: 2,000 St

**03.139 Rohrschellen d 400**
wie vor beschrieben.
Menge: 4,000 St

*Hinweis: Rohrschellen V4A*
zur Halterung der vorstehend aufgeführten
Rohrleitungen, aus Edelstahl V4A, einschl. Doppelnippel und Fußplatte, Schrauben und Dübel.

**03.140 Rohrschellen d 63**
wie vor beschrieben.
Menge: 15,000 St

**03.141 Rohrschellen d 110**
wie vor beschrieben.
Menge: 6,000 St

**03.142 Rohrschellen d 225**
wie vor beschrieben.
Menge: 10,000 St

**03.143 Rohrschellen d 280**
wie vor beschrieben.
Menge: 5,000 St

**03.144 Rohrschellen d 315**
wie vor beschrieben.
Menge: 4,000 St

**03.145 Rohrschellen d 355**
wie vor beschrieben.
Menge: 4,000 St

**03.146 PEh- Gewindemuffen 1/2"**
wie vor beschrieben.
Menge: 10,000 St

**03.147 PEh- Gewindemuffen 1"**
wie vor beschrieben.
Menge: 4,000 St

**03.148 PE-Blindflansch d50**
Menge: 2,000 St

**03.149 PE-Blindflansch d63**
Menge: 1,000 St

**03.150 PE-Blindflansch d75**
Menge: 1,000 St

**03.151 PE-Blindflansch d90**
Menge: 1,000 St

**03.152 PE-Blindflansch d110**
Menge: 1,000 St

**03.153 PE-Blindflansch d140**
Menge: 2,000 St

**03.154 PE-Blindflansch d160**
Menge: 1,000 St

**03.155 PE-Blindflansch d225**
Menge: 1,000 St

**03.156 Kabelschutzrohre für Erdverlegung**
Außen-Ø: 110 mm
in vorhandenem Kabelgraben montieren.
Biegsames Kabelschutzrohr aus PE-HD,
halogenfrei, in Verbundbauweise, außen gewellt mit Innenhaut, schwarz, hohe Druck und Schlagfestigkeit, mit einseitig aufgesteckter Doppelsteckmuffe (sanddicht)
und Einzugsschnur.
Temperaturbeständigkeit: -20°C bis +80°C
Menge: 200,000 m
Zeitansatz: 3240,00

**03.157 Ringraumdichtungen Ø 130 mm**
Ringraumdichtung HRD als geteilter
Dichteinsatz mit überdeckendem Flansch,
mit einem oder mehreren Durchgängen.
Zum Einsetzen in vorhandene Futterrohre
oder Kernbohrungen mit Ø innen 200 mm,
millimetergenau anpassbar.
Geeignet zum gas- und wasserdichten Abdichten von bereits verlegten Kabeln.
Pressplatten und Bolzen rostfrei aus
Edelstahl 1.4301 (V2A),
Muttern und Unterlegscheiben rostfrei aus
Edelstahl 1.4571 (V4A),
1 Vollgummieinlage aus EPDM,
Dichtbreite 60 mm, bis 5 bar druckdicht
gegen drückendes Wasser.
Liefern und Montieren
Menge: 6,000 St

**03.158 Profilmaterial**
Feuerverzinkt, für spezielle Haltekonstruk-tionen, einschl. Bearbeitung und Montage.
Menge: 200,000 kg

### Los 04 Trinkwasserleitungen und Abwasser

**04.001 Dusche für Duschplätze**
Bestehend aus:

1 Compakt- Standbrause- Olympiaform, aus
  starkwandigem, zylindrischem Edelstahlrohr,
  mit Fußflansch ca. 220 mm Durchmesser, mit
  Bohrungen für die Befestigungsschrauben,
  einschl. dieser (aus Edelstahl), Wasseranschluß R 3/4" mit Patent- Steckkupplung im
  Inneren der Säule liegend, komplett in
  geschliffener Ausführung.

1 Zeitsteuerung durch Compact- Selbstschluß-
  Brauseventil aus Rotguß (RG 5) mit
  Ölhydrauliksteuerung, variable
  Laufzeiteinstellung, mit V4A-
  Schmutzfangsieb und Vorabstellventil.

1 Düsenbrausekopf -Maxi- 3/4", schwere
  massive Ausführung.

1 Zapfventil mit Schlauchverschraubung und
  Steckschlüssel.

''Fabrikat: .........................''

''Typ: .........................''

(vom Bieter auszufüllen)
Menge: 4,000 St

**04.002 Einbauteil Dusche**
zum Einbetonieren in die Bodenplatte des Duschplatzes. Mit Anschluss für Wasser und Potenzialausgleich.
Menge: 4,000 St

*Hinweis: Rohre und Formteile aus PE 100-RC*
Rohrleitungen, Formstücke, Einbauteile und Zubehör, Verlegung innen und außen.

Die Rohre aus PE 100-RC (Rohre mit Schutzeigenschaften) müssen in ihren Maßen und Toleranzen der DIN EN 12201-2 entsprechen. Die Güteanforderungen sind gemäß PAS 1075, DIN 8075 sowie die DIN EN 12814-3 und DVS 2203-4 Beiblatt 2 (FNCT*) zu erfüllen. Die Rohre sind königsblau durchgefärbt. Die Rohre ab d 90 weisen eine integrierte königsblaue Signalschicht von ca. 1,0 mm Dicke auf. Der Rohrhersteller hat ein Qualitätsmanagementsystem nach DIN EN ISO 9001 nachzuweisen. Ein DVGW-Baumusterprüfzertifikat muss vorliegen, die Dokumentation der Rohrqualität durch ein Abnahmeprüfzeugnis 3.1 gemäß DIN EN 10204 sind im Auftragsfall vom Bieter einzureichen.

Die eingesetzten Rohre müssen folgende Anforderungen erfüllen:
- Außendurchmesser da nach DIN EN 12201-  2, die Schweißbarkeit muss auf
  Standard-Stumpfschweißmaschinen
  gewährleistet sein,
- gültiges DVGW-Baumusterprüfzertifikat,
- verfügt über ein aktuelles PAS 1075
  Zertifikat,
- Nachweis der Eignung für alle
  alternative Verlegetechniken über
  FNCT* (geforderte Mindeststandzeit von  > 8.760 h für jede Rohstoffcharge,
  Prüfbedingungen: 80°C, 4 N/mm2, 2 %
  Arkopal N-100),
- Das Rohr muss den Anforderungen nach
  DVGW-Arbeitsblatt GW 323 genügen,
- eine zulässige Freilagerdauer von
  mindestens zwei Jahren muss gegeben
  sein.

Für die Verlegung und Montage der Rohrleitungen ist nur nach DVS 2212 oder DVGW GW 330 geschultes Personal zugelassen.

Die Verlegung hat mittels Heizelement-Stumpfschweißung oder Heizwendelschweißung gemäß DVS 2207-1 zu erfolgen. Sämtliche Schweißparameter sind automatisch aufzuzeichnen und nach Beendigung der Schweißarbeiten dem Auftraggeber zu überreichen.

Rohre und Formteile fertig verlegt, einschl. den erforderlichen Schweißnähten, Schweißzubehör und Kleinmaterial.

**04.003 PE 100-RC- Rohre d 90**
Trinkwasserrohr aus PE 100-RC gemäß PAS 1075 Typ 2, schwarz mit blauer Signalschicht von ca. 1 mm Dicke, Rohr mit Schutzeigenschaften für die Verlegung im Sandbett.
SDR-Klasse 11, Außendurchmesser d 90 mm
Menge: 100,000 m

**04.004 PE 100-RC- Rohre d 110**
Trinkwasserrohr aus PE 100-RC gemäß PAS 1075 Typ 2, schwarz mit blauer Signalschicht von ca. 1 mm Dicke, Rohr mit Schutzeigenschaften für die Verlegung im Sandbett.
SDR-Klasse 11, Außendurchmesser d 110 mm
Menge: 10,000 m

*Hinweis: PE 100-RC Winkel 90°*
Winkel 90°, formgespritzt aus PE 100-RC, mit langen Schweißenden, nach DIN EN 12201-3 und EN 1555-3, für vorstehende Rohre.
SDR-Klasse 11.

**04.005 PE 100-RC Winkel d 90**
wie vor beschrieben.
Menge: 8,000 St

**04.006 PE 100-RC Winkel d 110**
wie vor beschrieben.
Menge: 2,000 St

*Hinweis: PE 100-RC Winkel 45°*
Winkel 45°, formgespritzt aus PE 100-RC, mit langen Schweißenden, nach DIN EN 12201-3 und EN 1555-3, für vorstehende Rohre.
SDR-Klasse 11.

**04.007 PE 100-RC Winkel d 90**
wie vor beschrieben.
Menge: 6,000 St

*Hinweis: PE 100-RC T- Stück*
T-Stück verstärkt, formgespritzt aus PE 100-RC, mit langen Schweißenden, nach DIN EN 12201-3 und EN 1555-3, für vorstehende Rohre.
SDR-Klasse 11.

**04.008 PE 100-RC T-Stück d 90**
wie vor beschrieben.
Menge: 2,000 St

*Hinweis: PE 100-RC T- Stück reduziert*
T-Stück verstärkt, formgespritzt aus PE 100-RC, mit reduziertem Abgang, mit langen Schweißenden, nach DIN EN 12201-3 und EN 1555-3, für vorstehende Rohre.
SDR-Klasse 11.

**04.009 PE 100-RC T-Stück red. d 90**
wie vor beschrieben.
Menge: 1,000 St

**04.010 PE 100-RC T-Stück red. d 110**
wie vor beschrieben.
Menge: 1,000 St

*Hinweis: PE 100-RC Reduktion*
Reduktion zentrisch, formgespritzt aus PE 100-RC, mit langen Schweißenden, nach DIN EN 12201-3 und EN 1555-3, für vorstehende Rohre.
SDR-Klasse 11.

**04.011 PE 100-RC Reduktion d 90**
wie vor beschrieben.
Menge: 2,000 St

**04.012 PE 100-RC Reduktion d 110**
wie vor beschrieben.
Menge: 1,000 St

*Hinweis: PE 100-RC-Vorschweißbund*
V-Bund, formgespritzt aus PE 100-RC, mit langen Schweißenden, nach DIN EN 12201-3 und EN 1555-3, für vorstehende Rohre.
SDR-Klasse 11, einschl. PP- Losflansch glasfaserverstärkt, mit Stahleinlage, Lochbild nach EN DIN 1092-1  PN 10, Druckbelastbarkeit ≤ d 500 mm 16 bar, ≥ d 560 mm: 10 bar, mit FM-Global-Zulassung, einschl. Schrauben und Muttern, feuerverzinkt, Dichtungen.

**04.013 PE 100-RC V- Bund d 90**
wie vor beschrieben.
Menge: 6,000 St

**04.014 PE 100-RC V- Bund d 110**
wie vor beschrieben.
Menge: 4,000 St

*Hinweis: PE 100-RC Heizwendel-Muffe*
SDR 11, formgespritzt aus, mit eingebetteter Heizwendel, zur Verschweißung von Formteilen mit verlängerten Schenkeln, nach DIN EN 12201-3 und EN 1555-3, mit DIBt-, DVGW- und FM-Global-Zulassung.

**04.015 PE 100-RC Muffe d 90**
wie vor beschrieben.
Menge: 28,000 St

**04.016 PE 100-RC Muffe d 110**
wie vor beschrieben.
Menge: 2,000 St

*Hinweis: PE 100-RC Übergangsmuffe*
formgespritzt aus PE 100-RC, mit eingebetteter Heizwendel, Innengewinde Messing oder Stahl, nach DIN EN 12201-3 und EN 1555-3, mit DVGW-Zulassung. SDR-Klasse 11.

**04.017 PE 100-RC Ü- Muffe d 90**
wie vor beschrieben.
Menge: 1,000 St

*Hinweis: Verlegung Wasserleitungen*
Die Wasserleitungen sind grundsätzlich so zu montieren, dass eine komplette Entleerung der Anlage gewährleistet ist. Gegebenenfalls sind zusätzliche Entleerungen oder Zapfstellen DN 15 einzubauen.
Die Anlagen sind im Winter entleert und dem Frost ausgesetzt.

*Hinweis: Druckrohre aus PE-HD - Trinkwasser*
Druckrohre aus PE-HD (Polyethylen hart), PE 80
Reihe 5 bis PN 12,5, SDR 11, DIN/EN 12201 (8074/75), mit DVGW-Kennzeichen, schwarz mit blauen Streifen.

Es dürfen nur zugelassene Formteile verwendet werden.

Die Rohrleitungen sind nach den einschlägigen DIN- und DVGW- Vorschriften zu verlegen.

Rohre und Formteile fertig verlegt, einschl. den erforderlichen Kleinmaterial.
Die PE-Leitungen werden in einem vorbereitetem Graben verlegt. Das Einlegen, Einbringen der Leitung sind in die Einheitspreise einzurechnen einschl. notwendiger Werkzeuge / Fahrzeuge.

**04.018 PE- Schlauch PN 12,5 d 32 erdverlegt**
PE- Schlauch  d 32 x 3
Verlegung im Erdreich in vorbereitetem Graben auf Sand nach den Herstellerrichtlinien.
Menge: 200,000 m

**04.019 PE- Schlauch PN 12,5 d 40 erdverlegt**
PE- Schlauch  d 40 x 3,7
Verlegung im Erdreich in vorbereitetem Graben auf Sand nach den Herstellerrichtlinien.
Menge: 50,000 m

**04.020 PE- Schlauch PN 12,5 d 50 erdverlegt**
PE- Schlauch  d 50 x 4,6
Verlegung im Erdreich in vorbereitetem Graben auf Sand nach den Herstellerrichtlinien.
Menge: 50,000 m

**04.021 PE- Schlauch PN 12,5 d 63 erdverlegt**
PE- Schlauch  d 63 x 5,8
Verlegung im Erdreich in vorbereitetem Graben auf Sand nach den Herstellerrichtlinien.
Menge: 80,000 m

*Hinweis: Klemmfittings aus Polypropylen für PE-Rohre*
Klemmfittings aus Polypropylen ohne innere Abstützung für PE-Rohre bis 63 mm äußerer Durchmesser PN 16/20°C (Wasser)
ab 75 mm äußerer Durchmesser PN 10/20°C (Wasser.

Prüfung nach DIN 8076 Teil 1 und 3 DIN-DVGW-Prüfzeichen U 247 und U 248. Geeignet für Druckluft bis 40 mm Außendurchmesser und
Druck bis 12,5 bar.
Komplett liefern und Montieren einschl. Kleinmaterial.

**04.022 PE-Winkel 90° d 32**
*** Bedarfsposition ohne GB
Komplett liefern und montieren einschließlich erforderlichem Dichtungsmaterial.
Menge: 10,000 St

**04.023 PE-Winkel 90° d 40**
*** Bedarfsposition ohne GB
Komplett liefern und montieren einschließlich erforderlichem Dichtungsmaterial.
Menge: 5,000 St

**04.024 PE-Winkel 90° d 50**
*** Bedarfsposition ohne GB
Komplett liefern und montieren einschließlich erforderlichem Dichtungsmaterial.
Menge: 5,000 St

**04.025 PE-Winkel 90° d 63**
*** Bedarfsposition ohne GB
Komplett liefern und montieren einschließlich erforderlichem Dichtungsmaterial.
Menge: 8,000 St

**04.026 PE-T-Stück d 32**
Material wie beschrieben,
Komplett liefern und montieren einschließlich erforderlichem Dichtungsmaterial.
Menge: 2,000 St

**04.027 PE-T-Stück d 40**
Material wie beschrieben,
Komplett liefern und montieren einschließlich erforderlichem Dichtungsmaterial.
Menge: 5,000 St

**04.028 PE-T-Stück d 50**
*** Bedarfsposition ohne GB
Material wie beschrieben,
Komplett liefern und montieren einschließlich erforderlichem Dichtungsmaterial.
Menge: 2,000 St

**04.029 PE-T-Stück d 63**
*** Bedarfsposition ohne GB
Material wie beschrieben,
Komplett liefern und montieren einschließlich erforderlichem Dichtungsmaterial.
Menge: 4,000 St

**04.030 PE-Reduktion d 40**
*** Bedarfsposition ohne GB
Material, Montage wie beschrieben,
d40 - d32
Menge: 2,000 St

**04.031 PE-Reduktion d 50**
*** Bedarfsposition ohne GB
Material, Montage wie beschrieben,
d50 - d40
Menge: 2,000 St

**04.032 PE-Reduktion d 63**
*** Bedarfsposition ohne GB
Material, Montage wie beschrieben,
d63 - d50
Menge: 5,000 St

**04.033 PE-Kupplungen d 32**
*** Bedarfsposition ohne GB
Material, Montage wie beschrieben, d 32
Menge: 5,000 St

**04.034 PE-Kupplungen d 40**
*** Bedarfsposition ohne GB
Material, Montage wie beschrieben, d 40
Menge: 2,000 St

**04.035 PE-Kupplungen d 50**
*** Bedarfsposition ohne GB
Material, Montage wie beschrieben, d 50
Menge: 2,000 St

**04.036 PE-Kupplungen d 63**
*** Bedarfsposition ohne GB
Material, Montage wie beschrieben, d 63
Menge: 5,000 St

**04.037 PE-Anschlussverschraubung d32**
PE-Anschlussverschraubung mit Innengewinde
PE-Rohr d32, Innengewinde DN 32
Menge: 5,000 St

**04.038 PE-Anschlussverschraubung d50**
PE-Anschlussverschraubung mit Innengewinde
PE-Rohr d50, Innengewinde wahlweise DN 32 bis DN 50
Menge: 2,000 St

**04.039 PE-Anschlussverschraubung d63**
PE-Anschlussverschraubung mit Innengewinde
PE-Rohr d63, Innengewinde DN 65
Menge: 4,000 St

**04.040 Pressringdichtung**
Pressringdichtung "Einfach" gegen drückendes Wasser, einfach dichtend für Hauseinführungen.
Druckscheiben aus Edelstahl / V2A (1.4301)
Gummiqualität : 27 mm Stark
gas- und druckwasserdicht, Druckdicht bis 5 bar
Spannschrauben, U-Scheiben, Muttern aus Edelstahl V2A / V4A, EPDM 40° ± 5° Shore Schwarz, erdgasbeständig, gemäß DIN 1988, 18336/37, DIN 18195, DVGW G 459/I und VP 601
Für die sichere, druckwasserdichte Abdichtung Rohrleitungen die als Hausanschlussleitungen durch Fundamente, Decken usw. geführt und gegen drückendes Wasser abgedichtet werden müssen.
Verwendung in Futterrohren (ggf. als Zubehör in Wanddicke liefern und während bauarbeiten positionieren und fixieren) / Mauerhülsen aus Kunststoff, Faserzement, Stahl etc.
Speziell für Kernlochbohrungen

Durchzuführende Rohrleitung ca: 65 mm
Kernbohrung: 125 mm
Menge: 2,000 St

**04.041 Pressringdichtung**
wie beschrieben, jedoch:
Durchzuführende Rohrleitung ca: 50 mm
Kernbohrung: 100 mm
Menge: 2,000 St

*Hinweis: Rohrschellen*
zur Halterung der vorstehend aufgeführten
Rohrleitungen, aus St. 37.2., feuerverzinkt, einschl. Doppelnippel und Fußplatte, Schrauben und Dübel.

**04.042 Rohrschellen d 32**
wie vor beschrieben.
Menge: 16,000 St

**04.043 Rohrschellen d 40**
wie vor beschrieben.
Menge: 10,000 St

**04.044 Rohrschellen d 50**
wie vor beschrieben.
Menge: 10,000 St

**04.045 Rohrschellen d 63**
wie vor beschrieben.
Menge: 24,000 St

**04.046 Rohrschellen d 90**
wie vor beschrieben.
Menge: 20,000 St

**04.047 Übergang auf Bestandsleitung DN 32**
Übergang auf Bestandsleitung
Gebo-Verschraubung geeignet für Trinkwasser
Druckstufe PN 6
Innengewinde DN 32
verz. Rohr Bestand DN 32
Menge: 1,000 St

**04.048 Übergang auf Bestandsleitung DN 50**
Übergang auf Bestandsleitung
Gebo-Verschraubung geeignet für Trinkwasser
Druckstufe PN 6
Innengewinde DN 50
verz. Rohr Bestand DN 50
Menge: 2,000 St

**04.049 Flanschenabsperrventil DN 80**
Für Trinkwasserleitungen mit Eignungsnachweis gemäß DIN 1988 in Durchgangsform, einschl. Gegenfl. Schraub.,Dichtungen, PN 16, DN 80

Gehäuse:  JL-1040
Gehäusebeschichtung: PA (Rilsan)
Membrane:  EPDM/W 270
Menge: 2,000 St

**04.050 Rückflussverhinderer DN 80**
für Trinkwasserleitungen mit Flanschanschluß DIN 2501 Teil 1, Gehäuse aus Grauguss, innen und außen pulverbeschichtet, mit Prüf- und Entleerungsstutzen.
Für Trinkwasser entspr. DIN / DVGW, PN 16/DN 80
Menge: 1,000 St

**04.051 Druckminderer DN 80**
entlastet, für Trinkwasserleitungen, mit Eignungsnachweis gemäß DIN 1988, direkt gesteuert mit Membrane, mit Flanschanschluß DIN 2501 Teil1, PN 16, mit Schallschutzprüfzeichen DIN 4109 Gruppe 2, einschl. Druckmessgeräten für Vor- und Hinterdruck, Gehäuse aus Rotguß, Sitz aus Niro-Stahl, PN 16 / DN 80
Menge: 1,000 St

**04.052 Rückspül-Schutzfilter DN 80**
nach DIN 13443-1 mit DIN-DVGW-Prüfzeichen; zur Filtration aller im Wasser vorhandenen Verunreinigungen, die als Belüftungselemente Korrosionen in wasserführenden Rohrleitungen auslösen und zu Funktionsstörungen an Kontroll- und Regelorganen führen können, für Wasser bis 30 °C.

Ausführung: Filtergehäuse aus hochwertigem Grauguss PN 10, innen und außen korrosionsbeständig mit Kunststoff (Rilsan) beschichtet;
Filtergewebe aus Edelstahl, versilbert zum prophylaktischen Keimschutz, großes Handrad zur Rückspülung nach dem Punktrotationssystem bei gleichzeitiger Reinigung des Schauglases, mit Anschluss für Differenzdruckmanometer1/4".

Spülwasseranschluß nach DIN 1988, Einbau- und Betriebsanleitung.

Technische Daten:
Rohranschluß  80 DN
Wasserdurchfluß max.  50 m³/h
Betriebsdruck max.  10 bar
Betriebstemperatur max.  30 °C
Druckverlust nach Rückspülung  0,2 bar
Maschenweite  0,1 mm
mit DVGW-Registrierung

einschl. Anschlussverschraubungen/Flansche/Übergänge auf Rohrleitungssystem, Befestigungen und Dichtungen, montieren mit den vom Hersteller angegebenen Ein- und Auslaufstrecken, mit Manometer.
Menge: 1,000 St

**04.053 Wasserzähler-Anschlussbügel Qn 10**
einschl. Anschlussgewinden und Anschlussverschraubungen aus Messing mit Fest- und Längenausgleichsverschraubung, aus verzinktem Stahl, mit geschlossenen Bügelschenkeln zur
Aufnahme der Anschlußverschraubungen, Abdichten des Schiebestutzens der Ausgleichsverschraubung mit Kontermutter,Druckring und Weichgummidichtung, für bauseits gelieferten Wasserzähler Qn 10.

Die genaue Größe ist vor Einau mit dem Wassermeister abzustimmen.
Menge: 1,000 St

**04.054 Edelstahl-Sanitärverteiler KW**
Edelstahl-Sanitärverteiler ohne Totzonen zur Vermeidung von Legionellenbildung, aus Edelstahl 14571, nach DIN 17457/2463 WIG-geschweißt, gebeizt und passiviert.
Verteiler an den Enden mit konzentrischen Reduzierungen und/oder nach oben geführten 90° Bögen.
Anschlussstutzen DN 25 bis DN 50 als Gewindestutzen PN 10/16
auf Höhe der Absperrarmaturen ausgerichtet.
Entleeerungsmuffe DN 15.
Zuleitung in DN 80 mit Flanschanschluss PN 16
Entleerungsmuffe ½".

Der Verteiler ist werkseitig druckgeprüft, Betriebsüberdruck max. 16 bar.

Im Einzelnen bestehend aus:
Anzahl/Dimension der Abgänge:
1 x DN 80 (Zuleitung); (Zugang seitlich)
1 x DN 50 (Abgang nach oben, aus Hauptrohr) Nachspeisung
1 x DN 50 (Abgang nach oben, aus Hauptrohr) Sanitärgebäude, Außenduschen, Technik KB
1 x DN 25 (Abgang nach oben, aus Hauptrohr) Chlorraum, Technik, Filtergebäude

Grundkörper Verteilung DN 80, Länge ...................... mm

Mit Wandkonsolen, passend zum Verteiler, betehend aus: Wandplatten zur Befestigung Tragarm mit Kopfplatte galvanisch verzinkt. Einschließlich Schrauben, Dübeln und Unterlegscheiben.

Einschl. Fertigisolierung mit verzinktem Blechmantel und PUR-Schaum (60 mm) o. glw..

Mit Bezeichnungsschilder zum Befestigen an Isolierung.
Komplett liefern und montieren mit allen dazugehörigen Teilen.
Menge: 1,000 St

*Hinweis: Absperrarmaturen Verteiler*
Absperrarmaturen direkt am Kaltwasserverteiler, direkt am Verteiler verschraubt.
Mediumberührte Metallteile aus entzinkungsfreiem und korrosionsbeständigem Rotguss, beständig gegen aggressives Wasser
10 Jahre Gewährleistung wartungsfreie Spindelabdichtung mit selbstfettender EPDM-Lippendichtung, unter Druck austauschbar
EPDM-Sitzdichtung, Kegel drehbar gelagert, gegen Druckschläge gesichert. Innengewinde mit Entleerstopfen, Spindelgewinde außerhalb des Mediums, verschleißfester Ventilsitz aus Edelstahl mit schwarzem Handrad, totraumfrei mit Offenstellungsanzeig, mit DVGW Zulassung.

Zubehör:
- einseitig mit Gewindemuffe an Verteiler
- Abgangsseite mit Verschraubung und Übergang auf PVC, PN 16.

**04.055 Schrägsitzventil DN 25**
wie vor beschrieben, DN 25 / PN 16
Menge: 1,000 Stk

**04.056 Schrägsitzventil DN 32**
wie vor beschrieben, DN 32 / PN 16
Menge: 1,000 Stk

**04.057 Schrägsitzventil DN 50**
wie vor beschrieben, DN 50 / PN 16
Menge: 2,000 Stk

**04.058 Schlauchventil DN 15**
für Steckschlüsselbetätigung mit Rückflussverhinderer DIN 3269 und Rohrbelüfter DIN 3266 aus Messing, poliert verchromt, als Einzelentnahmestelle für Wandaufbau, mit  Schlauchverschraubung, einschl. Dichtungsmaterial und Steckschlüssel.
Menge: 2,000 St

**04.059 Außgussbecken mit Auslaufventil**
aus Stahlblech emailliert, wandhängend, mit hoher Rückwand, mit Wulstrand und Wulstrandschoner, mit Klapprost. Farbton weiß, Befestigung mit Linsenkopfschrauben.

- Beckenabmessungen: ca. 505 x 335 mm.

Komplett mit Kaltwasser Wandarmatur DN 15, Auslaufentleerung, Strahlregler, verchromt, Ausladung an Becken angepasst, schwenkbar, Rosette.
Mit Ausgussbeckenablauf, PP weiß, mit Röhrengeruchsverschluss, Zuflussrohr, Überwurfmutter, Abflußstutzen, Rosette, Dichtungssatz,R 1 1/2" x DN 32.
Menge: 2,000 St

**04.060 Probeentnahmeventil DN 6**
zur Probenahme von Trinkwasser zur Bestimmung
mikrobiologischer und chemischer Parameter nach TrinkwVO in Kalt - und Warmwasserinstallationssystemen, bestehend aus Rotguss im mediumberührten Bereich, absperrbar mittels beiliegendem Inbusschlüssel SW 5, Rotguss-Ventilkörper 360° drehbar, mit abflammbarem und drehbarem Edelstahl- Auslaufbogen, DN 6 (G 1/4").

Montiert an vor beschriebenem Absperrventil.
Menge: 1,000 St

**04.061 Druckprüfung Trinkwasser PE**
Druckprüfung der gesamten, im Lieferumfang enthaltenen erdverlegte Trinkwasserleitung, aus PE, entsprechend DVGW. Druckprobe mit Wasser / Luft, Prüfdruck: 6 bar
Menge: 1,000 psch

**04.062 Spülen und Inbetriebnahme Neuanlage**
der im Lieferumfang enthaltenen Trinkwasseranlage, nach Beendigung der Arbeiten des neu errichteten
Rohrleitungsnetzes gemäß der DIN 1988 und VDI 6023.
Die Trinkwasserleitungen sind mit einem Luft-Wasser- Gemisch intermittierend unter Druck zu spülen.
Mindestfließgeschwindigkeit 0,5m/s in der größten Leitung. Die notwendige Anzahl von Entnahmestellen ist zu öffnen (DIN 1988-2, Abschn. 11.2, Tabelle 10).
Das zur Spülung verwendete Trinkwasser muss gefiltert sein. Druckluft ölfrei, hygienisch einwandfreie Qualität.
Luftdruck entsprechend Ruhdruck des Wassers.
Abschnittsweise Spülung. Max. Länge 100 m.
Spüldauer je Entnahmestelle mind. 2 Minuten.
Empfindliche Armaturen und Apparate müssen vor
Schädigung durch eingespülte Feststoffe geschützt werden (>hier: Anschluss/Einbau dieser Apparate erst nach Spülung: Warmwasserbereiter,  Duschpaneele,
Thermostat-Armaturen). Ein- und Ausbau von
Passstücken/ flexiblen Schläuchen, wo erforderlich mit einkalkulieren.
Aus Gründen der Hygiene darf die Spülung nicht direkt nach der Montage, sondern erst unmittelbar vor der eigentlichen Inbetriebnahme erfolgen (siehe VDI 6023
Blatt 1). Einschl. Einregulierung der Abgleichventile.

Spätestens bei der Inbetriebnahme ist der auf seine Pflichten zum bestimmungegemäßen Betrieb der Anlage hinzuweisen. Hierüber und über die gesamte Inbetriebnahme ist ein Protokoll anzufertigen.
Menge: 1,000 psch

### Los 05 Wandeinbauteile

*Hinweis: Wanddurchführungen aus PVC-U*
Bestehend aus:

- 2 Anschlußflanschen mit Gewindebuchsen  aus Edelstahl, Lochkreis PN 10 gebohrt  zum bündigen Einbau in die Schalung,  einschl. Maueranker.

- 1 Rohrstück Länge ca. 30 cm einschl.
Mauerdichtflansch.

- Komplett montiert.

- Material:
Hülsendübel: V4A 1.4571
Mauerkragen: EPDM 25 - 30 Grad Shore

**05.001 Wanddurchführung d 90**
wie vor beschrieben.
Menge: 1,000 St

**05.002 Wanddurchführung d 110**
wie vor beschrieben.
Menge: 9,000 St

*Hinweis: Wanddurchführung Schwallwasserbehälter*
Wanddurchführung zum Einbau in eine Kernlochbohung in den betonierten bestehenden Schwallwasserbehälter. Dieser wird neu mit Folie ausgekleidet.
Wandstärke 30 cm.

**05.003 Wanddurchführung d 50**
Andichtplatte bestehend aus: PVC- Muffe d 50 mit angeschweißter Andichtplatte Durchmesser 160 mm, 15 mm stark, Plattenrand auf 20° angefast.
Menge: 1,000 St

**05.004 Wanddurchführung d 63**
Andichtplatte bestehend aus: PVC- Muffe d 63 mit angeschweißter Andichtplatte Durchmesser 170 mm, 15 mm stark, Plattenrand auf 20° angefast.
Menge: 2,000 St

**05.005 Wanddurchführung d 110**
Andichtplatte bestehend aus: PVC- Muffe d 110 mit angeschweißter Andichtplatte Durchmesser 230 mm, 15 mm stark, Plattenrand auf 20° angefast.
Menge: 6,000 St

**05.006 Wanddurchführung d 225**
Andichtplatte bestehend aus: PVC- Muffe d 225 mit angeschweißter Andichtplatte Durchmesser 350 mm, 15 mm stark, Plattenrand auf 20° angefast.
Menge: 3,000 St

**05.007 Wanddurchführung d 280**
Andichtplatte bestehend aus: PVC- Muffe d 280 mit angeschweißter Andichtplatte Durchmesser 415 mm, 15 mm stark, Plattenrand auf 20° angefast.
Menge: 3,000 St

**05.008 Wanddurchführung d 355**
Andichtplatte bestehend aus: PVC- Muffe d 355 mit angeschweißter Andichtplatte Durchmesser 490 mm, 15 mm stark, Plattenrand auf 20° angefast.
Menge: 1,000 St

*Hinweis: Dichtungseinsätze Edelstahl*
zum Einbau in Kernbohrung.

Dichtungseinsatz gegen drückendes Wasser, Dichtung einseitig.

- für Medienrohr

bestehend aus:

- ein Dichtungseinsatz C
- Metallteile V2A
- Dichtung EPDM, temperaturbeständig von -
  40°C bis +140°C.

Die Kernbohrung ist vor dem Einsetzen des Dichtungseinsatzes zu konservieren. Einschl. Konservierungsmittel liefern und nach Herstellerangaben einbauen.

**05.009 Dichtungseinsatz für Medienrohr d 32/d 40/d50**
Kernbohrungsdurchmesser 80 mm
wie vor beschrieben.
Menge: 4,000 St

**05.010 Dichtungseinsatz für Medienrohr d 63/d 75**
Kernbohrungsdurchmesser 125 mm
wie vor beschrieben.
Menge: 10,000 St

**05.011 Dichtungseinsatz für Medienrohr d 90**
Kernbohrungsdurchmesser 150 mm
wie vor beschrieben.
Menge: 4,000 St

**05.012 Dichtungseinsatz für Medienrohr d 110 bis d 140**
Kernbohrungsdurchmesser 200 mm
wie vor beschrieben.
Menge: 13,000 St

**05.013 Dichtungseinsatz für Medienrohr d 160/180**
Kernbohrungsdurchmesser 250 mm
wie vor beschrieben.
Menge: 8,000 St

**05.014 Dichtungseinsatz für Medienrohr d 225**
Kernbohrungsdurchmesser 300 mm
wie vor beschrieben.
Menge: 10,000 St

**05.015 Dichtungseinsatz für Medienrohr d 280**
Kernbohrungsdurchmesser 350 mm
wie vor beschrieben.
Menge: 5,000 St

**05.016 Dichtungseinsatz für Medienrohr d 315**
Kernbohrungsdurchmesser 400 mm
wie vor beschrieben.
Menge: 3,000 St

**05.017 Dichtungseinsatz für Medienrohr d 355**
Kernbohrungsdurchmesser 450 mm
wie vor beschrieben.
Menge: 1,000 St

### Los 06 Beckeneinbauteile

*Hinweis: Hinweis zum Abdichtungssystem*
Das Becken wird mit einer PVC- Folie ausgekleidet. Die Überlaufrinne besteht aus Betonfertigteilen mit durchgehend eingearbeiteten Edelstahl-Folienblech PVC
beschichtet.
Alle nachfolgend beschriebenen Einbauteile sind auf diese Folienauskleidung abzustimmen. Es ist ein PVC- Dichtkragen von mindestens 5 cm Breite bei allen Einbauteilen erforderlich.
Als Leitfabrikat der Planung und als möglicher Bezugsnachweis wurde das Fabrikat

KAPFER GmbH
86637 Wertingen
info@kapfer.de
oder gleichwertig zugrunde gelegt.

Gew. Fabrikat:

 '..........'..............................''

**06.001 Einbauteil Messwasserentnahme**
für Becken mit Folienauskleidung.

Einbauteil aus PVC bestehend aus:

- PVC-Rohr d 63, Länge ca. 40 cm beckenseitig
  mit Entspannungstopf 260/140 mm.
- PVC-Bundbuchse zum Anschluß an Beckenfolie,
  20 mm stark, mit Gewinde zur Aufnahme des
  Abdecksiebes, Klebefläche rundum mindestens
  50 mm
- PVC-Vorschweißbund mit Losflansch zum
  Anschluss an Messwasserleitung im
  Beckenumgang
- Abdecksieb aus Edelstahl gewölbt, für
  Beckenwasserentnahmesysteme, gem.
  Merkblatt 60.03 für eine Anströmschwindigkeit von max. 0,3 m/s und
  Einzelöffnungen von max. 3 mm
  Material: 1.4571
  einschl. Edelstahlschrauben und Dübel,
  Durchmesser 239 mm

Das Einbauteil ist in der Bohrung mit einer Blende zu fixieren und der Zwischenraum ist auszuschäumen.

Nenndruck: PN 10
Nennweite: DN 50
Menge: 2,000 St

**06.002 Einbauteil Einströmung d 75**
für Becken mit Folienauskleidung.

Einbauteil aus PVC bestehend aus:

- PVC-Rohr d 75, Länge ca. 40 cm
- PVC-Pressflansch zum Anschluss der
  Beckenfolie d 180, 40 mm + 15 mm stark,
  verschraubt
- Einströmdüse aus Kunststoff, eingeschraubt,
  weiß, ca. 10 mm stark, Löcher Anzahl und
  Durchmesser gebohrt nach untenstehenden
  Auslegungsdaten, auf Einströmsystem
  abgestimmt um erforderliche Wurfweite zu
  gewährleisten
- PVC-Vorschweißbund mit Losflansch zum
  Anschluss an Reinwasserleitung im
  Beckenumgang

Das Einbauteil ist in der Bohrung mit einer Blende zu fixieren und der Zwischenraum ist auszuschäumen.

Förderstrom : 9,4 m³/h
Nenndruck  : PN 6
Mindestdruck: 0,40 bar an der Einströmöffnung
Nennweite  : DN 65
Menge: 35,000 St

**06.003 Einbauteil Beckenentleerung**
für Becken mit Folienauskleidung.

Einbauteil aus PVC bestehend aus:

- PVC- Ansaugkammer 300 x 300 mm, 290 mm hoch,
  mit umlaufendendem Klebeflansch zum Anschluss
  der Beckenfolie links und rechts 50 mm,
  Gesamtmaß somit 400 x 400 mm, Grundkörper aus
  PVC hart als Einbauelement zum Einbau in eine
  Vertiefung des Beckenbodens.
- Rohranschluss d 110 PVC seitlich abzweigend.
- Finishelement zum Aufsatz auf die
  Ansaugkammer, Schlitzbreite 8 mm, 350 x 350 mm,  geschraubt mit Edelstahlschrauben
- PVC-Vorschweißbund mit Losflansch zum
  Anschluss an Entleerleitung im
  Beckenumgang

Das Einbauteil ist in der Bohrung mit einer Blende zu fixieren und der Zwischenraum ist auszuschäumen.

Nenndruck  : PN 10
Nennweite  : DN 100
Menge: 1,000 St

**06.004 Rinnenanschluss herstellen**
an Überlaufrinne aus Betonfertigteilen mit eingearbeiteten Folienblechen.
Breite der Rinne: ca. 300 mm
Höhe der Rinne: ca. 315 mm

Der Rinnenablaufstutzen DN 100 ist unten an dem Rinnenbauteil angeordnet.

Anschließen eines Rinnenabgangrohres aus PVC DN 100 an den Rinnenablaufstutzen mit anschließendem Übergang auf PE.

Nenndruck  : PN 6
Nennweite  : DN 100
Menge: 32,000 St

**06.005 Ansaugnischen**
zum Einbau in die Beckenwand. Einbau ab 0,6 m unter Wasserspiegel, Sauggitter mit Maschenweite 5 mm.
Bis 140 m³/h bei 0,3 m/s.
Für Anschlussrohr d 280.
Nach DIN EN 13451.
Abmaße: 490 x 490 mm
Edelstahl- Ausführung.
Geprüftes und den aktuellen Normen und Sicherheitsvorschriften (z.B. DIN 13451, Merkblatt 60.01 DGfdB) entsprechendes Ansaugsystem.

Beckeninnenseitig zusätzlich mit Andichtflansch für Beckenfolie, umlaufend mindestens 50 mm.
Menge: 2,000 St

### Los 07 Behälter und Niveausteuerungen

**07.001 Niveausteuerung**
mit transparentem Standrohr da 32 mm,
Länge ca. 2,50 m, einschl. Absperr- und
Entleerungsarmatur DN 25, sowie Drucktransmitter mit kapazitivem Keramiksensor für Überdruck in
Kompaktbauweise, mit folgender Ausrüstung:

- Direktsystem ohne Druckmittler
- Membran überlast- /vakuumfest
- Kabelanschluss über Gerätestecker IP 65

Bauform: Kompaktgerät
Prozessanschluss: Aussengewinde G 1/2" EN 837

Werkstoffe:
Prozessanschluss: 1.4301
Gehäuse: 1.4301
Membrane: Keramik
Mediumstemperatur: - 20 bis + 100 Grad C.
Güteklasse: 0,5 % mit Linearitätsprotokoll Messbereich: 0 - 400 mbar Überdruck
Ausgang: 4 - 20 mA
Zweidrahttechnik Speisung: über Messumformerspeisegerät oder Spannung 11-30 V DC
Menge: 1,000 St

**07.002 Frischwasser-Nachspeiseeinrichtung**
aus PVC PN 10,bestehend aus:

1 Wasserzähler QN 10 R 2" als Naßläufer mit Rollenzählwerk,  1 Kontaktgeber 1 Ms-Magnetventil R 2" stromlos zu,230 V 50 Hz
1 PVC-Schmutzfänger DN 50 transparent mit  Siebeinsatz 0,8 mm 3 PVC- Membranventil DN 50 als langsamschließendes Absperrorgan komplette Verrohrung aus PVC, einschl.
Form- und Verbindungsstücke, Befestigungsmaterial, alles übersichtlich auf einer PVC-Platte montiert.
Menge: 1,000 St

### Los 08 Chemische Einrichtungen

*Hinweis: Fabrikat Chlorgasanlage*
'Fabrikat: ................................'

(vom Bieter auszufüllen)

*Hinweis: Chlorgasversorgung*

**08.001 Halteschelle**
für Chlorflasche 65 kg, D: 267 mm
Menge: 11,000 St

**08.002 Vakuumregler**
Durchsatz max. 4 kg/h Cl2, ausgeführt als Absperr- Schnellverschluss- und Druckreduzierventil
(abgangsseitig Vakuum), mit:
- Kontakt- Druckmanometer 0 - 12 bar Ü
- Gasfilter und Flüssigkeits-Abscheider
- Überwurfmutter zum Anschluss an Chlorflasche mit Anschluss 1 in - 8 BSW
- Vakuumanschluss 1/4 x 3/8", mit Blende
Menge: 7,000 St

**08.003 Sicherheits-Schnellschluss-Antrieb ESD**
zur direkten Chlorflaschen-Montage:
- 24V DC Motor mit integrierter
  Elektronik zur Regelung von Drehzahl
  und Drehmoment
- max. Drehmoment von 7 Nm,
  werksseitig vorkonfiguriert
- Rückmeldung des abgeschlossenen
  Schließvorgangs
- Schutzart IP65
- incl. Aufnahme für die gängigen
  Flaschenventiltypen in Deutschland
  VTI K49 und K50, MAFRA 140 und 141,
  C+S Chlorgas - Hastelloy C4,
- incl. Wandhalterung
Menge: 7,000 St

**08.004 ESD-Motoranschlusskabel**
zwischen Sicherheits-Schnellschluss-
Antrieb ESD und Steuerschrank
Länge: 10 Meter
Menge: 7,000 St

**08.005 ESD-Steuerschaltschrank**
für bis zu 10 Sicherheits-Schnell-
schluss-Antriebe ESD inkl. Restdrucksicherung in Kombination mit
Kontaktmanometer, mit Siemens
Logikmodul LOGO!8, Bedienung über
Text Display, Klartextanzeige mit
mehrfarbiger Hintergrundbeleuchtung,
Sprachumschaltung DE-EN

Funktionen .

- Ansteuerung von bis zu 10 Sicherheits-
  Schnellschluss-Antrieben ESD mit einem
  Drehmoment von max. 11 Nm
- Automatikbetrieb mit optionalem Verschließen  der Ventile bei Netzausfall
- Restdrucksicherung
- Ventil-Testfunktion pro Antrieb
- Direktauslösetaste
- Überwachte Spannungsversorgung der Antriebe
- Überwachung des korrekt abgeschlossenen
  Schliessvorgangs
- Auswertung von 2 Fernauslösekontakten
- Alarmkontakt Gaswarngerät
- Fernsteuerkontakt "Not-Aus"
- Auswertung von bis zu 10 Überdruck-
  Kontaktmanometern zur Sicherstellung eines
  Überdrucks im jeweiligen Gasbehälter
  "Restdruck-Eingang"
- Sensor-/Aktor-Box mit Zubehör zum
  Anschluss von 4 Kontaktmanometer
- Inbetriebnahmemodus
- integriertes Akkumodul 3,2 Ah für
  unterbrechungsfreien Betrieb bei Netzausfall  von bis zu 6 Stunden
- Akkuüberwachung (Spannung/Kapazität)
- DC24V-Spannungsversorgung, batteriegepuffert
- Gaswarnsysteme mit einer 24V-Netzversorgung
  können direkt am Schaltschrank angeschlossen  werden.

Kommunikation:

- Anbindung über MODBUS TCP zur Weiterleitung  von Statusinformationen an die
  Gebäudeleittechnik
- Potenzialfreier Meldekontakt

Technische Daten:

Stromversorgung: 1/N/PE AC 120-230V 50Hz
Leistungsbedarf: 0,5 kVA
Vorsicherung max.: 1 x 13A

Abmessungen: B:400 x H:600 x T:200mm
Material/Farbe:
Kunststoff / ähnlich RAL 7035
Kabeleinführung: von unten
Schutzart: IP 65
incl. 1 Betriebsanleitung in deutscher Sprache
Menge: 1,000 St

**08.006 Vollvakuum-Sammelleitung, PVC d 20**
zum Anschluss von 2 Vakuum- Regelventilen, bestehend aus:
1 x Sammelleitung, 2-fach
2 m PE-Schlauch 1/4" x 3/8"
2 x Haltewinkel für Vakuumregler
1 x Einmaulschlüssel SW32
1 x Einmaulschlüssel SW14
1 x Satz Befestigungsmaterial
Menge: 1,000 St

**08.007 Vollvakuum-Sammelleitung, PVC d 20**
zum Anschluss eines weiteren
Vakuum-Regelventils, bestehend aus:
1 x Sammelleitung, 1-fach
1 m PE-Schlauch 1/4" x 3/8"
1 x Haltewinkel für Vakuumregler
1 x Satz Befestigungsmaterial
Menge: 5,000 St

**08.008 Sicherheitseinheit PVC-Rohr DN15**
als Kompakteinheit zum Einbau in die Vollvakuum-Sammelleitung,
bestehend aus:

- Sicherheits-Abblaseventil
Öffnungsdruck: 30 mbar mit 5 m Verbindungsschlauch

- Vakuum-Sicherheitsventil
als Sicherheitssperre zum Schutz der Gasdosiergeräte vor Überdruck Öffnungsdruck:
 >50 mbar
Durchsatz max.:
15 kg/h Cl2
Anschluss: PVC-Rohr DN 15
Menge: 1,000 St

**08.009 Spezial-Aktivkohlefilter; Schlauchanschluss**
Anschluss: PE-Schlauch 1/4" x 3/8"
zum Anschluss an die Entlüftungsleitung des Sicherheits-Abblaseventils bestehend aus:
PVC-Filtergehäuse
H x D: ca. 610 mm x 100 mm,
mit etwa 2,5 l Aktivkohlefüllung, sowie
Anschlussfittings und Haltematerial
Menge: 1,000 St

**08.010 Dosiergeräteanschluss**
PVC, d 20 - PE 12x2, zum Anschluss eines Vollvakuumdosiergerätes an eine PVC-Sammelleitung, bestehend aus:
- PVC-Kugelhahn zum manuellen Absperren der
  Zuleitung zum Gasdosiergerät
- T-Stück
- Übergangsteilen
- PVC-Rohr d 20
Anschluss: PE- Schlauch 12 x 2 mm
Menge: 1,000 St

**08.011 Dosiergeräteanschluss**
PVC, d20 - PE 1/4x3/8, zum Anschluss eines Vollvakuumdosiergerätes an eine PVC-Sammelleitung, bestehend aus:
- PVC-Kugelhahn zum man. Absperren der
  Zuleitung zum Gasdosiergerät
- T-Stück
- Übergangsteilen
- PVC-Rohr d 20
Anschluss: PE-Schlauch 1/4" x 3/8"
Menge: 2,000 St

**08.012 Gasdosiergerät**
ausgeführt als Vollvakuum-Einheit für Wandaufbau, komplett mit Standardzubehör zur automatischen Dosiermengeneinstellung, ausgerüstet mit:
- V-Düseneinstellventil für lineare
  Dosierung, Regelbereich 1:20
- Differenzdruckregelventil nach
  DIN 19606
- Manometer für Betriebsvakuum-Kontrolle
- Stellmotor mit Hand/Automatik- Umschaltung
  sowie 3 potentialfreie Meldekontakte
  (manueller Betrieb/Min.- und Max.-Stellung), IP 65
- langskaligem 5"-Gas-Durchflussmesser mit
  Direktanzeige
- komplett auf Wandplatte montiert

Medium: Cl2
Messbereich: 0,2 - 4 kg/h Cl2
Regelbereich: 0,2 - 4 kg/h Cl2
Anschluss Gaseinlass: PE 12 x 2 mm
Anschluss Gasauslass: PE 12 x 2 mm
Menge: 1,000 St

**08.013 Gasdosiergerät**
ausgeführt als Vollvakuum-Einheit für Wandaufbau, komplett mit Standardzubehör zur automatischen Dosiermengeneinstellung, ausgerüstet mit:
- V-Düseneinstellventil für lineare
  Dosierung, Regelbereich 1:20
- Differenzdruckregelventil nach
  DIN 19606
- Manometer für Betriebsvakuum-Kontrolle
- Stellmotor mit Hand/Automatik- Umschaltung
  sowie 3 potentialfreie Meldekontakte
  (manueller Betrieb/Min.- und Max.-Stellung),
  IP 65
- langskaligem 5"-Gas-Durchflussmesser mit
  Direktanzeige
- komplett auf Wandplatte montiert.

Medium: Cl2
Messbereich: 30 - 600 g/h Cl2
Regelbereich: 30 - 600 g/h Cl2
Anschluss Gaseinlass: PE 1/4" x 3/8"
Anschluss Gasauslass: PE 1/4" x 3/8"
Menge: 1,000 St

**08.014 Gasdosiergerät manuell Spülwasser**
Manuel
Medium: Cl2
Messbereich: 30 - 600 g/h Cl2
Regelbreich: ohne (nur V10K manuell)
Anschluss Gaseinlass: PE 1/4" x 3/8"
Anschluss Gasauslass: PE 1/4" x 3/8"

ausgeführt als Vollvakuum-Einheit für
Wandaufbau, kpl. mit Standardzubehör
zur automatischen Dosiermengeneinstellung, ausgerüstet mit:

- V-Düseneinstellventil für lineare
  Dosierung
- Differenzdruckregelventil nach
  DIN 19606
- Manometer für Betriebsvakuum-Kontrolle
- langskaligem 5"-Gas-Durchflussmesser
  mit Direktanzeige
- komplett auf Wandplatte montiert
Menge: 1,000 St

**08.015 PP- Plattenmaterial**
15 mm stark, für Befestigung der Chlorgasdosiergeräte.
Größe: 300 x 400 mm = B x H
Menge: 1,000 St

**08.016 Mischinjektor 3/4"**
zum Einbau in die Betriebswasserleitung, komplett ausgerüstet mit
- federbelastetem Hauptrückschlag
- zusätzlichem Stößelrückschlag
- Injektordüse und Abgangsstück
- 2 Anschlussverschraubungen
- Wandhalterung

- Gasanschluss: PE 12 x 2 mm
- Betriebswasseranschluss: DN20
- Lösungsableitung: DN20
- Injektor Eingangsdüse: Nr. 140
- Injektror Abgangsdüse: G
Menge: 1,000 St

**08.017 Mischinjektor 3/4"**
zum Einbau in die Betriebswasserleitung, komplett ausgerüstet mit
- federbelastetem Hauptrückschlag
- zusätzlichem Stößelrückschlag
- Injektordüse und Abgangsstück
- 2 Anschlussverschraubungen
- Wandhalterung

- Gasanschluss: PE 12 x 2 mm
- Betriebswasseranschluss: DN20
- Lösungsableitung: DN20
- Injektor Eingangsdüse: Nr. 140
- Injektror Abgangsdüse: F
Menge: 2,000 St

**08.018 Betriebswasserentnahme d25**
für bauseitige Muffe R 3/4", mit Absperrkugelhahn,
PVC-U/EPDM, DN 20, PN 16
Menge: 3,000 St

**08.019 Schmutzfänger**
komplett; d25; PN10; PCEP; 0,5mm
Menge: 3,000 St

**08.020 Schrägsitz-Rückschlag**
d25, PVC-U/FPM; PVC-U/FPM, DN 20, PN 16
Menge: 3,000 St

**08.021 Lösungseinführung**
PVC, DN20, PN 16
für bauseits vorhandene Anschlussmuffe R 1", komplett bestehend aus:
- 1 Strahlrohr
- 1 Handabsperrventil aus PVC Ausführung DN 20,
  PN 16
Menge: 3,000 St

**08.022 Druckerhöhungspumpe**
mehrstufig, vertikale Edelstahl
mit Drehstrommmotor
3x230/400 V, 50 Hz, 0,55 kW, IP 55,
Nennfördermenge: 1,9 m³/h
Nennförderhöhe: 35,7 M
Temperatur: -30°C bis 120°C
Betriebsdruck: max. 16 bar
Drehzahl: 2900 1/min
Gleitringdichtung:
Siliziumkarbid/Siliziumkarbid/EPDM (QQE)
Elastomere: EPDM
Anschluss: Ovalflansch
Menge: 2,000 St

**08.023 Druckerhöhungspumpe**
mehrstufig, vertikale Edelstahl
mit Drehstrommmotor
3x230/400 V, 50 Hz, 0,75 kW, IP 55,
Nennfördermenge: 1,8 m³/h
Nennförderhöhe: 68,4 M
Temperatur: -30°C bis 120°C
Betriebsdruck: max. 16 bar
Drehzahl: 2900 1/min
Gleitringdichtung:
Siliziumkarbid/Siliziumkarbid/EPDM (QQE)
Elastomere: EPDM
Anschluss: Ovalflansch
Menge: 1,000 St

**08.024 Standardzubehör**
Oval-Flansch 1"/d32 PN16
für Oval-Flansch 1", PN16,
bestehend aus:
- 2 Übergangsnippel, PVC, 1" x d32
- 2 Kugelhahnen PVC/EPDM, d32
- 1 Wandkonsole als Wandausleger
- 1 Schmutzfänger d25; PN10; PCEP; 0,5mm
- 1 Schrägsitz-Rückschlag d25/PVC-U/FPM/PN16

für vorgenannte Druckerhöhungspumpen
Menge: 3,000 St

**08.025 Wandkonsole**
komplett für Druckerhöhungspumpen ausgeführt als Wandausleger.
Menge: 3,000 St

**08.026 Manometerzusammenstellung DN25, PN10**
Anzeigebereich:  0 - 10 bar
Werkstoffe:  PVC/Ms/KL-SIL
Anschluss:  DN 25, PN 10
mit Manometerabsperrventil G ½"
Menge: 3,000 St

**08.027 PE-Schlauch**
Schlauch d 10 x 8 mm, 6 bar PE-LD
Menge: 50,000 m

**08.028 PE-Schlauch**
Schlauch d 16 x 12 mm, 7 bar PE-LD
Menge: 50,000 m

**08.029 Marmorkies-Behälter druckfest**
für max.2500 l/h Unterchlorigsäurelösung mit einer Konzentration von max. 2 g/l
(max. 5000 g/h Cl2)
Fassungsvermögen:  300 l
Material:  GFK natur
Dichtungen:  Viton
Betriebsdruck:  2 bar
Prüfdruck:  3 bar
Betriebstemperatur bis 40°C
Abmessungen:  D 615  x H 1600 mm
Einfüllöffnung:  DN 200
Ein- und Austritt : PVC Muffe DN 32
Be- und Entlüftung: Rp 3/4 - DIN2999

komplett mit:

- Sicherheitsventil PVC, DN 25-40,
  2 bar Öffnungsdruck
- Be- und Entlüftungsventil, PVC-U/FPM DN 20,  mit 5 m Entlüftungsleitung
- Entleerungskugelhahn PVC-U/FPM, DN 15
- 450 kg Marmorkies, weiss,
  Körnung 4 - 6 mm, Gehalt an reinem CaCO3
  98,1 %, pH-Wert 9,6

Automatische Umschaltung angesteuert vom Messgerät pH.
Menge: 1,000 St

*Hinweis: Sicherheitszubehör*

**08.030 Chlorgaswarngerät**
2-Kanal-Messsystem für die Gas- und Temperaturüberwachung von einem oder zwei Räumen, zum Messen von Chlorgas, Chlordioxid und Ozon mit folgenden Merkmalen:
- LCD-Grafik-Display
  mit Hinterleuchtung zur Anzeige der
  aktuellen Messwerte sowie der Maximal- und
  Durchschnittsswerte der vergangenen
  8 Stunden
- Klartextmenüführung in 5 wählbaren
  Sprachen
- 3 potentialfreie Kontakteingänge
  (Türkontakt I und II, externe Alarmquittierung)
- Relaisausgänge
* 2 Alarmkontakte pro Mess-Kanal
  (Gas-Alarm, Temperatur-Alarm)
* 3 frei definierbare Sammelalarme
* 1 Sensoralarm
- 3 Analogausgänge 0/4-20 mA
- RS232-Schnittstelle zur direkten
  Druckeransteuerung
- RS485-Schnittstelle zum Anschluss an
  ChemWeb- Server, OPC-Server, Data Access V
  2.0 und CMS-Software
- Umgebungstemperatur 0-50 °C
- Elektrischer Anschluss: 24 V
- mit CE-Kennzeichnung und EMV-Zulassung
- im Wandaufbaugehäuse
- Schutzart:  IP66
- Gewicht:  ca. 5,5 kg
- Abmessungen:  B 320 x H 310 x T 175 mm
- einschl. Betriebsanleitung in deutscher
  Sprache.
- mit Akku
Menge: 1,000 St

**08.031 Sensorkit GMS+ Temperatur**
zur Temperaturüberwachung, einschließlich:
- Sensor Pt 1000 inkl. 720 mm Anschlusskabel
- Verteilerdose
- Befestigungssatz
Umgebungstemperatur 5-50 °C
Menge: 1,000 St

**08.032 Sensorkit**
für die Medien Chlor oder Chlordioxid, Messbereich 0-5 oder 0-20 ppm,
im Wesentlichen bestehend aus:
- Messzelle mit Elektrolytfüllung
- 2 m Sensorkabel
- Verteilerdose
- Befestigungsmaterial
- Umgebungstemperatur 5-50 °C
Menge: 1,000 St

**08.033 Blitzlicht-Hupe**
zur optischen und akustischen Alarmgabe, für Wandmontage.
Umgebungstemperatur:  - 20 .. + 50 Grad Blitzfrequenz:  ca. 1 Hz
Kalottenfarbe:  rot
Lautstärke:  ca. 92 dB Einschaltdauer:  100 % ED
Schutzart:  IP 33
Nennstrom:  30 mA
Betriebsspannung:  24 V DC
Menge: 1,000 St

**08.034 Wassersprühanlage**
für automatische Betätigung über den elektrischen Kontakt des Gaswarngeräts. Zusätzlich unabhängige manuelle Betätigung, als Sicherheitseinrichtung gemäß § 5 Abs. 3 + 7 der UVV "Chlorung von Wasser" (GUV 8.15 bzw. VBG 65), im Wesentlichen bestehend aus:
- 3 Nebeldüsen (120° Sprühwinkel bei
  3 bar, pro Düse ca. 25 l/min.)
- 1 Handabsperrventil mit verlängerter
  Spindel
- 10 m PVC-Rohr DN 25, mit Fittings und
  Haltematerial
- 1 Elektromagnetventil 1",
- Anschluß 24 V DC, 50 Hz, mit
  Anschlußverschraubungen, unter Strom offen
- 2 Kugelhahnen (zum möglichen Ausbau des
  Elektromagnetventils der Bypassleitung)
Menge: 1,000 St

**08.035 Neutralisationsanlage**
für im Berieselungswasser gelöstes
Chlorgas, im wesentlichen bestehend aus:
- 1 Injektor zum Absaugen des
  Neutralisationsmittels
- Absaugmenge 400 l/h
- Betriebswasserdruck 4 bar (Ü)
- Betriebswassermenge ca. 1800 l/h
- 1 PE-Behälter 200 l
  zur Aufnahme des Neutralisationsmittels
- 1 PVC-Kugelhahn DN 25 + T-Stück für die
  Befüllung des PE-Behälters mit Wasser
- 2 Gebinde Neutralisationsmittel a 25 kg
Menge: 1,000 St

**08.036 Schutzgehäuse**
kpl.; Handabsperrventil für das Deckenbrausen-Handventil, rot, mit Sichtfenster, seitlichem
Zylinderschloss und Hammer.
Maße: B 250 x H 250 x T 150 mm
Menge: 1,000 St

**08.037 Rippenrohr-Heizkörper 1000 W**
Nennleistung:  1000 Watt
Material:  Edelstahl V2A
Wicklungsdurchmesser: 116 mm
Betriebsspannung:  230 V, 50 Hz
Schutzart:  IP 65, ohne Schalter
Menge: 1,000 St

**08.038 Raumthermostat**
in schlagfestem Kunststoffgehäuse Schaltleistung:  10 A, 230 V
Schaltdifferenz:  +1% des Skalenumfanges Temperatur-Einstellbereich: 0 bis +50C Schutzart:  IP 54
Menge: 1,000 St

**08.039 Satz Warnschilder Chlorgasanlagen**
aus Aluminium, in deutscher Sprache, für einen Chlorgas-Raum bestehend aus:
- 1 Gebotszeichen "Gasmaske tragen"
- 1 Warnzeichen "Totenkopf"
  mit Anhang "Chloranlage - Zutritt nur für
  unterwiesene Personen"
- 1 Warnzeichen "Gasflaschen"
- 1 Gebotszeichen "Gasflasche/Kette"
- 1 Verbotszeichen "Zutritt verboten"
- 1 Gebotszeichen "Fußschutz"
Menge: 1,000 St

**08.040 Chlor-Notfallausrüstung**
für Leckagen im Ventilbereich von Stahlflaschen mit 65 kg Chlorgas, bestehend aus:
1 St. Schutzkappe mit Flaschenventil
2 St. Viton-Dichtungen
1 St. Gabelschlüssel SW 32
1 St. Dreikantschaber
1 St. Hammer, 1000 g
1 St. Werkzeugtasche
Menge: 1,000 St

**08.041 Atemschutzmaske**
Typ 3S, Filter 93AB, amtlich zugelassen, mit:
- Ein- und Aus-Atemventil
- Innen-Hilfsmaske
- Sprechmembraneppeldichtrahmen
- Nacken-Trageband
- Plexiglasscheibe
kpl. einschl. Kunststoffbehälter mit
Trageriemen und Atemfilter Typ StB2-P3
nach EN 136 Klasse 3
für Chlorgas.
Menge: 1,000 St

*Hinweis: Mess- und Regeltechnik*
Gew. Fabrikat/Typ:

''Fabrikat: .........................''

''Typ: .........................''

(vom Bieter auszufüllen)

**08.042 Schwimmbad Management System**
Konfiguration: Cl2, pH, mV, drucklos.

Pool Management System für die Prozesssteuerung bei der Aufbereitung von
Schwimmbeckenwasser mit patentierter
CEDOX-Chlor-Sollwert-Optimierung
zum besonders sparsamen Einsatz von
Chlor und Chlorprodukten.

Das System besteht aus den Komponenten:
- Elektronik-Modul zur Prozesssteuerung in Anwendungen der Schwimmbadwasseraufbereitung,
mit folgenden Merkmalen:

- farbiges 7" Touchdisplay mit Mess-,
  Grenzwert-,Trend-, Linien- und
  Dosiermengenanzeige
- Messung von 10 Parametern
- Fernzugriff über Schnittstellen
- Datenlogger-Funktion
- Alarmmanagement
- Passwortschutz für Benutzer
- CEDOX-Modus
- ECO-Betriebsmodus
- Flockungssteuerung
- DIN-Kontakt
- Stoß-/Spitzenchlorung
- Modulsteckplätze: bis zu 12 Module
- Einstellbare Sprachen: DE
- Ethernet-Schnittstelle
  (HTTP/Modbus TCP-Protokoll)
- Externer USB 2.0-Anschluss
- 2x Flex Mod 2REL-2DO

Stromversorgung: 100 - 240 V AC oder 24 V DC
Umgebungstemperatur: 0 - 50 °C
Schutzart: IP66

Messung freies Chlor, bestehend aus:

- Prozesselement Chlor mit frei skalierbarem
  Messbereich von 0 .. 20 mg/l Cl2
- Chlorsensor ausgeführt als
  potentiostatisches 3-Elektrodensystem
  mit Temperaturkompensation
- Sensorkabel ausgeführt als
  Stecker-Kabel-Kombination
- einschl. Zellensand

Messung pH-Wert, bestehend aus:

- Prozesselement pH mit Messbereich
  0 bis 5 pH ... 9 bis 14 pH
- pH-Elektrode
- Temperaturkompensation
- Sensorkabel ausgeführt als
  Stecker-Kabel-Kombination
- einschl. Pufferlösungen

Messung Redox-Spannung, bestehend aus:

- Prozesselement Redox mit Messbereich
  0 bis 400 mV ... 500 bis 1000 mV
- Redox-Elektrode
- Sensorkabel ausgeführt als Stecker-Kabel-
  Kombination
- einschl. Redox-Lösung

Beleuchtetes Durchfluss-Modul drucklos
für Wandmontage zur Aufnahme von
max. 5 Sensoren, mit folgenden Merkmalen:

- integriertes Durchflussregelventil für
  konstanten Messwasserdurchfluss: 33 l/h
- integrierter Multisensor zur Messwasserdurchflussüberwachung mit Temperaturfühler
  Pt 1000 und Messwassererdung
- hydrodynamische Sandreinigung für
  langzeitstabile Messwerte
- Feinfilter und Absperrkugelhahn
  im Messwasserzulauf
- integrierte Kalibrierhilfe
- mehrfarbige Beleuchtung mit Signalfunktion
- Messwasserzulauf 0,25 ... 3,0 bar
- Messwasserablauf: drucklos
- Anschluss - Zulauf:
  Gewinde G 1/2" (Adapter NPT 1/4")
  Schlauch PVC 6x3 mm oder PE 6x1 mm
- Anschluss - Ablauf:
  Anschlussnippel für Schläuche, ID 6 mm

incl. 1 Betriebsanleitung (D/E/F)
Menge: 2,000 St

**08.043 Modulkarte**
zur Erweiterung der bestehenden Schaltausgänge, zum Ansteuern von Stellmotoren.
Modulkarte Relaisausgänge (2x)
Ausführung:
Relaiskontakt "Auf/Zu" Nennschaltvermögen: 3A 250V AC, 1250VA max. (ohmsche Last) 1A 250V AC, 250VA max.
(cos ø = 0,4) 3A 30V DC, 150W max. (ohmsche Last)
Max. Schaltspannung: 250V AC / 30V DC

Stellerrückmeldung
Signal: Potentiometer 1KOhm Potentiometer 5KOhm 0/4  bis 20mA aktiv 0 bis 1V 0 bis 10V

Messprinzip: Potentiometer:

Konstantstrom mit Spannungsmessung mA: Strommessung V: Spannungsmessung Temperaturdrift: < 0,25% / 10k
Kalibrierung: vorkalibriert Eingangswiderstand mA: < 100Ohm
V: > 1MOhm Umgebungstemperatur: 0...+70 °C (32...158 °F)
Abmessungen LxBxT: 65 x 23 x 71 mm
Menge: 2,000 St

**08.044 Messwasserentnehmer**
zur Entnahme von Messwasser aus einer Rohrleitung. Für Trink- und Schwimmbeckenwasser. Passend für Messwasserpumpe. Für bauseitige Muffe R 1"

Im Wesentlichen bestehend aus:
- Entnahmerohr
- PVC-Kugelhahn DN20
- PVC-Schmutzfänger DN20
- Blende für Bypassleitung
- Druckmanometer 0 - 4 bar
- Anschlussteile für PVC-Schlauch 6x3 mm
  (Schlauchleitung zum Messgerät)
Menge: 2,000 St

**08.045 Messwasserpumpe**
Pumpenausführung:

horizontale, selbstansaugende Blockpumpe mit integriertem Fasernfänger, Balg-Gleitringdichtung auf Kunststoff-Laufradnabe montiert.
Motor- bzw. Pumpenwelle kommt mit dem im Kreislauf befindlichen Wasser nicht in
Berührung, integrierte Drehzahlregelung

Motor:

drehzahlgeregelter Wechselstrommotor 230 V
Schutzart IPX5
elektrische Trennung

Werkstoffausführung:
Gehäuse  PP
Gehäusedeckel  PP GF 30
Laufrad  PPE GF 30
Saugsieb  PP
Deckel  PC, transparent/PA 66 GF 30
Klebemuffe  PVC
Gleitringdichtung  Kohle/Keramik/NBR
Schrauben  Edelstahl 1.4571

Motor:

Drehzahl  1.000  2.850 min-1
Leistungsaufnahme P1 0,04  0,75 kW
Leistungsabgabe  P2 0,02  0,50 kW
Spannung  230 V, 50 Hz

Anschlüsse:

Sauganschluss  Ø 32 mm
Druckanschluss  Ø 25 mm

Zubehör  1 Ansaugschutz

zur Messwasserversorgung. Für Messwasserleitung bis 100 m.

max. Fördermenge:  5,5 m³/h
max. Förderhöhe:  10 m WS,

Inklusive Betriebsanleitung
Menge: 2,000 St

**08.046 Konsole**
komplett. Für Meßwasserpumpen JP5 und M1, inklusive Befestigungsmaterial für Wandmontage.

Im Wesentlichen bestehend aus:
- Konsole
- Schrauben
- Dübel
Menge: 2,000 St

**08.047 Messwasser-Rückführung**
Hebeanlage mit Überflurschacht zur problemlosen Rückleitung des Messwassers in die Rohwasser-leitung, Behälter aus korrosionsbeständigem Kunststoff mit abnehmbarem Deckel, Anschlüsse Zulaufmuffen für PVC-Rohr d 40, druckseitiges Rückschlagventil, komplett montiert.

Förderleistung  :  3,4 m³/h
Förderhöhe  :  6 mWS
Menge: 1,000 St

**08.048 Photometer**
LED-Filterphotometer, batteriebetriebenes Multiparameter-Gerät für die Bestimmung von Chlor, pH-Wert,Säurekapazität, Ozon, Chlordioxid,Brom und Cyanursäure.

Wesentliche Merkmale:
- Schnelle Bedienung durch Scroll Memory
- Automatische Abschaltung
- Echtzeituhr und Datum
- Fabrikations- und Anwenderjustierung
- Justier-Funktionsanzeige
- Hintergrundbeleuchtetes Display
- Interner Ringspeicher für

16 Datensätze
- Nullabgleich One Time Zero (OTZ)
- IR-Schnittstelle für Messdatenübertragung

- Wasserdichtes Gehäuse (IP 68)

Lieferumfang:
Gerät, 4 Batterien, 3 Rundküvetten 24mm (Glas) mit Schraubdeckel, 1 Rührstab, 1 Bürste, 1 Messbecher 100ml, je 100 Reagenztabletten DPD No. 1, DPD No. 3,
Phenolrot und Alka-M, im Kunststoffkoffer mit Anleitung.
Menge: 1,000 St

**08.049 Eich- und Servicekoffer**
für pH- und Redox Elektrodenservice.

Bestehend aus:

- 250 ml pH-Pufferlösung pH 4,65
- 250 ml pH-Pufferlösung pH 7,00
- 250 ml Redox-Kontrollösung 478 mV
- 500 ml destilliertes Wasser
  (Flasche mit Spritzdüsenaufsatz)
- 100 ml verdünnte Salzsäure
- 1 KCl-Behälter mit Standfuss
- 2 Eichbecher 100 ml
- 5 Messbecher 30 ml
Menge: 1,000 St

*Hinweis: Dosieranlagen*
Gew. Fabrikat/Typ:

''Fabrikat: .........................''

''Typ: .........................''

(vom Bieter auszufüllen)

*Hinweis: Flockungsmittel- Dosierung*

**08.050 Dosieranlage für Flockungsmittel**
Dosierstation für Flockungsmittel-Dosierung,
Dosierbereich: 15 - 600 ml/h
bestehend aus:
- Schlauch-Dosierpumpe
  Selbstansaugende, mikroprozessorgesteuerte Schlauchpumpe mit Drehzahlregelung, im Gehäuse für Wandaufbau,
  mit
- potentialfreiem Steuereingang bzw.
  Analogsignalverarbeitung 4 - 20 mA
- Leermeldeeingang
- potentialfreier Relaiskontakt als
  Störmeldesignalausgang
- Schnellansaugtaste
- Ein-/ Aus-Taster

Ansaughöhe: max. 2 Meter
Einschaltdauer: 100 %
Betriebsspannung: 230V AC, 50/60 Hz
Leistungsaufnahme: 15 VA max.
Schutzart: IP 65
incl. Anschlussleitung 2 m lang
mit Netzstecker,

- Dosierleistungskit
  mit Pharmed-Förderschlauch
  und PVDF-Schlauchhalter

Anschluss für Dosierschlauch 4 x 1 mm
Farbkennzeichnung: schwarz
Gegendruck: max. 2,5 bar

- Sauglanze 475 mm mit 1-fach Leermeldung und
  5 m Anschlusskabel mit Aderendhülsen,
  Saugleitung mit integriertem Ansaugsieb
  und Kugelrückschlag

Saugrohr: PVC/PVDF
Dichtung: Viton B
Kugel: Glas
Anschluss: Schlauch 4x1 mm,
Schaltspannung: max. 48 V AC/DC
Schaltstrom: 0,5 A
Schaltleistung: 8 W / 8 VA

- Adapter-Steckkappe
  PVC weich, universell aufsteckbar
- Einführungsstück
  für bauseitige Muffe G 1/2, mit
  Rückschlagventil und Gummilippe zur
  Verhinderung von Inkrustierungen

Gehäuse: PVC
Dichtung: FPM
Kugel: Glas
Betriebsdruck: PN 10
Anschluss: Schlauch 4x1 mm
- 15 Meter Schlauch
Weich-PVC, glasklar, 4 x 1 mm
Menge: 1,000 St

*Hinweis: pH- Korrektur*

**08.051 Dosieranlage für pH-Senker**
Dosierstation für pH-Korrektur,
Dosierbereich: 150 - 4000 ml/h
bestehend aus:

- Schlauch-Dosierpumpe
  Selbstansaugende, mikroprozessorgesteuerte Schlauchpumpe mit Drehzahlregelung, im Gehäuse für Wandaufbau,
  mit
- potentialfreiem Steuereingang bzw.
  Analogsignalverarbeitung 4 - 20 mA
- Leermeldeeingang
- potentialfreier Relaiskontakt
  als Störmeldesignalausgang
- Schnellansaugtaste
- Ein-/ Aus-Taster

Ansaughöhe: max. 2 Meter
Einschaltdauer: 100 %
Betriebsspannung: 230V AC, 50/60 Hz
Leistungsaufnahme: 15 VA max.
Schutzart: IP 65
incl. Anschlussleitung 2 m lang
mit Netzstecker,

- Dosierleistungskit
  mit Pharmed-Förderschlauch und PVDF-
  Schlauchhalter
  Anschluss für Dosierschlauch 4 x 1 mm
  Farbkennzeichnung: rot
  Gegendruck: max. 1,5 bar
- Sauglanze 725 mm
  mit 1-fach Leermeldung und
  5 m Anschlusskabel mit Aderendhülsen,

Saugleitung mit integriertem Ansaugsieb
und Kugelrückschlag
Saugrohr: PVC/PVDF
Dichtung: Viton B
Kugel: Glas
Anschluss: Schlauch 4x1 mm,
Schaltspannung: max. 48 V AC/DC
Schaltstrom: 0,5 A
Schaltleistung: 8 W / 8 VA

- Adapter-Steckkappe
  PVC weich, universell aufsteckbar
- Einführungsstück
  für bauseitige Muffe G 1/2, mit
  Rückschlagventil und Gummilippe zur
  Verhinderung von Inkrustierungen

Gehäuse: PVC
Dichtung: FPM
Kugel: Glas
Betriebsdruck: PN 10
Anschluss: Schlauch 4x1 mm
- 15 Meter Schlauch
  Weich-PVC, glasklar, 4 x 1 mm
Menge: 1,000 St

**08.052 Satz Warnschilder**
Natronlauge, ML für eine Natronlauge-Dosieranlage, aus Aluminium, bestehend aus:
1 Warnzeichen, L200
"Warnung vor ätzenden Stoffen"
1 Verbotszeichen, D200
"Zutritt für Unbefugte verboten"
5 Gebotszeichen, D200
"Handschutz benutzen"
"Gesichtsschutz benutzen"
"Fußschutz benutzen"
"Schutzschürze benutzen"
"Atemschutz benutzen"
einschließlich
1 Kennzeichnungsschild (Aufkleber)
mit Gefahrenhinweisen und Sicherheitsratschlägen
Menge: 1,000 St

**08.053 Chemikalienauffangwanne**
Chemikalienauffangwanne mit zwei Tragegriffen zur Aufnahme der Dosiergebinde für Chemikalien der Badewasseraufbereitung.
Material: PE
Maße (L x B x H): 472 x 364 x 325 mm
Gewicht: 2,8 kg
Menge: 4,000 St

**08.054 Rechteckige Auffangwanne**
mit tiefliegender Stellebene und Staplertunnel. Wanne aus UV-stabilisiertem Polyethylen, chemikalienbeständig.
Wanne nahtlos im Rotations-Schmelzverfahren hergestellt.
Staplertunnel nahtlos eingeformt.
Farbe Natur-transparent oder Farbe Schwarz
Stellebene aus Polypropylen, entnehmbar.
Zulassung nach DIBt (Deutsches Institut für Bautechnik).
Sichere Aufstellfläche für Fässer, Dosierbehälter, IBC, Kanister und andere Behälter mit wassergefährdenden
Flüssigkeiten.

Volumen: 190 l
Maße: L x B x H = 845 x 645 x 440 mm
Nutzfläche: 800 x 600 mm
Tragkraft: 400 kg
Menge: 2,000 St

**08.055 Rechteckige Auffangwanne**
mit tiefliegender Stellebene und Staplertunnel. Wanne aus UV-stabilisiertem Polyethylen, chemikalienbeständig.
Wanne nahtlos im Rotations-Schmelzverfahren hergestellt.
Staplertunnel nahtlos eingeformt.
Farbe Natur-transparent oder Farbe Schwarz
Stellebene aus Polypropylen, entnehmbar.
Zulassung nach DIBt (Deutsches Institut für Bautechnik).
Sichere Aufstellfläche für Fässer, Dosierbehälter, IBC, Kanister und andere Behälter mit wassergefährdenden
Flüssigkeiten.

Volumen: 96 l
Maße: L x B x H = 645 x 445 x 440 mm
Nutzfläche: 600 x 400 mm
Tragkraft: 200 kg
Menge: 2,000 St

**08.056 Dosierleitungen**
Teflon 6/4 mm
Menge: 50,000 m

**08.057 PTFE-Schlauch 12 x 6 mm**
für Lauge, Säure und Chlor.
Menge: 40,000 m

**08.058 Montagerohr**
Isofix d25 mm für Teflon-Dosierleitung inkl. Rohrschellen für direkte Wand-/Deckenmontage
Menge: 50,000 m

**08.059 Dosierschlauch für Schlauchpumpen**
ID4X1/PE-LD Natur
Betriebsdruck max. 10 bar bei 20° C
einschl. Haltematerial und im Leerrohr verlegt
Menge: 40,000 m

*Hinweis: Rohre und Formteile aus PVC*
Nach DIN/EN 8061/62 Reihe 5 und DIN/EN ISO 1452, jeweils in der aktuellen Form, mit angeformter zylindrischer Klebemuffe für Badewasser.

Muffendruckrohre aus PVC- hart mit DVGW- Zulassungskennzeichen.

Verlegung innen.

Die Rohrleitungen sind nach den einschlägigen DIN- und DVGW-Vorschriften zu verlegen.

Für Flanschbefestigungen und Halterungen dürfen grundsätzlich nur verzinkte Teile Verwendung finden. Sofern im Leistungsverzeichnis nicht ausdrücklich erwähnt, sind Halterungen und Fixpunkte in die Rohrleitungspreise einzurechnen.

Die Halterungen sind so auszuführen, daß die Belastbarkeit dem 6-fachen der tatsächlichen Belastungentspricht.

Dehnungsmuffen sind grundsätzlich als Fixpunkte zu betrachten.

Rohre mit Formteile fertig verlegt, einschl. dem erforderlichen Klebe- und Kleinmaterial.

**08.060 PVC-Rohr DN 15**
wie vor beschrieben.
d 20 x 1,5 mm
Menge: 20,000 m

**08.061 PVC-Rohr DN 20**
wie vor beschrieben.
d 25 x 1,9 mm
Menge: 20,000 m

**08.062 PVC-Rohr DN 25**
wie vor beschrieben.
d 32 x 2,4 mm
Menge: 100,000 m

*Hinweis: PVC- Bogen*
gegossen, fertig verlegt, einschl. den erforderlichen Klebeverbindungen, in den Gradzahlen von 15 bis 90 Grad

**08.063 PVC-Bogen DN 15**
wie vor beschrieben.
d 20 x 1,5 mm
Menge: 4,000 St

**08.064 PVC-Bogen DN 20**
wie vor beschrieben.
d 25 x 1,9 mm
Menge: 4,000 St

**08.065 PVC-Bogen DN 25**
wie vor beschrieben.
d 32 x 2,4 mm
Menge: 35,000 St

*Hinweis: PVC- Flansch*
gegossen, als Zulage, einschl. PVC- Losflansch, Schrauben und Muttern, feuerverzinkt, Dichtungen, fertig verlegt, einschl. den erforderlichen Klebeverbindungen

**08.066 PVC-Flansch DN 15**
wie vor beschrieben.
d 20 x 1,5 mm
Menge: 4,000 St

**08.067 PVC-Flansch DN 20**
wie vor beschrieben.
d 25 x 1,9 mm
Menge: 4,000 St

**08.068 PVC-Flansch DN 25**
wie vor beschrieben.
d 32 x 2,4 mm
Menge: 8,000 St

*Hinweis: PVC- T- Stück- Egal*
gegossen, als Zulage, einschl. den erforderlichen Klebeverbindungen

**08.069 PVC-T-Stück DN 15**
wie vor beschrieben.
d 20 x 1,5 mm
Menge: 2,000 St

**08.070 PVC-T-Stück DN 20**
wie vor beschrieben.
d 25 x 1,9 mm
Menge: 2,000 St

**08.071 PVC-T-Stück DN 25**
wie vor beschrieben.
d 32 x 2,4 mm
Menge: 12,000 St

*Hinweis: PVC- Reduktion*
gegossen, als Zulage, auf kleinere Nennweiten, einschl. den erforderlichen Klebeverbindungen

**08.072 PVC-Reduktion DN 15**
wie vor beschrieben.
d 20 x 1,5 mm
Menge: 4,000 St

**08.073 PVC-Reduktion DN 20**
wie vor beschrieben.
d 25 x 1,9 mm
Menge: 4,000 St

**08.074 PVC-Reduktion DN 25**
wie vor beschrieben.
d 32 x 2,4 mm
Menge: 16,000 St

*Hinweis: Rohrschellen*
zur Halterung der vorstehend aufgeführten
Rohrleitungen, aus St. 37.2., feuerverzinkt, einschl. Doppelnippel und Fußplatte, Schrauben und Dübel.

**08.075 Rohrschellen DN 15**
wie vor beschrieben.
d 20 x 1,5 mm
Menge: 20,000 St

**08.076 Rohrschellen DN 20**
wie vor beschrieben.
d 25 x 1,9 mm
Menge: 20,000 St

**08.077 Rohrschellen DN 25**
wie vor beschrieben.
d 32 x 2,4 mm
Menge: 100,000 St

### Los 09 Solarabsorber

*Hinweis: Hinweis zur Dachfläche und Befestigung der Absorber*
Die Solaranlage wird auf dem erneuerten Dach des Eingangsgebäudes/Kiosk verlegt. Das Dach wird mit 40 mm Sandwichplatten, bestehend aus einer äußeren und einer inneren Stahl-Deckschale und einem wärmedämmenden Polyurethan-Hartschaumkern, ausgeführt.

Dachfläche : s. Position, 1 Einzelfläche.
Hinweis: Die Vor- und Rücklaufverrohrung auf dem Dach ist in Abschnitt 3 enthalten.

**09.001 Solarabsorberfläche**
Absorberflächen mit Befestigungssystem "Kleben"
Komplett montiert und befestigt wie folgt beschrieben.

- Absorberfläche 1: ca. 5,0m x 41,0m
- Absorberfläche 2: ca. 4,6m x 41,0m

DACHEINDECKUNG:  Trapezblech-Dach wie vor beschrieben.
Solarbahnen aus hochwertigem Kautschukmaterial. Verlegelänge und Verlegebreite den örtlichen Gegebenheiten angepasst inkl. allen erforderlichen Kleinteilen. Die Solarmattenfläche(n) werden im Tichelmannsystem installiert, somit ist eine optimale Durchströmung der Solarfläche(n)gewährleistet. Die Solarmatte besteht aus hochwertigem EPDM, ist witterungs- und UV-beständig. Die Solarmattenfläche ist auch bei Frostbegehbar. Solarmatte, Sammelrohre und die Verbindungsverrohrung enthalten keine korrodierenden Teile.
Die Verbindung Solarmatte/Sammelrohr besteht aus gebohrten Sammelrohren mit Stützhülse. Dadurch ist ein einfacher Austausch der Matten gewährleistet.
Solarmattenbreite:  120 mm
Die Solarmattenbahnen bestehen aus 10 zusammenhängendenAbsorberröhrchen (Durchmesser ca. 9 mm) mit speziellangeformten Verbindungs- u. Befestigungsstegen.

TECHNISCHE DATEN:
Solarmattengewicht
ungefüllt: 5,5 kg/m²
gefüllt: 8,5 kg/m²
Durchflussmenge: 80-100 ltr/m²/h
Wirkungsgrad: 87 %
Temp.-Beständigkeit: -50 bis +150°C
Solarmattenfläche-Faktor: 1,523m²/m²

BEFESTIGUNG:

Die Befestigung erfolgt mittels speziellem und für den vorliegenden Anwendungfall geeigneten und gegen Umwelteinflüsse beständigen Solarkleber.
Die Klebemastik wird in Raupenform quer zur Absorberfläche aufgetragen. Durch die Befestigungsstege der Absorbermatten ist eine sichere und formschlüssige Befestigung gewährleistet.
Verarbeitung ab +10°C auf trockenem und staubfreiem Untergrund.

''Fabrikat: .........................''

''Typ: ..............................''

''Absorberbreite:....................''

(vom Bieter auszufüllen)
Menge: 400,000 m2

**09.002 Mehrpreis Deckschienen**
Anlage wie vor, jedoch anstelle Befestigungssystem "Kleben":

BEFESTIGUNG :
Die Befestigung erfolgt mittels Aluminiumschienen, die auf der Oberseite der Absorberfläche aufgeklebt werden welche mit Stahl-Profilschienen Längs verbunden sind. Bauseits sind Befestigungspunkte für die Stahl-Profilschienen lt. Vorgabe des Herstellers vorzusehen.
Verarbeitung Solarkleber ab +10°C auf trockenem und staubfreiem Untergrund.

Als Mehrpreis zu voriger Position ausweisen.
Menge: 400,000 m2

**09.003 Dachaussparungen**
Liefern und montieren von Dachaussparungen(Lüfter, Kamin etc.)
Rohrleitungen PE, wie unter Rohrleitungen beschrieben, da 50 mm, PN 6 bis 0,5 m²
Menge: 2,000 St

**09.004 Be- und Entlüftungsventil**
Liefern und Montieren der erforderlichen Be- und Entlüftungsventile, inkl. Einbauteile in PE-Leitung, Type: PVC
Menge: 4,000 St

**09.005 Entleerung 1/2"**
Liefern und Montieren der erforderlichen Füll- und Entleerungshähne, inkl. Einbauteile in PE-Leitung, Type: Simplex 1/2"
Menge: 10,000 St

**09.006 Sammelrohre da 90**
Rohrleitung aus PE wie in Titel 03 beschrieben, für angebotenen Absorber, zum Anschluss der Absorberschläuche, komplett verbunden, auf dem Dach montiert mit Gummiunterlage ohne Schellen.
Falls, je nach Befestigungssystem erforderlich, gespritz mit Tüllen.
Menge: 20,000 m

**09.007 Temperaturfühler Satz**
komplett eingebaut bestehend aus:

-2 x Kollektorsensor
-3 x Referenztemperturfühler
-1 x Einstrahlungsfühler

Temperaturfühler für Einbau in PE-Leitungen einschl. Rohrhülse aus Edelstahl V4A
Menge: 1,000 St

**09.008 Tauchtemperaturfühler Ni1000**
Eintauchtiefe 100 mm
Schutzart: IP42, IP54 mit Kabelverschraubung
Messelement: Ni 1000 Ohm
Verwendbereich: -30...+130 GradC
Anschluss: 2-adrig
Mit Schutzrohr.
Menge: 1,000 St

**09.009 Thermometer 100mm**
komplett mit Tauchhülse 100mm montiert
Menge: 2,000 St

**09.010 Spülanschluss**
zum Reinigen der Absorberanlage, fertig  montiert.
Menge: 2,000 St

**09.011 Inbetriebnahme**
mit Einweisung des Betriebspersonals, EInstellung aller Parameter, Druckprüfung, durch Servicemonteur des Herstellers, incl. dessen Anreise und Inbetriebnahmeprotokoll.
Menge: 1,000 psch

### Los 10 Schaltschrank Badewassertechnik

#### Hauptabschnitt 10.01 Allgemeine Anlagen

*Hinweis: Allgemeine Technische Vorbemerkungen*
Die aktuell gültigen DIN / VDE / ICE / EN-Richtlinien, sowie die technischen Anschlussbedingungen des zuständigen Stromversorgungsunternehmens sind
einzuhalten.
Berührungsschutz gem. VBG 4.

Schaltanlage
Die Schaltanlage ist vom Auftragnehmer gem. den Anforderungen des Prozesses und den Angaben in der Ausschreibung zu projektieren. Sie muss in Verbindung mit den angeschlossenen Aggregaten ein vollständig funktionierendes System ergeben. Die Projektierungs- und Planungsarbeiten sind mit einzurechnen. Schaltschränke in Stahlblechausführung IP 54 allseits geschlossen. Gehäuse und Fronttüren sind an geeigneter Stelle mit CU-Litze in die Erdungsmassnahme einzubeziehen.
Gehäusetiefe 500 mm. Türen aus Stahlblech mind. 2 mm.
Der Einbau eines Profilhalbzylinders muss möglich sein.

Zubehör

Kabelabfangschienen mit Rangierkanal Gummiklemmprofil für Bodenbleche Kabelverschraubungen mit 10 % Reserve
(bei Einführung von oben)
Verdrahtungskanäle mit 30 % Platzreserve Schaltplantaschen in Stahlblechausführung
Reihenklemmen in kriechstromfester Ausführung gem. DIN 53480
Klein- und Befestigungsmaterial
Transporteinheiten mit Verbindungsklemmleiste steckbar
Transportösen für jede Liefereinheit Bodenblech geteilt herausnehmbar

Einbauteile

Es sind nur genormte und listenmäßig geführte Bauteile namhafter Hersteller zu verwenden.
Die Bauteile müssen übersichtlich und leicht zugänglich montiert sein.
Befestigungsschrauben müssen von vorne zugänglich sein.
Betriebsmittelkennzeichnungen sind dauerhaft so anzubringen, dass sie beim Austausch des Gerätes nicht verloren gehen können.
Pro Klemme darf nur ein Draht angeklemmt werden.

Verdrahtung
Die Verdrahtung hat mit flexiblen Leitungen von mind. 0,75 mm2 und Aderendhülsen zu erfolgen. Leiterfarben gem. VDE und DIN 57113.

Kabeleinführung
Das Heranführen sämtlicher Leitungen erfolgt bauseits.
Die Kabeleinführung erfolgt von unten und ist mit geeigneten Massnahmen abzudichten und mit Bügelschellen zu befestigen.

Schrankbelüftung
Eine maximale Temperatur von 40 Grad C, bei einer max.Raumtemperatur von 30 Grad C, ist im Schaltschrank zu gewährleisten. Entsprechend notwendige Massnahmen sind vorzusehen.

Sicherungsautomaten
Als Sicherungsautomaten für Dreh- und Wechselstrom 400/230 V sind Geräte in schmaler Bauform mit einem Schaltvermögen von 1,5 KA bei 400 V und 20.000 Stellungswechseln einzubauen.

Auch Selektivitätsgrenzen müssen eingehalten werden.
Je Badewasserkreislauf ist ein separater
Sicherungsautomat mit Sicherungsüberwachung vorzusehen. Ebenso für Steuerspannung SPS und Allg. Einrichtungen.

Netzanalyse
Es ist ein Mess- und Überwachungsgerät zum Erfassen, Analysieren und Überwachen elektrischer Messgrößen in 3-phasigen 400 VNiederspannungsnetz vorzusehen. Das Gerät muss über einen Impulsausgang für externe Wirkleistungsanzeige verfügen.

Leistungsschalter
Leistungsschalter für Wechselstrom nach DIN VDE 0660 Teil 101, Nennspannung bis 660 V mit unverzögertem Kurzschlussschnellauslöser und stromabhängigem Überlastauslöser, mit systembedingtem Zubehör für Einbau, Bedienung und Anschluss.

Automatisierungssystem
Die Steuerung, Meldungs- und Messwertverarbeitung, sowie die Messwertausgabe werden über eine modular aufgebaute speicherprogrammierbare Steuerung realisiert. In dieser werden die physikalischen Grundfunktionen, Schalten, Stellen, Melden, Zählen, sowie Verarbeitungsfunktionen, wie Überwachen, Steuern, Regeln, durchgeführt. Die Software ist modular aufgebaut und besteht aus einem Funktionsteil, Datenteil, Steuer- und Regelungsteil, sowie aus System- und Störüberwachung.

Funktionsteil

Der Funktionsteil wird aus einer Bibliothek von Standardfunktionen und daraus gebildeten
Funktionsblöcken (Typicals) die speziell auf die Automatisierung betriebstechnischer Anlagen zugeschnitten sind, generiert. Ein Typical besteht aus technologischen Basisbausteinen und löst eine ganz spezielle typische technologische Automationsaufgabe.

Datenteil
Der Datenteil enthält sämtliche Parameter und
Prozesszustände der Anlage und die Struktur ihrer Automatisierung, sowie notwendige bausteininterne Daten. Die Struktur der Datenbausteine ist so gewählt, dass jedes Datenelement eindeutig identifizierbar ist.
Die Vorgabe aller Parameter erfolgt bei der
Projektierung der anlagenbezogenenen Software.
Einstellbare Parameter (z.B. Schaltzeiten,
Regelparameter, Überwachungsgrenzen) sind während des Anlagenbetriebs über die jeweilige Bedienstation und Bediengeräte veränderbar. Die Systemparameter werden einmalig bei der Parametrierung des Systems eingestellt.

Steuerung
Es sind unter anderem An- und Abfahrschaltungen von Anlagen und Anlagenteilen, Verriegelungssteuerung, sowie zeit- und ereignisabhängige Steuerungen projektierbar.

Regelung
Es sind Festwertregelungen als PID-Regelungen mit und ohne Totzone, sowie mit und ohne
Störgrößenaufschaltung, sowie Folge- und
Kaskadenregelungen als PI/PID-Regler vorhanden.
Es können Stellglieder mehrstufig, kontinuierlich oder mit Schritt-Ausgang angesteuert werden. Regler können in Sequenzen geschaltet sein. Innerhalb einer Regelsequenz wird jedem Stellglied ein eigener, geführter P/PI/PID-Regler zugeordnet, um das Regelverhalten für die jeweilige Funktion, optimieren zu können.

System- und Störüberwachung
Erfassung und Verarbeitung von Meldungen der Kategorie Gefahr-, Störungs-, Wartungs- und Warn- oder Betriebsmeldungen können frei projektiert werden. Für wichtige Störmeldungen steht ein jederzeit abrufbares Störpuffer zur Verfügung. Das System ist in der Lage, sich selbst zu Überwachen. Mit Hilfe von aktiven und passiven Watchdog-Funktionen werden Ausfälle von allen wesentlichen Komponenten in allen Systemebenen automatisch erkannt und an den Betreiber gemeldet. Die mit der Systemüberwachung erkannten Störungen werden in Form von Systemmeldungen und Ereignisverarbeitung zugewiesen. In der Ausgabe sind Zeit, Art und Ort der Störung zu erkennen.

Visualisierungssystem
Die Software soll dem Betreiber das Überwachen des Anlagenbetriebes und das Eingreifen in Betriebsabläufe ermöglichen. Für alle Eingaben soll das System eine Plausibilitätskontrolle durchführen. Eine Anlagenvisualisierung stellt sämtliche Anlageninformationen auf einem Display dar. (Fließschema, Kurven, Diagramme, Statistiken).
Das Betriebsystem muss zur vollständigen Bedienung des Automatisierungssystems ausgelegt sein.

Grundfunktionen
Zentrale Überwachung aller Anlagen durch Erfassung und Verarbeitung sämtlicher Betriebs- und Störmeldungen, sowie Alarme einschl. extern und intern gebildeter Grenzwerte. Zentrale Erfassung und Verarbeitung aller verfahrenstechnischer und energiespezifischen Messdaten (Analogwerte, Digitalwerte, Zählwerte etc.)
Alle Anlagenwerte müssen vom System auf Grenzwerte überwacht werden. Bei Grenzwertüberschreitung müssen entsprechende Meldungen ausgegeben werden.

Erfassung und Verarbeitung sämtlicher manuellen Eingaben.
Betriebszeiterfassung je Verbraucher nach
Betriebsstunden.
Protokollieren aller Daten und Zustände.
Sämtliche Störmeldungen und Betriebsmeldungen sollen in einem Protokoll auf dem Display und/oder Drucker erscheinen. Es soll die Möglichkeit der Selektion bestehen. Des weiteren muss eine Blätterfunktion im Stör-/Betriebsprotokoll vorhanden sein. Die Störmeldungen müssen quittierbar sein. Darstellung sämtlicher Analogwerte.

Darstellung von dynamischen Grafikbildern.
Bei allen Anlagenbildern sind übergeordnete
Bereichsbilder vorzusehen, von denen aus nur
Detailbilder anzuwählen sind.
In den Anlagenbildern ist eine Fußzeile mit den Bereichen der Anlage einzubauen. Sollte in einem Bereich eine Störung auftreten, muss in der Fußzeile des gerade gewählten Bildes der entsprechende Bereich umschlagen und blinken.

Fernwartungssystem
Zur Fernüberwachung der kompletten
Badewasseraufbereitungsanlage ist eine erforderliche Kommunikationsschnittstelle, sowie ein entsprechendes Modem vorzusehen. Es müssen alle Systemkomponenten der Automatisierungstechnik, sowie der
Visualisierungstechnik softwaremäßig erreichbar sein.
Es ist vorzugsweise eine analoge Schnittstelle zu wählen. Das Erstellen des analogen Anschlusses wird bauseits gestellt.

*Hinweis: Funktionsbeschreibung Filtrationsanlage*
Filterspülprozess:

hier sind die Spültakte entsprechend
DIN 19 643 Teil 2 Pkt. 4.5.2.2 Ein- und
Mehrschichtfilter steuerungstechnisch umzusetzen.

Die Steuerung der Anlage erfolgt nach Betriebsarten:
  1. Filtration Volllast
  2. Filtration Teillast in betriebsloser Zeit
  3. Rinnenreinigung
  4. Filterspülung
  5. Handbetrieb

1. Filtration Volllast

1 Umwälzpumpe EIN, Anlauf über FU
einschl. leicht verzögerte pneumatische Druckklappen AUF
Niveaustand Schwallwasserbehälter >
Trockenlaufschutz Freigabe der Regelung nach Ansprechen der Kontaktschalter in den jeweiligen Filtratleitungen der Kreisläufe für:

Desinfektion (Chlorung) einschließlich
Betriebswasserpumpe EIN
pH-Wert und Beckenwassererwärmung jeweils entsprechend Bedarf Flockungsmitteldosierpumpe geregelt nach Volumenstrom Roh- und Filtratklappe aller Filter AUF, übrige Filterklappen ZU Rinnenklappen nach Reinigung 2 min. verzögert schließen ZU
Messwasserpumpe EIN
Umwälzleistung über Durchflussmesser
Auslösung Kellerüberflutung Filtration AUS

2. Filtration Teillast in betriebsloser Zeit

50 % des Volumenstroms mit Führungspumpe, sonst
Bedingungen wie Pkt. 1
Randbedingungen gem. DIN 19 643-1 Pkt. 13.9.1
Flockungsmitteldosierung geregelt nach Volumenstrom
Umwälzleistung über Durchflussmesser

3. Rinnenreinigung

Abschaltung Filtrationsbetriebsart 1, 2 oder 5 einschl. Desinfektion, pH-Wert und Beckenwassererwärmung.
Verzögertes Schließen der Rinnenklappen nach Beendigung der Reinigung.
In- und Ausserbetriebnahme per Hand Registrierung Hygienehilfsparameter ca. 15 min. nach Beendigung.
Hinweis: Die Rinnenumschaltung muß auch über ein
bauseitiges, externes Schaltsignal schaltbar sein.

4. Filterspülung

Abschaltung Filtrationsbetriebsart 1, 2 oder 5 einschl. Desinfektion, ph-Wert und Beckenwassererwärmung.
Auswahl der Filterspülung nach Kriterien
- Differenzdruck
- Zeit
- Bedarfsabhänging
Die Spülung hat in der Regel in betriebslosen Zeiten zu erfolgen.
Vor Einleitung des Spülprozesses ist die
Schwall-/Spülwasserkammer auf ausreichend Spülwasser, die Schlammwasserkammer auf minimalen Wasserstand hin automatisch zu prüfen.
Die Spültakte sind entsprechend DIN 19 643-2 Ein- und Mehrschichtfilter, auszuführen. Die passwortgeschützte Möglichkeit, der zeitlichen Änderung der Spültakte, sowie Änderung der Schaltpunkte für Schwall- und
Schlammwasserkammer durch den Betreiber, ist zu
realisieren.

5. Handbetrieb

Alle Schaltbefehle sind passwortgeschützt und über Zugriffsebenen zu realisieren.

*Hinweis: Funktionsbeschreibung zusätzlicher Aggregate*
1. Beckenwassererwärmung passiv

Die Beckentemperaturregelung ist Bestandteil dieses Leistungsverzeichnisses.
Es soll eine Solarabsorberanlage installiert werden.

Die Beheizung des Badewassers ist gekoppelt mit den Umwälzpumpen.

Die Solarabsorberanlage wird nach Differenztemperatur zu- bzw. abgeschaltet. Bei Signal vom Regelfühler (Differenztemperatur) Öffnen der Absperrklappen und Anfahren der Teilstrompumpe.

2. Attraktionen

Die Anzahl der Attraktionspumpen, Gebläse und
entsprechenden Absperrklappen, sowie die
Leistungsangaben sind dem Leistungsverzeichnis
Badewasser zu entnehmen. Je Attraktion wird ein Betriebsartenschalter mit den Stellungen
HAND/AUS/AUTOMATIK vorgesehen. In Stellung AUTOMATIK werden die Attraktionen vom Attraktionenprogramm angesteuert. Ein übergeordneter Not-Aus-Schalter
bewirkt eine Hard- und Softwareabschaltung der kompletten Attraktionen.

Attraktionsprogramm

Das Attraktionsprogramm enthält zwei Betriebsarten.
a. Attraktionen "Variabel"
b. Attraktionen "nach Programm"

a. Attraktionen "Variabel"

Der Betreiber kann variabel Einstellungen im
Attraktionsprogramm vornehmen. Somit besteht die Möglichkeit, bei geringer Besucherzahl, einzelne Attraktionen zu schalten. Übergeordnet werden die Attraktionen über eine Wochenschaltuhr freigegeben.

b. Attraktionen "nach Programm"

Der Betreiber kann sich ein eigenes Attraktionsprogramm projektieren. Hierzu können bis zu fünf Attraktionen im Nichtschwimmerbecken in 16 frei definierbaren Schritten projektiert werden.
Übergeordnet werden die Attraktionen über eine Wochenschaltuhr freigegeben.

 3. Magnetventile Rinnenumschaltung

Schlüsselschalter in Tableau
Schlüsselschalter Ein: Magnetventil auf - Umwälzung aus
Schlüsselschalter Aus: Umwälzung ein - Magnetventil nach Zeitverzögerung zu

4. Messwasserpumpen

Anlauf: Direkt
Anzeige in Schaltschrankfront: Betriebszustand
Wahlschalter in Schaltschrankfront: Hand-0-Automatik
Am Aggregat: Vor-Ort- Schalter
Schutzbeschaltung: Motorschutz

Automatikbetrieb: Zeitgleich zu Umwälzpumpen
Aus bei Rückspülbetrieb.

5. Chlordosieranlagen

Anlauf: direkt, Ansteuerung vom Meß- und Regelgerät
Anzeige in Schaltschrankfront: Betriebszustand
Schutzbeschaltung: Motorschutz

Handbetrieb: Nicht vorgesehen
Automatikbetrieb: Ein wenn Reinwasserklappe offen(Filterbetrieb),
Aus wenn Reinwasserklappe zu  (Rückspülbetrieb).
Regelung über Regelgerät.
Aus bei Chlor-Max, Stillstand Umwälzung (zusätzlich 2. Strömungswächter), Meßwassermangel.

6. pH-Wert-Dosierpumpen

Anlauf: Steckdose
Anzeige in Schaltschrankfront: Betriebszustand

7. Flockungsmittelpumpen mit reduziertem
  Betrieb

Anlauf: Steckdose
Anzeige in Schaltschrankfront: Betriebszustand
Schutzbeschaltung: Motorschutz

Handbetrieb: Nicht vorgesehen.
Automatikbetrieb: Ein wenn Reinwasserklappe offen (Filterbetrieb)
Aus wenn Reinwasserklappe zu  (Rückspülbetrieb).

Bei reduziertem Betrieb sind die Flockungs-mittelpumpen ebenfalls auf reduzierten Betrieb zu programmieren.

8. Magnetventile Frischwassernachspeisung

Anlauf: Direkt
Anzeige in Schaltschrankfront: Betriebszustand
Schutzbeschaltung: Motorschutz

Handbetrieb: Nicht vorgesehen
Automatikbetrieb: Auf/Zu über Niveaumessung Schwallwasserbehälter
Signal "Anforderung" an bauseitige Pumpstation.

9. Druckluftkompressoren (Steuerluft)

Anlauf: Stern/Dreieck
Anzeige in Schaltschrankfront: Betriebszustand, Betriebsstunden
Wahlschalter in Schaltschrankfront: Hand-0-Automatik
Am Aggregat: Vor-Ort-Schalter vorhanden
Schutzbeschaltung: Motorschutz

Handbetrieb: Ein/Aus über Wahlschalter.

10. Abwasserpumpen

Anlauf: über Lichtverteilung
Anzeige in Schaltschrankfront: Betriebszustand, Betriebsstunden
Wahlschalter in Schaltschrankfront: Hand-0-Automatik
Am Aggregat: Vor-Ort- Schalter
Schutzbeschaltung: Motorschutz, Kaltleiter

Handbetrieb: Über Wahlschalter
Automatikbetrieb: Über Schwimmer- oder Sondensteuerung

**10.01.001 Schaltschrank**
als Anreih-Standschrank mit mehreren Feldern,
mit stabilen Winkelprofilrahmen, verwindungsfrei, verschraubt, seitlich umlaufende Bohrungen, zweigeteilte Bodenbleche mit Kabeleinführungen und Verschraubungen, Türöffnungswinkel mindestens 120°,
Türanschlag rechts oder links montierbar. Rück- und Seitenwände mit mind. 2 mm starkem gekanteten Blechen, montierbar durch Schnellverschlüsse, Türen mit
Stangenverschluß 2fach verriegelnd.

Türen, Seiten- und Dachbleche mit ausreichendem Querschnitt in Potenzialausgleich eingebunden.
Geforderte Schutzart IP 54.
Aus Stahl verzinkt, tauchgrundiert, pulverbe-schichtet mit Montageplatte, gekantet, RAL 2000, 3 mm stark einschließlich Blechhilfs-konstuktionen, Schaltschranksteckdose und Belüftung
Schaltschrankleuchten Sammelschienensystem und Anlagenvorsicherung
Reihenklemmen, interne Rangierverteiler und
Übergabeklemmen, Erdungs- und Neutralleiterschienen, PVC Kanälen und allen Klein-, Montage- und Verdrahtungsmaterial.

Einschließlich:

Stahlblechsockel,
Sammelschienen für Energie und Steuerung,
Sicherungen, Hilfsschütze, Hilfsrelais für Steuer- und Be- und Entlüftung, Schaltschrankbeleuchtung,
Servicesteckdose und Plantasche

Übernahme externer Störmeldungen zur Anzeige im BuB und PC für
- Störung und Alarm Chloranlage, Ozonanlage
- 3 weitere externe Meldungen (noch
  festzulegen.

Schaltschrankeinbauten berührungssicher nach VBG 4,freie Platzreserve 20 %,

Schaltschrankfelder komplett verdrahtet und geprüft angeliefert, betriebsfertiger Zusammenbau am Aufstellungsort

Tiefe  : 500  mm

Höhe  : 2000  mm

Anzahl der Felder : ................ Stck

Breite  : [ ......................... mm ]]

Sockelhöhe: 200  mm

(Maße sind vom Bieter entsprechend einzutragen)

Kabeleinführung: unten

Türanschlag:  links

''Fabrikat: .........................''

''Typ: .........................''

(vom Bieter auszufüllen)
Menge: 1,000 St

**10.01.002 Leistungsschalter**
nach DIN VDE 0660 Teil 101, Nennspannung bis 660 V mit unverzögertem Kurzschlussschnellauslöser und
stromabhängigen verzögerten Überlastaus-löser, mit systembedingtem Zubehör für Einbau, Bedienung und Anschluss, Schutzart IP 20.
Einbau in:  Schaltschrankfront für Anlagenschutz, strombegrenzend, mit Unterspannungsauslöser, Spannung:
 230 V 3 polig
Zahl/Nennstrom Hilfskontakte:  1
zusätzliche Auslöser  :  -
Standardschaltvermögen mind. 40/50 kA bei AC 380/415 V, mit Handantrieb, einschließlich Türkupplung.

Ausgelegt für folgende Leistungsdaten:

P =  62 kW

I =  160 A

''Fabrikat: .........................''

''Typ: .........................''

(vom Bieter auszufüllen)
Menge: 1,000 St

**10.01.003 Überspannungsschutz**
mit Automat. Fertig auf Klemmen verdrahtet mit
Hilfskontakt als Mittelschutz.
Überspannungsableiter Typ 2 für TN-S- und TT-Systeme mit Fernanzeige
Menge: 1,000 St

**10.01.004 Überspannungs- Feinschutz**
Zweipoliger Überspannungs-Ableiter Typ 3 / Class III
Menge: 1,000 St

**10.01.005 Vierleiter Universalmessgerät**
Multifunktionsmessgerät Basismessungen Schalttafeleinbaugerät mit grafischem Display Frontschutzklasse: IP51 für Spannung/Strom/Leistung, in den Schaltschrank
einbauen incl. Wandler 100/5A
mit M-Bus Schnittstelle
Menge: 1,000 St

**10.01.006 Not-Aus-Schaltung**
Mit Not-Aus Relais zur Abschaltung der ansaugenden Pumpen.
Not -Aus Taster im Aufsichtbereich
bestehend aus:
Not-Aus-Taster mit Drehentriegelung
rot auf gelben Grund
Not-Aus-Relais gemäß VDE

Quitiertaster in der Schaltschrankfront als
Leuchtdrucktaster Farbe rot
2 Hilfsschütze 4S/4Ö
Reihenklemmen in benötigter Anzahl.
Menge: 1,000 St

**10.01.007 Störmeldungen**
wie Chloralarm, Sammelstörung, Druckluftmangel, etc.
Anzeigen auf Display BuB, Quitieren, Weiterleitung.
Menge: 5,000 St

**10.01.008 Phasen-Kontrolllampe einschl. Vorsicherung**
Einbau in Schaltschrankfront
Menge: 1,000 St

**10.01.009 Lampenprüfeinrichtung**
für gesamten Schaltschrank mit Prüftaster,
Hilfsrelais, Diodenmatrix.
Menge: 1,000 psch

**10.01.010 Steuertransformator 400/230 V**
bestehend aus:
1 Einphasiges Steuertrafo primär 400V /sekundär 230V
Sekundärstrom 5 A
1 Motorschutzschalter mit Hilfskontakt10
Sicherungsautomaten 2 A/Z mit Hilfskontakt
Reihenklemmen
Menge: 1,000 St

**10.01.011 Steuertransformator 24 V AC / 10A**
bestehend aus:
1Einphasiges Steuertrafo primär 400V /sekundär 24V
Sekundärstrom 10 A
1 Motorschutzschalter mit Hilfskontakt10
Sicherungsautomaten 2 A/Z mit Hilfskontakt
Reihenklemmen.
Menge: 1,000 St

**10.01.012 Netzgerät 400 V AC / 24 V DC**
bestehend aus:

3 Einphasiges, primar getaktetes Schaltnetzteil,
stabilisiert
Sekundärstrom 20 A
1 Motorschutzschalter mit Hilfskontakt10
Sicherungsautomaten 2 A/Z mit Hilfskontakt
Reihenklemmen

''Fabrikat: .........................''

''Typ: .........................''

(vom Bieter auszufüllen)
Menge: 1,000 St

**10.01.013 Unterbrechungsfreie Stromversorgung 24V DC 15A**
Ohne Schnittstelle, mit Akku 7AH.
Zur Überbrückung von kurzzeitigen Netzausfällen bis in den Minutenbereich, um das geortnede Herunterfahren der Anlage zu gewährleisten.

bestehend aus:

DC USV 24 V DC
Sekundärstrom 15 A
1 Motorschutzschalter mit Hilfskontakt10
Sicherungsautomaten 2 A/Z mit Hilfskontakt
Reihenklemmen
Menge: 1,000 St

**10.01.014 FI Schalter 63 A 300 mA Type B Allstromsensitiv**
nach DIN VDE 0664 Teil 1, für Wechsel- und pulsierende Gleichfehlerströme, Nennfehlerstrom 300 mA, Nennstrom 63 A, 4polig, 400 V AC, mit Hilfsschalter, 1 Öffner
und 2 Schließer.
Menge: 2,000 St

**10.01.015 FI Schalter 63 A 30 mA Type A**
nach DIN VDE 0664 Teil 1, für Wechsel- und pulsierende Gleichfehlerströme, Nennfehlerstrom 30 mA, Nennstrom 63 A, 4polig, 400 V AC, mit Hilfsschalter, 1 Öffner und 2 Schließer.
Menge: 1,000 St

**10.01.016 FI Schutzschalter 4p Typ B 300 mA 40 A Allstromsensitiv**
nach DIN VDE 0664 Teil 1, für Wechsel- und pulsierende Gleichfehlerströme, Nennfehlerstrom 300 mA, Nennstrom 40 A, 4polig, 400 V AC, mit Hilfsschalter, 1 Öffner
und 2 Schließer.
Menge: 5,000 St

**10.01.017 FI Schalter 40 A 30 mA Type A**
nach DIN VDE 0664 Teil 1, für Wechsel- und pulsierende Gleichfehlerströme, Nennfehlerstrom 30 mA, Nennstrom 40 A, 4polig, 400 V AC, mit Hilfsschalter, 1 Öffner
und 2 Schließer.
Menge: 6,000 St

**10.01.018 FI Schalter 25 A 30 mA Type A**
nach DIN VDE 0664 Teil 1,für Wechsel- und pulsierende Gleichfehlerströme, Nennfehlerstrom 30 mA, Nennstrom 25 A, 2polig, 230 V AC, mit Hilfsschalter, 1 Öffner und 1 Schließer.
Menge: 3,000 St

**10.01.019 Hochwassersicherung**
der Abwasserrinne mit Schwimmerschalter,
Alarmauslösung, Stoppen der Filterspülung.
 bestehend aus :

1 Niveaurelais
1 Niveausonde
5 Reihenklemmen

einbauen undd verdrahten
Menge: 2,000 St

**10.01.020 Spülluftgebläse 15 KW FU**
Motorantrieb 15 kW, mit vor-Ort-Schalter,
Betriebsstundenzähler,
Ansteuerung aus dem SPS Programm
Anlauf über Frequenzumformer,
Motorbaugruppe 400V; 11 kW; für
Frequenzumrichterbetrieb,
bestehend aus:

Motorschutzschalter mit Hilfskontakten
Leistungsschütz entsprechend der Leistung mit Hilfskontakten
externe 24V Versorgungskarte
zusätzliche Profinetkarte zur Anbindung an die SPS
6 Reihenklemmen.
Menge: 1,000 St

**10.01.021 Steuerluftkompressor zur Luftversorgung der Klappen**
Motorbaugruppe 400V; 7,5 kW;
bestehend aus:

Motorschutzschalter mit Hilfskontakten
Sanftanläufer 7,5 kW selbsüberwachend
Leistungsschütz mit Hilfskontakten
Thermistorauswertegerät (wenn erforderlich)
6 Reihenklemmen

Liefern, montieren und verdrahten
Menge: 1,000 St

**10.01.022 Kältelufttrockner**
bestehend aus:

Motorschutzschalter mit Hilfskontakten
Leistungsschütz 24V DC  bis 1,5KW mit Hilfskontakten
Thermistorauswertegerät (wenn erforderlich)
3 Reihenklemmen
1 Erdklemme

Liefern, montieren und verdrahten.
Menge: 1,000 St

**10.01.023 Abgang Kondensatabscheider**
bestehend aus:

1 Leitungsschutzschalter 10A C mit Hilfsstromschalter
3 Reihenklemmen

fertig verdrahtet.
Menge: 1,000 St

**10.01.024 Abgang Vorsicherungen Anlagen**
bestehend aus :
1 NH-Reiter-Sicherungs-Lasttrennschalter bis 160A
3x Gr. 00 Sicherung bis 80A
5 Reihenklemmen

einbauen und verdrahten
Menge: 3,000 St

**10.01.025 Chlorgaswarngerät**
bestehend aus :

1 Sicherungsautomat 4A/C, 1-polig
mit Hilfskontakt 1S/1Ö
3 Koppelrelais 24VDC
3 Reihenklemmen
Menge: 1,000 St

**10.01.026 Durchflussmesser induktiv**
24 V, zur Pumpen- FU- Steuerung und zur
Durchflussanzeige am Schaltschrank.
Menge: 4,000 St

**10.01.027 Nachspeiseeinrichtung**
für automatisierten Betrieb, Öffnen/Schließen des Magnetventils zur Nachspeisung,
Trockenlaufschutzauslösung bei Wasser min, etc.

bestehend aus:
Ansteuerung über Drucksonde auf SPS
Sicherungsautomat 2A
Kleinschütz zur Ansteuerung des Magnetventils
Anbindung an SPS
Menge: 1,000 St

**10.01.028 Drucksonde**
Trockenlaufschutzauslösung bei Wasser min, etc.
Zur Sicherung der Spülwasserpumpen
bestehend aus:
4 Reihenklemmen
Ansteuerung über Drucksonde auf SPS

Anbindung an SPS
Menge: 4,000 St

**10.01.029 Heizungspumpe sekundär**
Motorbaugruppe 400V; 3,0 kW / 8,5A;  für Frequenzumrichterbetrieb
ohne Frequenzumformer 24V DC auf Sammelschiene
Motorbaugruppe 400V; 3,0 kW;
bestehend aus:

Motorschutzschalter mit Hilfskontakten
Leistungsschütz mit Hilfskontakten
6 Reihenklemmen

Liefern, montieren und verdrahten
Menge: 2,000 St

#### Hauptabschnitt 10.02 Kombi- Kinderbecken

**10.02.001 Rohwasserpumpen**
11kW / 21,7A; für Frequenzumrichterbetrieb

Motorantrieb 11kW, mit vor-Ort-Schalter,
Betriebsstundenzähler,
Ansteuerung aus dem SPS Programm
Anlauf über Frequenzumformer,
Motorbaugruppe 400V; 11kW; für
Frequenzumrichterbetrieb,
bestehend aus:

Motorschutzschalter mit Hilfskontakten
Leistungsschütz entsprechend der Leistung mit Hilfskontakten
externe 24V Versorgungskarte
zusätzliche Profinetkarte zur Anbindung an die SPS
6 Reihenklemmen
Menge: 2,000 St

**10.02.002 Druckerhöhung Kinderbecken**
Motorbaugruppe 400V; 2,2kW / 5A; für Frequenzumrichterbetrieb
ohne Frequenzumformer 24V DC auf Sammelschiene
Motorbaugruppe 400V; 2,2KW;
bestehend aus:
Motorschutzschalter mit Hilfskontakten
Leistungsschütz mit Hilfskontakten
6 Reihenklemmen

Liefern, montieren und verdrahten
Menge: 1,000 St

**10.02.003 Treibwasserpumpen**
Motorbaugruppe 400V; 4,0 KW / 8,5 A; Direkt
auf Hutschiene, bestehend aus:

Motorschutzschalter mit Hilfskontakten
Leistungsschütz 24 v DC bis 4 kW mit Hilfskontakten
Thermistorauswertegerät (wennn erforderlich)
3 Reihenklemmen
1 Erdklemme

Liefern, montieren und verdrahten
Menge: 3,000 St

**10.02.004 Attraktion Kinderbecken**
Motorbaugruppe 400V; 1,5KW / 3,6A; Direkt auf Hutschiene

bestehend aus:
Motorschutzschalter mit Hilfskontakten
Leistungsschütz 24V DC  bis 1,5KW mit Hilfskontakten
Thermistorauswertegerät (wenn erforderlich)
3 Reihenklemmen
1 Erdklemme

Liefern, montieren und verdrahten
Menge: 1,000 St

**10.02.005 Messwasserpumpen**
Motorsteuerung für Wechselstrompumpe bis Leistung 0,45 kW mit Sicherungsautomat 4A auf Hutschiene verdrahtet und montiert mit Relais geeignet für Messwasserpumpe.
Menge: 1,000 St

**10.02.006 Tauchpumpen 2,2 KW**
Motorbaugruppe 400V; 2,2KW / 5A; Direkt
auf Hutschiene, bestehend aus:

Motorschutzschalter mit Hilfskontakten
Leistungsschütz 24V DC  bis 2,2KW mit Hilfskontakten
Thermistorauswertegerät (wenn erforderlich)
3 Reihenklemmen
1 Erdklemme

Liefern, montieren und verdrahten
Menge: 1,000 St

**10.02.007 Dosierpumpe**
Leistung: <= 1,5 kW 230V
mit Steckdose, Störmeldeeingang, Betriebsstundenzähler,

Motorbaugruppe 230V; 0,02 kW;
bestehend aus:

Sicherungautomat 4 A C mit Hilfskontakten
Leistungsschütz bis 1,5 kW mit Hilfskontakten
6 Reihenklemmen
Menge: 2,000 St

**10.02.008 Mess und Regeltechnik**
bestehend aus :

1 Sicherungsautomat 4A/C, 1-polig
mit Hilfskontakt 1S/1Ö
3 Koppelrelais 24VDC
12 Reihenklemmen
Menge: 1,000 St

**10.02.009 Leermeldevorrichtung**
für Chemikalienbehälter. Anzeige am Anzeigepanel und Störmeldung.
Menge: 2,000 St

**10.02.010 Ansteuerung für ein Magnetventil 24V/230V**
bestehend aus:

elektronische Vorsicherung,
Hilfsrelais
3 Reihenklemmen
Menge: 10,000 St

**10.02.011 Wasserzähler**
Aufschaltung Wasserzähler M-Bus
Menge: 1,000 St

**10.02.012 Sonstige Pumpen**
Leistung: <= 1,5 kW
mit vor-Ort-Schalter, Betriebsstundenzähler,
Aufschaltung Kaltleitertemperaturfühler.
Menge: 2,000 St

**10.02.013 Wärmezähler**
Aufschaltung Wärmemengenzähler M- Bus.
Menge: 1,000 St

**10.02.014 Strömungswächter/Differenzdruck Filter**
24 V, zur Durchflusskontrolle der Pumpen und
Chemikalienabschaltung bei Anlagenstillstand.
Menge: 4,000 St

**10.02.015 Filtersteuerung**
bestehend aus Armaturensatz mit pneumatischen Antrieben mit Endlagenschalter.
Umwälzbetrieb, reduzierter Betrieb, Spülbetrieb.
Menge: 2,000 St

**10.02.016 Sicherheitsschaltung**
für die zuverlässige Verhinderung einer  Überchlorung bei Ausfall/Abschaltung der Umwälzung oder fehlendem Messwasser.

- Abschaltung der  Ozondosierung und
  Chlordosierung  bei Durchfluss Null des zu
  chlorenden Wassers
- Abhängigkeit von einem Strömungswächter
  oder Messwassermangelsensor
- optische Anzeige dieses Schaltzustandes
- Steuerkontakt für Druckerhöhungspumpe/E-
  Ventil des Chlorinjektors oder Chlordosierpumpe desgleichen gilt für die Ozondosierung
- in die SPS zu integrieren
Menge: 2,000 St

**10.02.017 Sicherheitsschaltung Unterdruck**
für die zuverlässige Verhinderung
von Ansaugung bei der Messwasserpumpe sowie den Attraktionspumpen:

- Abschaltung der Pumpen bei Unterdruck
- optische Anzeige dieses Schaltzustandes
- Alarmierung durch akustischen Alarm
- in die SPS zu integrieren
Menge: 3,000 St

**10.02.018 Rückspülchlorung**
diverse Ventile, Einbindung in
Spülprogramm,Umschaltung Injektor.
Menge: 1,000 St

**10.02.019 Zulüfter mit Heizregister**
Motorbaugruppe 400V; 4KW / 8,5A; Direkt
auf Hutschiene, bestehend aus:

Motorschutzschalter mit Hilfskontakten
Leistungsschütz 24V DC  bis 4KW mit Hilfskontakten
Thermistorauswertegerät (wenn erforderlich)
3 Reihenklemmen
1 Erdklemme

Liefern, montieren und verdrahten
Menge: 1,000 St

**10.02.020 Ablüfter**
Motorsteuerung für Wechselstrompumpe bis Leistung 0,45KW mit Sicherungsautomat 4A auf Hutschiene verdrahtet und montiert mit Relais.
Menge: 1,000 St

**10.02.021 Bezeichnungsschilder**
Schwarz auf Weiß, graviert, für alle Türeinbauteile des Schaltschrankes.
Menge: 1,000 psch

**10.02.022 Schutzkontaktsteckdose 1-fach, AP IP 44**
DIN VDE 0620-1, 16 A, 250 V AC, in Aufputzausführung, mit Beschriftungsfeld,
Schutzart IP 44 DIN EN 60529.
Menge: 4,000 St

**10.02.023 Schutzkontaktsteckdose 2-fach, AP IP 44**
DIN VDE 0620-1, 16 A, 250 V AC, in Aufputzausführung, mit Beschriftungsfeld,
Schutzart IP 44 DIN EN 60529.
Menge: 2,000 St

**10.02.024 FRAP.-Kunststoff-Abzweigkasten**
grau mit selbstdichtenden Einführungen, oder notwendigen Iso-Verschraubungen und  dazugehörendem Klemmenmaterial in wassergeschützter Ausführung aus Duroplast, liefern und montieren: Größe 84x  84 mm/5x 2,5 qmm.
Menge: 10,000 St

**10.02.025 Hauptschalter 25A**
4-polig als Repschalter, liefern und montieren
Menge: 6,000 St

#### Hauptabschnitt 10.03 Unterstation Technik

**10.03.001 Schaltschrank für Stand und Wandmontage**
Ausführung sinngemäß entspr. der VDE 0660, Schutzart IP55, Umgebungstemperatur 25 - 30°C, Wandmontage.
Schutzmaßnahme Fehlerstromschutzschalter 30mA
Aufbau selektiv mit Türen an der Vorderfront, mit Montageplatten zur Aufnahme aller Geräte, Montage von vorn, Verdrahtung in Kabelkanälen. Belegung max. 60%
Leistungsbemessung nach DIN 57100. Zulässige
Ausnutzung der max. Sonderbelastbarkeit 60%,
spannungsführende Teile berührungssicher abgedeckt, alle Eisenteile sind mit einem korrosionsbeständigen Grund- und Fertiganstrich zu liefern.
Farbton: RAL 7035 lichtgrau
Eintürig
Kabeleinführung: unten

 Breite  : .... mm''Tiefe  : .... mm Höhe  : .... mm Anzahl der Felder : .... Stck Breite  : .... mm''

(Maße sind vom Bieter einzutragen)

Türanschlag:  links

''Fabrikat: .........................''

''Typ: .........................''

(vom Bieter auszufüllen)
Menge: 1,000 St

**10.03.002 Hauptschalter mit Auslöser**
63 A, dreipolig auf Montageplatte mit Türkupplungsdrehgriff
fertig auf Klemmen verdrahtet
Menge: 1,000 St

**10.03.003 Netzgerät 400 V AC / 24 V DC**
bestehend aus:

3 Einphasiges, primar getaktetes Schaltnetzteil, stabilisiert
Sekundärstrom 20 A
1 Motorschutzschalter mit Hilfskontakt10
Sicherungsautomaten 2 A/Z mit Hilfskontakt
Reihenklemmen

''Fabrikat: .........................''

''Typ: .........................''

(vom Bieter auszufüllen)
Menge: 1,000 St

**10.03.004 FI Schalter 63 A 30 mA Type A**
nach DIN VDE 0664 Teil 1, für Wechsel- und pulsierende Gleichfehlerströme, Nennfehlerstrom 30 mA, Nennstrom 63 A, 4polig, 400 V AC, mit Hilfsschalter, 1 Öffner und 2 Schließer.
Menge: 1,000 St

**10.03.005 Attraktion Planschbecken Pilz**
Motorbaugruppe 400V; 4W / 8,5A; Direkt auf Hutschiene 24V
bestehend aus:
Motorschutzschalter mit Hilfskontakten Leistungsschütz 24V AC bis 4KW mit Hilfskontakten
Thermistorauswertegerät (wenn erforderlich)
3 Reihenklemmen
1 Erdklemme Liefern,
montieren und verdrahten
Menge: 1,000 St

**10.03.006 Messwasserpumpe**
Motorsteuerung für Wechselstrompumpe bis Leistung 0,45KW mit Sicherungsautomat 4A auf Hutschiene verdrahtet und montiert mit Relais geeignet für Messwasserpumpe
Menge: 1,000 St

**10.03.007 Mess und Regeltechnik**
bestehend aus :

1 Sicherungsautomat 4A/C, 1-polig
mit Hilfskontakt 1S/1Ö
3 Koppelrelais 24VDC
12 Reihenklemmen
Menge: 1,000 St

**10.03.008 Hochwassersicherung**
der Abwasserrinne mit Schwimmerschalter,
Alarmauslösung, Stoppen der Filterspülung.
 bestehend aus :

1 Niveaurelais
1 Niveausonde
5 Reihenklemmen

einbauen undd verdrahten
Menge: 1,000 St

**10.03.009 Drucksonde**
Trockenlaufschutzauslösung bei Wasser min, etc.
Zur Sicherung der Spülwasserpumpen

bestehend aus:
4 Reihenklemmen
Ansteuerung über Drucksonde auf SPS

Anbindung an SPS
Menge: 1,000 St

**10.03.010 Profinetanschaltung max. 32 Module**
Menge: 1,000 St

**10.03.011 Ethernet Switch für 10/100 Mbit/s;**
zum Aufbau von kleinen Stern- und
Linienstrukturen; LED-Diagnose, IP20,
AC/DC 24V Spannungsversorgung, mit 8x
10/100 Mbit/s Twisted Pair Ports mit
RJ45-Buchsen.
Menge: 1,000 St

**10.03.012 Digitaleingabe 16 Eingänge je Baugruppe**
zum  Einlesen  von  digitalen  Prozeßsignalen
einschl. anteilig Interface für Digitaleingaben,sofern für das System notwendig.
Die Signale werden eingegeben als statische  Signale,  d.h. Baugruppe mit Eingangsfiltern zur Unterdrückung von kurzen, dynamischen Störungen und Kontaktprellen.
Digitaleingabe-Baugruppe mit Potenzialtrennung
zwischen System und Prozeß über Optokoppler.
Baugruppen mit konfektioniertem Anschluss-leitungen, einseitig mit systemspezifischem Stecker.
Prozeßseitige Anschlußleitungen  aufgeschaltet auf anlagenspezifischen Rangierverteiler.
System- und Signalspannung betriebsfertig
aufgeschaltet, betriebsbereit und getestet.
Signalspannung 24 V DC.

Fabrikat der Planung: Siemens o.glw.
Baureihe: S7 1500
Type: 6ES7521-1BH00
oder gleichwertiger Art

''Fabrikat: .........................''

''Typ: .........................''

(vom Bieter auszufüllen)
Menge: 1,000 St

**10.03.013 Digitalausgabe 16 Ausgänge je Baugruppe**
zur Ausgabe von digitalen Signalen einschließlich Interface, sofern für System notwendig.

Übergabe an den Prozess:
-  Dauersignale, wobei das
  zwischengespeicherte Signal so lange
  ausgangsseitig ansteht, bis es durch
  Signalwechsel im Zwischenspeicher
  überschrieben wird.
-  elektronischer, kurzschlußfester und
  potentialgetrennter Ausgang

Baugruppen mit konfektioniertem Anschluss-leitungen, einseitig mit systemspezifischem Stecker.
Prozeßseitige Anschlußleitungen  aufgeschaltet auf anlagenspezifischen Rangierverteiler.
System- und Signalspannung betriebsfertig
aufgeschaltet, betriebsbereit und getestet.
Signalspannung 24 V DC,
Signalausgangsstrom = 500 mA

Fabrikat der Planung: Siemens o. glw.
Baureihe: S7 1500
Type: 6ES7522-1BH01
oder gleichwertiger Art

''Fabrikat: .........................''

''Typ: .........................''

(vom Bieter auszufüllen)
Menge: 1,000 St

#### Hauptabschnitt 10.04 SPS Steuerung

**10.04.001 Grundgerät**
Zentralbaugruppe mit Arbeitsspeicher 1MByte für Programm und 5MByte für Daten, 1. Schnittstelle: PROFINET IRT mit 2 Port Switch, 2. Schnittstelle: PROFINET RT, 3. Schnittstelle: PROFIBUS, 10 NS Bit-Performance, Memory Card notwendig

Speicherung des Anwenderprogramms
Zentralprozessor mit Byte-Struktur zur Organisation der Prozeßperipherie,  Verarbeitung der Prozeßsignale nach Programmanweisung,  wahlweise  in  AWL,  FUP oder KOP, wobei strukturierte Programmierung möglich ist, einschließlich Betriebssystem, Firm- und Grundsoftware.

Merker sind betriebsartenunabhängig remanent
auszuführen.

Beschriftungsfeld für die E/A Baugruppen
Umgebungstemperatur des Gerätes 0 bis 55°C
Feuchteklasse nach DIN 40040  F (15% bis 95% ohne Betauung)
Betriebsspannung 24 VDC

Speichermodul für nichtflüchtige Daten in kB.

Fabrikat der Planung: Siemens o. glw.
Baureihe: S7 1500
Type: 6ES7516....
oder gleichwertiger Art

''Fabrikat: .........................''

''Typ: .........................''

(vom Bieter auszufüllen)
Menge: 1,000 St

**10.04.002 Ethernet Switch für 10/100 Mbit/s;**
zum Aufbau von kleinen Stern- und
Linienstrukturen; LED-Diagnose, IP20,
AC/DC 24V Spannungsversorgung, mit 8x
10/100 Mbit/s Twisted Pair Ports mit
RJ45-Buchsen.
Menge: 1,000 St

**10.04.003 Digitaleingabe 32 Eingänge je Baugruppe**
Digitaleingabemodul DI 32xDC 24V, 32 Kanäle in Gruppen zu 16; Eingangsverzögerung 0,05..20ms Eingangstyp 3 (IEC 61131); Diagnose; Prozessalarme: Frontstecker inc.

zum  Einlesen  von  digitalen  Prozeßsignalen
einschl. anteilig Interface für Digitaleingaben,sofern für das System notwendig.
Die Signale werden eingegeben als statische  Signale,  d.h. Baugruppe mit Eingangsfiltern zur Unterdrückung von kurzen, dynamischen Störungen und Kontaktprellen.
Digitaleingabe-Baugruppe mit Potenzialtrennung
zwischen System und Prozeß über Optokoppler.
Baugruppen mit konfektioniertem Anschluss-leitungen, einseitig mit systemspezifischem Stecker.
Prozeßseitige Anschlußleitungen  aufgeschaltet auf anlagenspezifischen Rangierverteiler.
System- und Signalspannung betriebsfertig
aufgeschaltet betriebsbereit und getestet.
Signalspannung 24 V DC.

Fabrikat der Planung: Siemens o. glw.
Baureihe: S7 1500
Type: 6ES7521-1BL00
oder gleichwertiger Art

''Fabrikat: .........................''

''Typ: .........................''

(vom Bieter auszufüllen)
Menge: 3,000 St

**10.04.004 Digitaleingabe 16 Eingänge je Baugruppe**
zum  Einlesen  von  digitalen  Prozeßsignalen
einschl. anteilig Interface für Digitaleingaben, sofern für das System notwendig.
Die Signale werden eingegeben als statische  Signale, d.h. Baugruppe mit Eingangsfiltern zur Unterdrückung von kurzen, dynamischen Störungen und Kontaktprellen.
Digitaleingabe-Baugruppe mit Potenzialtrennung
zwischen System und Prozeß über Optokoppler.
Baugruppen mit konfektioniertem Anschluss-leitungen, einseitig mit systemspezifischem Stecker.
Prozeßseitige Anschlußleitungen  aufgeschaltet auf anlagenspezifischen Rangierverteiler.
System- und Signalspannung betriebsfertig
aufgeschaltet, betriebsbereit und getestet.
Signalspannung 24 V DC.

Fabrikat der Planung: Siemens o. glw.
Baureihe: S7 1500
Type: 6ES7521-1BH00
oder gleichwertiger Art

''Fabrikat: .........................''

''Typ: .........................''

(vom Bieter auszufüllen)
Menge: 1,000 St

**10.04.005 Digitalausgabe 32 Ausgänge je Baugruppe**
zur Ausgabe von digitalen Signalen einschließlich Interface, sofern für System notwendig.

Übergabe an den Prozeß:
-  Dauersignale, wobei das
  zwischengespeicherte Signal so lange
  ausgangsseitig ansteht, bis es durch
  Signalwechsel im Zwischenspeicher
  überschrieben wird.
-  elektronischer, kurzschlußfester und
  potentialgetrennter Ausgang

Baugruppen mit konfektioniertem Anschluss-leitungen, einseitig mit systemspezifischem Stecker.
Prozeßseitige Anschlußleitungen  aufgeschaltet auf anlagenspezifischen Rangierverteiler.
System- und Signalspannung betriebsfertig
aufgeschaltet, betriebsbereit und getestet.
Signalspannung 24 V DC,
Signalausgangsstrom = 500 mA

Fabrikat der Planung: Siemens o. glw.
Baureihe: S7 1500
Type: 6ES7522-1BL01
oder gleichwertiger Art

''Fabrikat: .........................''

''Typ: .........................''

(vom Bieter auszufüllen)
Menge: 2,000 St

**10.04.006 Digitalausgabe 16 Ausgänge je Baugruppe**
zur Ausgabe von digitalen Signalen einschließlich Interface, sofern für System notwendig.

Übergabe an den Prozess:
-  Dauersignale, wobei das
  zwischengespeicherte Signal so lange
  ausgangsseitig ansteht, bis es durch
  Signalwechsel im Zwischenspeicher
  überschrieben wird.
-  elektronischer, kurzschlußfester und
  potentialgetrennter Ausgang

Baugruppen mit konfektioniertem Anschluss-leitungen, einseitig mit systemspezifischem Stecker.
Prozeßseitige Anschlußleitungen  aufgeschaltet auf anlagenspezifischen Rangierverteiler.
System- und Signalspannung betriebsfertig
aufgeschaltet, betriebsbereit und getestet.
Signalspannung 24 V DC,
Signalausgangsstrom = 500 mA

Fabrikat der Planung: Siemens o. glw.
Baureihe: S7 1500
Type: 6ES7522-1BH01
oder gleichwertiger Art

''Fabrikat: .........................''

''Typ: .........................''

(vom Bieter auszufüllen)
Menge: 1,000 St

**10.04.007 Analogeingabe 8 fach 4 - 20 mA**
zur Umformung analoger Messwerte in digitales
Bitmuster, einschließlich Interface und
Meßstellenumschalter, sofern für System notwendig.
Baugruppen potenzialgetrennt, mit Filtern zur
Unterdrückung von dynamischen Störsignalen.
Baugruppen mit konfektioniertem Anschluss-leitungen, einseitig mit systemspezifischem Stecker.
Prozeßseitige Anschlußleitungen  aufgeschaltet auf anlagenspezifischen Rangierverteiler.
System- und Signalspannung betriebsfertig
aufgeschaltet, betriebsbereit und getestet.
Anzubieten ist in systemspezifischen Baugruppen.
Eingangsstrom 4 - 20 mA
Signale pro Baugruppe  8

Fabrikat der Planung: Siemens o- glw.
Baureihe: S7 1500
Type: 6ES7531-7KF00
oder gleichwertiger Art

''Fabrikat: .........................''

''Typ: .........................''

(vom Bieter auszufüllen)
Menge: 3,000 St

**10.04.008 Analogausgabe 8fach**
zur Ansteuerung von analogen Anzeigenstrumenten, Meßwertschreibern sowie Sollwertvorgabe für Regler.
Signale als eingeprägte Ströme bzw. Spannungen.
Baugruppe einschl. Pufferregister mit Überschreibmöglichkeit für stabile Ausgangsgröße bei Wertänderung.
Baugruppen mit konfektioniertem Anschlussleitungen, einseitig mit systemspezifischem Stecker.

Baugruppe mit
- kurzschlussfesten Ausgängen
- galvanisch getrennte Ausgangssignale von
  der Versorgungsspannung und vom System.

Prozessseitige Anschlussleitungen  aufgeschaltet auf anlagenspezifischen Rangierverteiler.
System- und Signalspannung betriebsfertig
aufgeschaltet, betriebsbereit und getestet.
Anzubieten ist in systemspezifischen Baugruppen.
Ausgangsstrom 4 - 20 mA

Fabrikat der Planung: Siemens o. glw.
Baureihe: S7 1500
Type: 6ES7532-5HF00
oder gleichwertiger Art

''Fabrikat: .........................''

''Typ: .........................''

(vom Bieter auszufüllen)
Menge: 1,000 St

**10.04.009 Comfort Panel Touchbedienung, 19"**
Widescreen TFT-Display, 16Mio. Farben
Profinet-Schnittstelle, MPI/Profibus-DP Schnittstelle 24 MByte Projektierungsspeicher
Windows CE 6.0 projektierbar ab WinCC Comfort V11 SP2

liefern und einbauen
Menge: 1,000 St

**10.04.010 Life-Zero-Wächter**
als elektronische Funktionseinheit zur Überwachung von Messkreisen auf Unter bzw. Über-schreitung des zulässigen Meßstromes (4-20mA). Das Gerät verfügt über eine galvanische Trennung zwischen Versorgungsspannung
und Messkreis und ist im Ruhestromprinzip aufgebaut, Überwachung von 1 Messkreis als Softwaremodul.
Eingangsgröße 4-20 mA
Ausgangsgröße 4-20 mA
Menge: 1,000 St

**10.04.011 PROFINET + M-BUS Universal Gateway | RS485**
Standard-Gateway mit einem integrierten PROFINET + M-Bus Protokoll-Hardware-Adapter. Das PROFINET + M-Bus Gateway ist mit 25 Datenpunkten.
Menge: 1,000 St

**10.04.012 Hard- und Software zur Fernwartung**
Industrierouter zum Einsatz Fernwartung

Mit integrierter 4-Port-Switch (4 x Ethernet 100 MBit), sichere Verbindung über VPN (PPTP, IPSec, L2TP, OpenVPN), Internetanbindung über Netzwerk, WAN Schnittstelle
2 x RS-232/-485-Schnittstelle
1 x RS-232/-485 umschaltbar
Treiber für verschiedene Steuerungstypen
zwei SIM-Karten-Steckplätze mit Failover-Funktionalität
4 digitale Eingänge, 2 digitale Ausgänge
Menge: 1,000 St

**10.04.013 Störmeldeweiterleitung**
zur Weiterleitung von bis zu 5 Alarmen auf verschiedene Mobilfunknummern mit Priorität.
SIM- Karte bauseits.Eingebaut in Schaltschrank, fertig programmiert.
Menge: 1,000 St

#### Hauptabschnitt 10.05 Dienstleistungen

**10.05.001 Programmierung SPS**
entsprechend dem ausgeschriebenen Leistungs-umfang und den gegebenen Erläuterungen:
- Steuerung des Filterbetriebes nach DIN 19643
- Rückspülbetrieb nach DIN 19643 in 6
  Schritten mit den empfohlenen
  Zeitrichtwerten
- Betrieb der Attraktionen nach Zeitprogramm,
  einschl. Schaltung aller Aggregate
- Steuerung aller Klappen entsprechend jeder
  Betriebsart und Berücksichtigung der
  Klappenstellungen
- einschl. der gesamten Messwertverarbeitung
- Bildung von Betriebs- und Störmeldungen.
- Für Kombi- und Planschbecken sowie
  Attraktionen, Solaranlage, div. Pumpen.
Steuerungen im Schaltschrank Badewassertechnik und Unterstation Technik.
Menge: 1,000 psch

**10.05.002 Programmierung Touch Panel**
entsprechend den Hinweisen zur Erläuterung der
Schaltanlage, einschließlich:
- Darstellung der Bedienseiten mit Hinweisen
  zur Nutzung des Systems,
- Erstellen von Prozessbildern getrennt für
  alle Kreisläufe, Einrichten von
  Schaltflächen,
- Hilfs- und Infotexte zu Variablen und
  Prozessbildern,
- Anzeige von Prozesswerten, hinterlegten
  Steuerprogrammen und Schaltzeiten,
- Änderungsmöglichkeit eingestellter
  Schaltzeiten durch den Betreiber,
- Verwaltung und Darstellung von Betriebs- und
  Störmeldungen.
Menge: 1,000 St

**10.05.003 Dokumentationsunterlagen für den Liefer- und Leistungsumfang**
bestehend aus:
- topologische Systemübersicht
- regeltechnische Anlagenschemen
- Stücklisten
- MSR-Funktionsbeschreibungen
- Programmausdrucke aller projektspezifischen Anwenderprogramme
- vollständige Parameterlisten
- detaillierte Gerätebeschreibungen
- Bedienungs- und Wartungsanweisungen
- Stromlaufpläne mit Betriebsmittelkennzeichnung nach DIN 40719,
- Belegungspläne
- Schaltschrankansicht (Außen und
  Innen)
- Revisionspläne
- Stücklisten
- Kabellisten und Klemmenplan
Revisionsunterlagen bei Übergabe entsprechend dem letzten aktuellen Stand
und mit aktuellem Datum versehen
- in schriftliche Ausführung  2-fach
- auf Datenträger  1-fach
Menge: 1,000 psch

**10.05.004 Dokumentation der Software**
nach DIN EN 61131-3 als Kontaktplan (KOP), Funktionsplan(FUP) oder Anweisungsliste (AWL). Das Programm ist in geeignete, am Prozess orientierte, einfach nachvollziehbare
Funktionsgruppen zu untergliedern.
Strukturierte Programmierung ist zwingend gefordert.
Es ist eine vollständige Querver-weisliste sämtlicher verwendeter Ein- und Ausgänge, Zeiten, Zähler sowie Merker zu erstellen.

Sämtliche Ein- und Ausgänge, Zeiten, Zähler, Merker, sind mit Klartexten zu kommentieren. Jede Funktionsgruppe ist mit einer Kurzbe-schreibung zu benennen.

Die revidierte Dokumentation der lauffähigen Software ist dem Auftraggeber als Ausdruck und auf Datenträger zu übergeben.
Menge: 1,000 St

**10.05.005 Anklemmen**
ablängen, abisolieren, einführen, befestigen und anklemmen sämtlicher abgehender und ankommender Leitungen und Kabel (Verlegung bauseits) zum Schaltschrank und zu allen im Lieferumfang enthaltenen Aggregaten und elektrischen Bauteilen der
Badewasseraufbereitungsanlage,
einschl. Verschraubungen, Kabelschuhe, Klein- und Befestigungsmaterial.
Menge: 1,000 psch

**10.05.006 Inbetriebnahme Schaltschrank/SPS**
Inbetriebnahme der im LV aufgeführten Schaltschränke mit jeweiliger SPS, Touch- Panels, Netzwerkschränken und Datentechnik,Visualisierung.
Die Inbetriebnahme beinhaltet u.a.einen Punkt zu Punkttest, Überprüfung der Überstromschutzorgane und deren Einstellung.
Parametrisierung der eingebauten Frequenzumrichter.
Einstellen aller Meßeinrichtungen mit
Einstellung aller Soll- und Grenzwerte,
Regelparameter, sowie Niveausteuerungen.
Probebetrieb und Einfahren der Anlage. Funktionstest der gelieferten Software.
Datenpunkttest der physikalischen und virtuellen Datenpunkte

Erstellung eines Inbetriebnahmeprotokolles.
Menge: 1,000 psch

### Los 11 Ventilatoren und Zubehör

*Hinweis: Be- und Entlüftung Technikraum*

**11.001 Radial-Rohrventilator**
mit 2 Leistungsstufen zur direkten Montage im Rohrsystem. Zur Förderung mittlerer und kleiner Luftvolumen gegen hohe
Widerstände.
Gehäuse aus verzinktem Stahlblech mit
runden Anschlußstutzen auf Normrohre abgestimmt.
Radial-Laufrad mit rückwärts gekrümmten
Schaufeln aus Kunststoff. Direkt auf
Motor gepresst und als Einheit dynamisch
ausgewuchtet.
Geräuscharm, hoher Wirkunsgrad.
Einphasen-Wechselstrom-Außenläufer-Motor
geschlossene Bauweise, wartungsfrei,
eingebaute Thermokontakte, gedichtete,
geräuscharme Kugellager mit Langzeitschmierung. Leistungsregelung: mittels
elektronischem Steller oder Stufentrafo
oder Zweistufenbetrieb.

Ventilator-Daten:

Vol.str. bei 0 Pa  439 m3/h
Vol.str. Betr.pkt.  200 m3/h
Max. Druckerhöhung  300 Pa
Druckerh. Betriebspkt  189 Pa
Drehzahl  2480/1655 1/min
aufgenomm.Leistung  0,062/0,04 kW
Gewicht  2,9 kg
Schalleistung  70 dB(A)

Schalleistungsspektrum LWa in dB(A)
Freq = zugehörige Frequenz in Hz

 Freq 250  500  1000  2000  4000  8000
 LW  64  67  64  60  55  48

Spannung  230 Volt
Stromaufnahme  0,27/0,18 Amp
Frequenz  50 Hz
Isolierklasse  F
Schutzart  IP 44
Menge: 2,000 St

**11.002 Elektro-Heizregister**
passend zum Ventilator in vorstehender Position. 1200 Watt DN 125.
Incl. Elektro-Heizregistersteuerung I max. = 16 A, 3,6 KW / 6,4 KW
Incl. Raum-Temperaturfühler zu EHS
Menge: 1,000 St

**11.003 Stufen-Wendeschalter**
Wendeschalter zur Be- und Entlüftung, 2 Stufen.

Technische Daten
Artikel:  FS 6
Luftrichtung:  Belüftung  / Entlüftung
Spannungsart:  Wechselstrom
Bemessungsspannung:  230 V
Netzfrequenz:  50 Hz
Maximalbelastung (induktive Last):  0,35 A
Schutzart:  IP 20
Einbauart:  Aufputz
Farbe:  perlweiß, ähnlich RAL 1013
Gewicht:  0,4 kg
Breite:  128 mm
Höhe:  74 mm
Tiefe:  46 mm
Menge: 1,000 St

**11.004 MC Luftfilter TFE 16-4**
für Rohreinbau DN 160, G4, aus Stahlblech verzinkt.
Menge: 1,000 St

**11.005 Luftstromwächter**
Luftstromwächter zur Überwachung eines Mindestvolumenstromes in Lüftungsanlagen.
Länge des Fühlerkabels: 2,5 m.
Wird die Fühlerleitung in Kabelkanälen verlegt, müssen abgeschirmte Leitungen verwendet werden.
Der Fühler erfasst den Luftstrom und vergleicht ihn mit dem eingestellten Sollwert des Steuergerätes.
Steuergerät: Einbau auf 35 mm Profilschiene.
Mit LED-Funktionsanzeige von Relaisausgang und Nennspannung.
Wahlschalter für Arbeits- und Ruhestromfunktion.
Mit potenzialfreiem Ausgang über Wechsler, z.B. für Betriebs- oder Störmeldungen.

Technische Daten
Artikel:  LW 9
Min. Strömungsgeschwindigkeit:  1 m/s
Max. Strömungsgeschwindigkeit:  20 m/s
Bemessungsspannung:  230 V
Netzfrequenz:  50 Hz / 60 Hz
Maximalbelastung (induktive Last):  2 A
Maximalbelastung (ohmsche Last):  5 A
Schutzart:  IP 10
Einbauort:  Kanal
Gewicht:  0,3 kg
Breite:  35 mm
Höhe:  90 mm
Tiefe:  65 mm
Fördermitteltemperatur bei Nennstrom:
-20 °C bis 80 °C
Umgebungstemperatur:  60 °C
Menge: 1,000 St

*Hinweis: Wickelfalzrohre*

**11.006 Luftleitung rund DN 160**
aus verzinktem Stahlblech, gefalzt <DIN 24145, Mindestwanddicke gemäß max. Betriebsdruck, Verbindung gesteckt und verschraubt. Betriebsdruck 500 Pa.
Dichtheitsklasse B DIN EN 12237,
Montagehöhe über Gelände/Fußboden bis 4 m,
mit Aufhänge-/Auflagekonstruktion, schallgedämmt.
Menge: 10,000 m

**11.007 Bogen DN 160**
wie vor beschrieben.
Menge: 4,000 St

**11.008 Reduktion DN 160**
wie vor beschrieben.
Menge: 2,000 St

**11.009 Ausblasestutzen**
Menge: 1,000 St

**11.010 Schutzgitter DN 160**
Menge: 1,000 St

### Los 12 Inbetriebnahme/Dokumentation

**12.001 Inbetriebnahme Badewassertechnik**
Inbetriebnahme der kompletten badewasser-technischen Anlage und der ausgeschriebenen Attraktionsanlagen, Beckenwassererwärmung, incl. aller Meßeinrichtungen mit Einstellung aller Soll- und Grenzwerte, Regelparameter, Motorschutzorgane sowie Niveausteuerungen und hydraulischer Abgleich der einzelnen Reinwasserströme. Probebetrieb und Einfahren der Anlage.

Einstellung und Eineichung der Chemikaliendosierungen, u.U. mehrmals (bei Badebetrieb), bis die Wasserqualitätsparameter den Normwerten entsprechen.

Mit Einweisung des Betriebspersonals.

beinhaltetend:

- Inbetriebnahme und Einregulierung der
  Umwälzpumpen und Filter
- Justieren der Durchflussmesser mittels
  transportablem, magnetisch-induktivem
  Messgerät mit einer Abweichung von
  max.2 %
- Justieren der Druckaufnehmer
- Einfahren der Anlagen

Inbetriebnahme Schaltschrank und SPS-
Steuerung sowie Solarabsorberanlage ist in einer separaten Position im entsprechenden Abschnitt enthalten.
Menge: 1,000 psch

**12.002 Revisionsunterlagen nach VOB Teil C und DIN 4751**
bestehend aus je:
- Bestandspläne farbig angelegt
- Anlagenbeschreibung
- Wartungslisten und Liefernachweise
- Prüfungsprotokolle
- Beschreibung der sicherheitstechnischen
  Einrichtungen.
- Digitale Version auf Stick

Die Unterlagen sind übersichtlich, in einem Ordner mit Registereinteilung, zusammenzustellen und bei der Abnahme der Bauherrschaft zu übergeben.
Die endgültige Freigabe der Schlußrechnung ist erst nach Vorlage dieser Unterlagen möglich.
Menge: 3,000 St

**12.003 Montagepläne nach VOB Teil C und DIN 4751**
auf Grundlage der Ausführungspläne, Bestands-pläne und einer Ortsbegehung, ggf. örtlichem Aufmaß.

Bestehend aus je:
- Schema der Aufbereitungsanlagen
- Grundrisse im Maßstab 1:50 und Schnitte im
  Maßstab 1:50 u. ggf. 1:25 des Technikbereiches

Die Unterlagen sind übersichtlich zusammengestellt rechtzeitig vor Baubeginn, spätestens 4 Wochen, nach Auftragserteilung der Bauleitung zu übergeben und nach Prüfung ggf. zu korrigieren.
Menge: 1,000 psch

**12.004 Färbeversuch**
Einschl. Materialbedarf Farbe schwarz.
Gestellung der kompletten Pumpvorrichtung.
Für das Kombibecken.
Menge: 2,000 St

### Los 13 Leistungen auf Nachweis

*Hinweis: Leistungen auf Nachweis*
Angehängte Stundenlohnarbeiten - Besondere Vertragsbedingungen.
Vergütet werden Stundenlohnarbeiten, die auf Weisung des Auftraggebers ausgeführt und anerkannt wurden.

1.Löhne
1.1
Die Stundenlohnverrechnungssätze für die jeweiligen Arbeitskräfte sind unaufgegliedert anzubieten.
Anzubieten ist für die jeweilige Arbeitskraft (Lohn-und Berufsgruppe) ein Verrechnungssatz, der sämtliche
Aufwendungen enthält, wie z.B. Lohn-und Gehaltskosten (Tariflöhne einschließlich etwaiger Lohnzulagen, Lohnzuschläge und vermögenswirksamer Leistungen), die Lohn-und Gehaltsnebenkosten (z.B. Auslösungen,
Wegegelder, Wegzeitenentschädigung, Fahrtkostenerstattung etc.) die Sozialkassenbeiträge, ggf. Winterbauumlage,
die Gemeinkostenanteile sowie Gewinn, jedoch ohne Umsatzsteuer. Die Vergütung für nicht angebotene Lohngruppen wird auf der Grundlage des Tariflohnes zzgl. Gesamtunternehmerzuschlag ermittelt.
(Der Gesamtunternehmerzuschlag wird ermittelt als Mittelwert der angebotenen Lohngruppen). Vergütet wird nur der tatsächlich am Ausführungsort geleistete Zeitaufwand, d.h. An- und Abfahrtszeiten sowie Fahrtkosten werden nicht berücksichtigt.
1.2
Für die Vergütung von Zeit-und Erschwerniszuschlägen sind die tariflichen Rahmenbestimmungen für den jeweiligen Leistungsbereich anzuwenden. Die
Zeitzuschläge (Mehr-, Spät-, Nacht-, Sonntags-und Feiertagsarbeit) werden nur vergütet, wenn diese vom Auftraggeber ausdrücklich gefordert wurden. Sie werden auf der Basis des tatsächlich ausbezahlten und nachgewiesenen Lohnes (ohne Lohnnebenkosten) berechnet. Hierzu sind vom AN auf Verlangen des AG
Gehaltsnachweise der Arbeiter vorzulegen, für die Zeit-und Erschwerniszuschläge geltend gemacht werden.
 Der nachgewiesene Lohn wird mit einem Zuschlag für lohngebundene Kosten in Höhe von 85 vom Hundert
verrechnet.

2. Stoffe
- sofern im LV keine besonderen Positionen vorgesehen sind -
2.1
Die Stoffpreise müssen anhand von Original-Einkaufsbelegen unter Abzug von Rabatten aller Art nachgewiesen werden. Auf diese Stoffpreise ist vom Auftragnehmer ein Faktor für Gemeinkosten, Gewinn sowie für die anteiligen Fracht-, Fuhr- und Ladekosten frei Baustelle anzubieten.

3. Geräte
3.1 Kleingeräte
Die Kosten für den Einsatz von Kleingeräten bis 410 € netto Anschaffungswert entsprechend § 6 Abs. 2
EStG ( Einkommensteuerrichtlinien) einschl. Zubehör, Betriebsstoffen sowie die Kosten für die Instandhaltung (z.B. Schärfen von Werkzeugen etc.) im normalen
Rahmen, werden nicht vergütet. Diese sind bei öffentlichen Aufträgen mit dem Unternehmerzuschlag abgegolten.
3.2 Geräte über 410 € Anschaffungswert
Die Kosten für die Vorhaltung von Geräten über 410 € Anschaffungswert hinaus (siehe 3.1) bzw. von KFZ, LKW etc. sind vom AN auf der Vergleichsbasis der BGL 2007
(Baugeräteliste) zu ermitteln. Die Geräte-Kenn-Nr. aus der BGL, des zum Vergleich angesetzten Gerätes, ist zur Plausibiltätsprüfung anzugeben.

4.Sonstiges
4.1 Für die Ausführung von untergeordneten Leistungen wie z.B. Stemm-, Reinigungsarbeiten etc., wird nur der Lohn eines Bauwerkers/Helfer vergütet, auch wenn vom Auftragnehmer höher qualifiziertes Personal eingesetzt wird.
4.2 Stunden von aufsichtsführendem Personal (Bauleiter, Montageinspektor etc.) für Besprechungen, Aufmaß und Abrechnung usw. werden nicht gesondert
vergütet. Diese Kosten sind mit den angebotenen Stundenlohnsätzen abgegolten.

**13.001 Obermonteur**
Stundenlohnarbeiten
Menge: 40,000 h

**13.002 Monteur**
Stundenlohnarbeiten
Menge: 40,000 h

**13.003 Servicemonteur**
Stundenlohnarbeiten
Menge: 24,000 h

### Los 14 Wartungsvertrag

*Hinweis: Wartungsvertrag*
Für die Dauer der Gewährleistung ist ein Wartungsvertrag anzubieten.

1. Gegenstand des Vertrages

Inspektion und Wartung der im Leistungs-verzeichnis beschriebenen Anlage zur Aufrechterhaltung der Gewährleistung nach VOB. (neueste Fassung)

2. Leistungen des Auftragnehmers

Der Auftragnehmer ist verpflichtet, im Zusammenhang mit der Wartung diejenigen Instandsetzungsarbeiten auszuführen, die zu Wiederherstellung des Sollzustandes unerläßlich sind.

Andere Instandsetzungsarbeiten an z. B. bestehenden Anlagenteilen (bei Teilsanierungen) hat der Auftragnehmer auf Anforderung in angemessener Frist und bei separater Bezahlung auszuführen. Hierfür ist kein gesonderter Vertrag zu schließen.

Bestehende Anlagenteile (bei Teilsanierungen) können, wenn sie nachstehend erwähnt und als solche gekennzeichnet sind, in den Wartungsvertrag mitaufgenommen werden.

Der Auftragnehmer ist - auch außerhalb der regelmäßigen Wartungstermine - verpflichtet, Störungen, die die Sicherheit oder den Betrieb der Anlage gefährden oder ausschließen, nach Aufforderung zu beseitigen. Er hat die Arbeiten unverzüglich innerhalb der betriebsüblichen Arbeitszeit, nur bei Gefahr oder Ausfall auch außerhalb der betriebsüblichen Arbeitszeit auszuführen.

3. Pflichten des Auftragnehmers

Die Leistungen sind so auszuführen, daß Betriebsbereitschaft und Sicherheit der Anlage erhalten bleibt.

Die allgemein anerkannten Regeln der Technik, die gesetzlichen Bestimmungen und Schutzvorschriften, insbesondere die Unfallverhütungsvorschriften, sind zu beachten.

Der Auftragnehmer hat die Leistung mit seinem Betrieb zu erbringen. Er darf Teile der Leistung mit Zustimmung des Auftraggebers an Nachunternehmer übertragen. Er ist verpflichtet, qualifizierte Fachkräfte einzusetzen.

Der Auftragnehmer ist verpflichtet, alle zur Erbringung der Leistungen benötigten Hilfsmittel (z.B. Meßgeräte und Werkzeuge) und Hilfsstoffe (z.B. Schmier- und Reinigungsmittel) zu liefern bzw. zu stellen.

Erkennt oder vermutet der Auftragnehmer Mängel oder Schäden, die die Sicherheit der Anlage gefährden können, hat er sofort den Auftraggeber zu benachrichtigen und erforderlichenfalls die Außerbetriebnahme der Anlage zu veranlassen.

Erkennt der Auftragnehmer, daß wegen Änderung der Nutzung oder Änderung der für die Wartung bestehenden Vorschriften andere Wartungs-intervalle notwendig werden, hat er den Auftrag-geber darauf hinzuweisen.

4. Ausführung der Leistung

Der Auftragnehmer hat nach jeder Wartung Art und Umfang der ausgeführten Leistungen einschl. der eingebauten Teile, in einer Checkliste einzutragen und die bei der Wartung getroffenen Feststellungen über den Zustand der Anlage, auch über etwaige in absehbarer Zeit notwendig werdende
Instandsetzungsarbeiten, in einem
Arbeitsbericht abzugeben.

Die Durchführung der Arbeiten ist von einem Beauftragten des Auftraggebers bestätigen zu lassen.

Der Zeitpunkt der Durchführung der Wartungs-arbeiten ist  mit dem Auftraggeber rechtzeitig vor Beginn abzustimmen.

Die Wartung ist innerhalb der betriebsüblichen Arbeitszeit durchzuführen.

5. Vergütung

Für die in der Bestandsliste aufgeführte(n) Anlage(n)wird eine Pauschale pro Betriebsjahr als Einheitspreis vereinbart. Der Gesamtpreis ergibt sich aus der Dauer der Gewähr-leistungszeit.
Mit dieser Pauschale sind alle Kontroll- und Wartungstätigkeiten gemäß Wartungsliste abgegolten. Mit der Pauschale sind ferner alle Nebenkosten, z.B. Fahr- und Transportkosten, Auslösungen, Tage- und Übernachtungsgelder, Schmutz- und Erschwerniszulagen, Überstunden-
sowie Sonn- und Feiertagszuschläge abgegolten.

Die Wartung ist in der Regel 1 x jährlich durchzuführen.

Sind zur Aufrechterhaltung der Gewährleistung nach Ansicht des Bieters weitere Termine notwendig, so sind diese in den Einheitspreis einzukalkulieren.

Die Vergütung wird anteilig, jeweils nach er-folgter Wartung, gezahlt.

Soweit der Auftragnehmer aus der Errichtung der Anlage Gewähr zu leisten hat, wird für Leistungen zur Erfüllung der
Gewährleistungspflicht keine Vergütung gewährt.

6. Gewährleistung

Die Dauer der Gewährleistung ist den Vorbe-merkungen zu entnehmen. Sie beginnt am Tag nach der Abnahme.

7. Haftung

Werden im Zusammenhang mit der Wartung und Instandsetzung Schäden an den Anlagen verursacht, hat der Auftragnehmer die Schäden zu beseitigen, wenn ihn oder seine
Erfüllungsgehilfen Verschulden trifft.

8. Vertragsdauer

Der Vertrag wird auf Dauer der
Gewährleistungszeit geschlossen.

Er verlängert sich jeweils um ein weiteres Jahr, wenn er nicht spätestens 3 Monate vor seinem Ablauf schriftlich gekündigt wird.

Fristlose Kündigung ist nur aus wichtigem Grund möglich. Als wichtiger Grund gilt
insbesondere wenn

- die in der Wartungsliste aufgeführten
  Anlagen dauernd stillgelegt werden.

- der Auftragnehmer seine
  Vertragspflichten einmal vorsätzlich
  oder oder grob fahrlässig oder mehrmals
  leicht fahrlässig verletzt hat.

Werden die in der Wartungsliste aufgeführten Anlagen oder Teile davon vorübergehend außer Betrieb gesetzt, entfallen für diesen Zeitraum Leistungs- und Vergütungspflicht in entsprechendem Umfang.

Werden die in der Wartungsliste aufgeführten Anlagen wesentlich geändert, kann eine entsprechende Änderung der Leistungs- und Vergütungspflicht verlangt werden.

9. Pflichten des Auftraggebers:

Der Auftraggeber hat dem Auftragnehmer zur Durchführung seiner Leistung die vorhandenen Einrichtungen, Versorgungsanschlüsse und Betriebsstoffe (z.B. Strom, Wasser, Brennstoffe) kostenlos zur Verfügung zu stellen und Zugang zu den Anlagen und Versorgungsanschlüssen zu
verschaffen.

10. Streitigkeiten

Ein Streifall berechtigt den Auftragnehmer nicht, die vertraglichen Leistungen einzu-schränken oder einzustellen.

11. Gerichtsstand

Liegen die Voraussetzungen für eine Gerichtsstansvereinbarung nach § 38 der Zivilprozeßordnung vor, so richtet sich der Gerichtsstand für Streitigkeiten aus dem Vertrag nach dem Sitz der für die Prozeßvertretung des Auftraggebers zuständigen Stelle.

12. Schriftform

Änderungen und Ergänzungen des Vertrages sowie alle den Vertrag betreffenden wesentlichen Mitteilungen bedürfen der Schriftform.

Falls ein Teil des Vertrages unwirksam sein oder werden sollte, wird die Gültikeit der anderen Bestimmungen dieses Vertrages dadurch nicht berührt.

Der Wartungsvertrag ist auf Grundlage dieses allgemeinen Vertragstextes sowie der Wartungsliste (folgende Position) zu kalkulieren.

**14.001 Wartungsliste für Badewasseraufbereitungsanlage**
Alle Aggregate sind gemäß den Wartungs-vorschriften der Hersteller zu warten, auch wenn im folgenden nicht erschöpfend beschrieben. Die jeweiligen Wartungsvorschriften sind in den Revisionsunterlagen zu hinterlegen. Reparaturteile, die durch gewährleistungspflichtige Mängel erforderlich werden, sind während der Gewährleistungszeit kostenfrei.

Verschleissteile werden nach Aufstellung (und Nachweis) durch den Auftragnehmer seperat vergütet; hierzu zählen auch sämtliche Dicht- und Schmierstoffe, die für die ordnungsgemäße
Wartung erforderlich sind.

Teile, die aus sicherheitstechnischen Gründen in routinemässigen Intervallen ausgewechselt werden müssen, (z.B.: Teile einer Chlorungsanlage) sind ebenfalls vom Auftraggeber seperat zu vergüten.

Der Auftragnehmer hat vor Abschluß des Wartungsvertrages eine detaillierte Liste mit Einheits- und Gesamtpreisen zu erstellen, die den kompletten Bereich der Dicht- und Schmierstoffe, sowie der notwendigen Ersatz- und Verschleissteile umfasst.

Durchzuführende Kontroll- und Wartungstätigkeiten:

- Schichthöhe des Filtermaterials prüfen, auf
  Sauberkeit prüfen, ggf. nachfüllen/
  rückspülen. Prüfen, ob das Filtermaterial
  bis zum Düsenboden locker ist. Für 1 neuen
  Filter und 3 bestehende Filter

- Betriebsdruck einstellen.

- Umwälz- Attraktions- und Teilstrompumpen:
  Dichtheit der Gleitringdichtung prüfen,
  Fasernfänger reinigen, Manometer überprüfen,
  ggf. gängig machen.

- Automatische Entlüfter auf Funktion prüfen.

- Absperrarmaturen, pneumatische oder
  elektrische Klappen auf Gängigkeit prüfen,
  ggf. Wiederherstellen, Federeinstellung
  prüfen, Rückschlagklappen überprüfen.

- Ölwechsel für Druckluftkompressor vornehmen,
  Kondensat ablassen, einschl. Entsorgung des
  Altöls.

- Schaltschränke mit allen Steuerungen auf
  Funktion überprüfen, einschl. Austausch
  defekter Kontroll-Leuchten.

- Überprüfen des Rückspülprogramms sowie der
  gesamten SPS- Steuerung, ggf. Zeiten
  nachstellen oder Programmänderungen
  vornehmen.

- Durchflußmesser prüfen, Sensoren reinigen.

- Solarabsorber warten und überprüfen nach
  Herstellervorschrift.

- Druckerhöhungen, Schmutzwassertauchmotorpumpen auf Funktion überprüfen,

- Dokumentation der Arbeiten.

- Chemische Einrichtungen

- Chlordosierung/Chlorgasanlage nach
  Herstellervorschrift, sowie den
  einschlägigen Sicherheitsvorschriften
  (z.B.: GUV)

- Dosierpumpen überprüfen, Dosierlanzen
  reinigen (Flockung, pH) nach
  Herstellervorschrift, sowie den
  einschlägigen Sicherheitsvorschriften
  (z.B.: GUV)

- Flexible Schlauchleitungen von den
  Dosieranlagen bis zu den Impfstellen
  austauschen.

- Meß- und Regelanlagen

Es sind alle im Leistungsverzeichnis aufgeführten Aggregate und Teile zu warten, sofern dies erforderlich ist, auch wenn sie nicht detailliert in der Wartungsliste aufgeführt sind.

Die Wartungskosten werden als Betriebskosten bei der Bewertung des wirtschaftlichsten Angebotes einbezogen.
Menge: 4,000 Jr

USt %: 19,00
